# AWO KJP 8183 - Neubau Kinder und Jugendpsychiatrie
Angebotsaufforderung (GAEB 90, DA83)
DV-Nummer: 25-108_2
Währung: EUR
Auftraggeber: AWO Niedersachsen gGmbH, Vor dem Kasierdom 10, 38154 Königsl

## 430 Raumlufttechnische Anlagen
Datum: 06.10.26

*Hinweis*
Allgemeine Hinweise zum Leistungsverzeichnis
Für die Ausführung der Bauleistung sind folgende
Punkte in der Kalkulation und Ausführung zu
berücksichtigen. Bei Widersprüchen zwischen den
Vertragsbestandteilen gilt die Rangfolge gemäß § 1
VOB/B.
1 Nachträge
Der Auftragnehmer hat bei Nachträgen im Sinne des
Bauherrn wirtschaftliche Maßnahmen zur Erfüllung der
nicht vorgesehenen Leistungen vorzuschlagen und mit
der Bauleitung abzustimmen. Die Maßnahmen sind
zu verpreisen und rechtzeitig der Bauleitung
vorzulegen, wobei "rechtzeitig" im Sinne der
Vermeidung von
Behinderungen und Bauverzügen zu verstehen ist.
2 Ausführungsunterlagen
Als Ausführungsunterlagen hat der Auftragnehmer
Unterlagen im Sinne der HOAI in der jeweils aktuellen
Fassung zu erwarten. Sind weitere Unterlagen und
Angaben notwendig, sind diese schriftlich über die
Bauleitung anzufordern.
3 Werk- und Montageplanung
Der Auftragnehmer hat vor Beginn der Bauleistungen der
Bauleitung eine Werk- und Montageplanung
vorzulegen. Der Umfang der Werk- und Montageplanung
richtet sich nach der VDI 6026, Tabelle 6, KG 400.
Die Werk- und Montageplanung ist innerhalb der, im
Terminplan ausgewiesenen, Frist der Bauleitung zu
übergeben, wobei eine Prüffrist von 14 Tagen für die
Bauleitung zu berücksichtigen ist.
Mit Abgabe der Werk- und Montageplanung sind
entsprechend § 54 der NBauO alle notwendigen
Datenblätter und Verwendungsnachweise gegliedert der
Bauleitung zu übergeben. Diese stellen einen Teil
der Montageplanung dar. Bei Nichtabgabe wird die Werk-
und Montageplanung als nicht vollständig
betrachtet. Abweichungen hierzu sind mit der
Bauleitung abzustimmen und schriftlich zu
dokumentieren. Die
vorbenannten Aufwände sind mit den Einheitspreisen
abgegolten, soweit sie im Leistungsverzeichnis
beschrieben und kalkulierbar sind. Entstehende Schäden
durch eine fehlende oder fehlerhafte Werk- und
Montageplanung hat der Auftragnehmer zu verantworten.
4 Fachbauleitung
Der Auftragnehmer hat den Auftragsunterlagen eine
Fachbauleitererklärung nach § 55 Absatz 2 der NBauO
beizufügen. Darüber hinaus ist der Bauleitung neben
dem Fachbauleiter des Auftragnehmers ein ständiger
Ansprechpartner auf der Baustelle als vollständig
handlungsberechtigter Stellvertreter im Sinne der NBauO
schriftlich zu benennen.
5 Zufahrt / Lagerflächen
Die Zufahrt zum Baufeld wird über die allgemeine
Baubeschreibung sowie mittels des
Baustelleneinrichtungsplans beschrieben bzw. ist in
diesem ersichtlich. Vor Ausführungsbeginn ist dem
Auftraggeber die benötigte Lagerfläche durch den
Auftragnehmer mitzuteilen. Abschließbare Container zur
Materiallagerung sind durch den Auftragnehmer
beizubringen und zu sichern. In Abhängigkeit der
vorhandenen Gewerke- bzw. Standortsituation wird dem
Auftragnehmer durch den Auftraggeber eine
verfügbare Lagerfläche ausgewiesen.
Für Stoffe und Bauteile, die auf der Außenfläche oder
auf nicht vereinbarten Lagerflächen gelagert werden,
ist der Auftragnehmer verantwortlich. Der
Auftragnehmer hat sein Material selbst vor Schäden
durch
Schwund und vor ortsüblichen Witterungseinflüssen zu
sichern.
6 Schutz des eigenen Gewerks
Der Auftragnehmer ist zum Schutz seines Gewerks
verpflichtet. Er hat darüber hinaus alle zumutbaren
Sicherungsmaßnahmen in Eigenleistung zu erbringen. Der
Auftragnehmer hat die Maßnahmen zum Schutz
seiner Leistungen mit der Bauleitung abzustimmen und
an Terminabstimmungen in seinem Sinne
mitzuwirken.
7 Ausführungsfristen
Der Auftragnehmer ist verpflichtet, den Terminplan zu
prüfen und vor Ausführung seiner Leistungen den
Werk- und Montageunterlagen einen Feinterminplan über
die vertraglichen Leistungen beizulegen.
Der unter Abschnitt 4 benannte Fachbauleiter bzw. sein
Stellvertreter hat die Ausführungstermine zur
Erfüllung seiner vertraglichen Leistungen im Sinne der
NBauO § 54 mit der Bauleitung und allen beteiligten
Unternehmen selbständig abzustimmen.
8 Abnahme
Eine Abnahme entbindet den Auftragnehmer nicht von der
nach Abschnitt 6 getroffenen Vereinbarung. Ist die
abzunehmende Teilleistung nicht gemäß Abschnitt 6
geschützt, wird dies als wesentlicher Mangel
betrachtet.
9 Abrechnung
Die Form und Ausführung der Aufmaßblätter ist mit der
Bauleitung abzustimmen oder kann von dieser
vorgegeben werden.
10 Höhenfestpunkte, Achsen und Bezugskanten
Die notwendigen Höhenfestpunkte, Achsen und
Bezugskanten werden vom Auftraggeber zur Verfügung
gestellt. Der Auftragnehmer ist verpflichtet, das
Fehlen notwendiger Höhenfestpunkte, Achsen und
Bezugskanten unverzüglich der Bauleitung zu melden.
Darüber hinaus verpflichtet sich der Auftragnehmer,
mit der Meldung der Bauleitung im Rahmen seiner
vertraglichen Mitwirkungspflicht zumutbare Maßnahmen
zur Vertragserfüllung vorzuschlagen, welche eine
Unterbrechung der Bauleistung und Stillstandskosten
vermeiden helfen. Eine hierdurch verursachte
Mehrleistung wird nach den Regelungen der VOB/B
behandelt.
11 Schallschutz
Im Rahmen der Ausführung der Installationen ist
sicherzustellen, dass die Geräusche von
Lüftungstechnische Anlage die
Schallschutzanforderungen nach Vorgabe der
Ausführungsplanung einhalten.
12 Schutt- und Abfallbeseitigung
Anfallender Bauschutt, Abfälle und nicht mehr
benötigte Restmaterialien sind täglich aus dem
Baustellenbereich zu entfernen. Eine Lagerung im
Baustellenbereich  insbesondere außerhalb
zugewiesener Räume  ist nicht zulässig.
Der Auftraggeber behält sich vor, nach dreimaliger
(3×) Verwarnung im Zuge der Baubesprechungen eine
Baureinigung zu beauftragen. Sofern im Zuge der
Reinigungsarbeiten Verpackungsmaterialien,
Hilfsmaterialien und Baustoffe, die zur
Vertragserfüllung des Auftragnehmers notwendig waren,
sowie
häuslicher Abfall aus Pausenaktivitäten der
Mitarbeiter des Auftragnehmers durch die Bauleitung
nachweislich und dokumentiert zugeordnet werden
können, ist der Auftragnehmer verpflichtet, sich an den
entstandenen Kosten zu beteiligen. Die
Kostenbeteiligung ermittelt sich nach dem
dokumentierten
Verursachungsanteil; ist eine eindeutige Zuordnung
nicht möglich, erfolgt die Aufteilung anteilig nach der
Auftragssumme der betreffenden Auftragnehmer.
13 Vorhaltung Gerüste
Im Zuge der Leistungserbringung ist mit einer
Arbeitshöhe von bis zu 3,50 m zu rechnen. Zur
Gewährleistung
der Arbeitssicherheit sind entsprechende Gerüste und
deren Arbeitsbühnen bis 3,50 m aufzubauen,
vorzuhalten und nach Nutzung wieder abzubauen. Die
entsprechenden Aufwände sind in den Einheitspreisen
einzukalkulieren.
Gerüste und deren Arbeitsbühnen über 3,50 m werden als
Besondere Leistungen betrachtet.

*Hinweis*
Der Ausschreibung sind folgende Pläne angefügt:

Übersicht Grundriss EG
260612_AFP GR EG_Übersicht

Übersicht Grundriss OG
260612_AFP GR OG_Übersicht

Lageplan Baustelleneinrichtung
260423_AFP LA_Lageplan Baustelleneinrichtung

Schema RLT
25-108-5-RLT-SH-XX-00-00

*Hinweis*
1.0 Angabe zur Baustelle

1.1 Lage der Baustelle und Zufahrtswege
Die Baustelle befindet sich auf dem Grundstück der
Kinder- und Jugendpsychiatrie AWO Königslutter, Vor
dem Kaiserdom 10, 38154 Königslutter.
Als Vorbereitung der Baumaßnahme, Neubau KJP 81 und
83, wurde bereits von der Straße Gänsewinkel
zum Baufeld eine Baustraße auf dem Gelände des
Bauherrn erstellt.
Die Baustelle ist über öffentliche Straßen, am
Gänsewinkel, erreichbar. Über die Beschränkungen des
öffentlichen Straßenraumes hat sich jeder Bieter
eigenverantwortlich zu informieren. Die Lage der
Baustelle /
Zufahrt zur Baustelle ist in den Einheitspreisen zu
berücksichtigen.
Parkplätze innerhalb der Baustelleneinrichtung stehen
nicht zur Verfügung. Im angrenzenden Bereich der
Baustelle sind Feuerwehrzufahrten,
Rettungswagenzufahrt, Zufahrten zu öffentlichen
Parkplätzen und
Anlieferungen des Krankenhauses, die auch während der
Bauarbeiten freigehalten werden müssen.
Anlieferung und Baustelleneinrichtungen sind dem
beiliegenden Baustelleneinrichtungsplan zu entnehmen.
Baustellenlagerfläche stehen nur in begrenzten Umfang
zur Verfügung. Die Zuordnung der Lagerflächen zu
den einzelnen Auftragnehmern erfolgt durch die
Bauleitung.

Die Haufwerke für den Bodenaushub werden auf der
Baustraße, Breite ca. 8 m, zwischengelagert. Hierbei
ist
zu beachten, dass eine Fahrbreite von ca. 4 m frei
bleibt.

1.2 Besondere Belastungen
Es bestehen keine bekannten Anforderungen an
Immissionen, besondere klimatische oder betriebliche
Bedingungen.

1.3 Art und Lage der baulichen Anlage
Der Umfang der Arbeiten ist den beiliegenden
Zeichnungen, Baustelleneinrichtungsplan, zu entnehmen.
Während der Durchführung der Baumaßnahmen bleiben die
angrenzenden Flächen in Betrieb.

1.4 Verkehrsverhältnisse auf der Baustelle
Keine bzw. Angaben im Leistungsverzeichnis.

1.5 Für den Verkehr freizuhaltende Flächen
Alle Flächen außerhalb der Baustelle und
Baustelleneinrichtungsflächen sind freizuhalten.

1.6 Art, Lage, Maße und Nutzbarkeit von
Transporteinrichtungen- und Wege
Keine bzw. Angaben im Leistungsverzeichnis.

1.7 Lage, Art, Anschlusswert und Bedingungen für das
Überlassen von Energie
Bauwasseranschluss erfolgt über den Oberflurhydrant,
ca. 50 m vom Neubau entfernt, mit einem
C-Anschluss. Der Bauwasseranschluss ist abends
abzustellen.

1.8 Lage und Ausmaß der dem Auftragnehmer für die
Ausführung seiner Leistung zur Benutzung oder
Mitbenutzung überlassenen Flächen und Räumen.
Das Einrichten von Mannschaftsunterkünften und
Materiallagern außerhalb der
Baustelleneinrichtungsfläche
ist nicht zulässig, ebenso das Aufstellen von
Wohnunterkünften.
Aufenthalts - und Lagerräume werden vom AG nicht zur
Verfügung gestellt. Der Auftragnehmer ist
verpflichtet, für die Unterbringung seiner
Arbeitskräfte selbst Sorge zu tragen und die
notwendigen
Aufenthaltsunterkünfte aufzustellen.
Tagesunterkünfte für Personal und Lagereinrichtungen
sind entsprechend den baulichen Anforderungen und
den Anforderungen an die Einrichtung nach §§45 und 46
Arbeitsstättenverordnung und der
Arbeitsstättenrichtlinie ASR 45/1 vom Auftragnehmer
herzurichten und vorzuhalten. Eine Vergütung hierfür
erfolgt nicht.

Die Plätze für die Aufstellung von Containern usw.
sowie die Lagerung von Baustoffen und Geräten werden
von der Bauüberwachung angewiesen. Eigenmächtige
Inanspruchnahme von Geländeflächen und Räumen
ist untersagt.
Beim Einrichten der Baustelle sind die Anleiterflächen
für die Feuerwehr und Feuerwehrzufahrten
freizuhalten.

1.9 Bodenverhältnisse, Baugrund und seine
Tragfähigkeit. Ergebnisse von Bodenuntersuchungen
Den Vergabeunterlagen liegt das Baugrundgutachten bei.

1.10 Hydrologische Werte von Grundwasser und Gewässern
Erforderliche Angaben sind im Baugrundgutachten
beschrieben.

1.11 Besondere umweltrechtliche Vorschriften
Keine bzw. Angaben im Leistungsverzeichnis.

1.12 Besondere Vorgaben für die Entsorgung
Das verwertbare Material ist der Rohstoffrückgewinnung
zuzuführen, es geht in den Besitz des
Auftragnehmers über und ist kalkulatorisch zu
berücksichtigen. Die nicht verwertbaren Abfälle sind zu
entsorgen, Sonderabfälle sind geeigneten Deponien
zuzuführen. Die Entsorgungskosten sind zu kalkulieren.
Die verwertbaren Metalle der technischen Anlagen sind
der Rohstoffrückgewinnung zuzuführen. Die Erlöse
sind kalkulatorisch zu berücksichtigen.
Die Baustelle ist im Rahmen des laufenden
Krankhausbetriebs sauber zu halten. Anweisungen der
Bauherrnvertretung oder der Bauüberwachung zu
Reinigung, Entsorgung und Hygiene sind unverzüglich
Folge zu leisten.
Entsorgung von Bauschutt, Abfall, Abbruch-,
Verpackungsmaterial, Materialverschnitt, Bauschutt,
Abfall,
Abbruch-, Verpackungsmaterial, Materialverschnitt sind
vom AN gemäß den gesetzlichen Bestimmungen zu
entsorgen. Auf die Einhaltung der einschlägigen
Entsorgungsvorschriften für Bauschutt- und
Müllentsorgung
wird hiermit hingewiesen.
Bei Anfall überwachungsbedürftiger und besonders
überwachungsbedürftiger Abfälle hat der Auftragnehmer
den Nachweis über die Möglichkeit, die rechtliche
Befugnis sowie die ordnungsgemäße Entsorgung zu
führen (Begleitscheinverfahren). Die Nachweise zum
Begleitscheinverfahren sind der/ den
Abschlagsrechnung(en) bzw. der Schlussrechnung
beizufügen.

1.13 Schutzgebiete oder Schutzzeiten im Bereich der
Baustelle
Siehe 1.19.

1.14 Art und Umfang des Schutzes von Bäumen,
Pflanzenbeständen, Vegetationsflächen, Bauteilen,
Bauwerken, Grenzsteine und dergl. im Bereich der
Baustelle.
Sofern sie für das Leistungsverzeichnis relevant sind,
sind die entsprechenden Angaben im
Leistungsverzeichnis vermerkt.

1.15 Im Baugelände vorhandene Anlagen, insbesondere
Abwasser- und Versorgungsleitungen
Im Bereich der Baustelleneinrichtung sind RW- und
SW-Leitungen und Schächte vorhanden.

1.16 Bekannte oder vermutete Hindernisse im Bereich
der Baustelle
Keine bzw. Angaben im Leistungsverzeichnis.

1.17 Vermutete Kampfmittel im Bereich der Baustelle,
Ergebnisse von Erkundungs- oder
Beräumungsmaßnahmen
Die Kampfmittelfreiheit liegt den Vergabeunterlagen
bei.

1.18 Ggf. gemäß der Baustellenverordnung getroffene
Maßnahmen
Die Baustelle wird durch ein vom Bauherrn beauftragten
Sicherheits- u. Gesundheitsschutzkoordinator
überwacht.

1.19 Besondere Anordnungen, Vorschriften und
Maßnahmen, Anordnungen des Auftraggebers
Der Arbeitsbereich des AN ist so zu sichern und zu
kennzeichnen, dass eine Gefährdung und Behinderung
der Patienten, des Personals und der Besucher
unbedingt vermieden wird.
Krankenhauszufahrt und Feuerwehrzufahrt dürfen auch
bei Materialtransporten nicht dauerhaft blockiert
werden.
Ferner ist die Staubentwicklung und sind
Verunreinigungen zu vermeiden bzw. sofort ohne
besondere
Aufforderung zu beseitigen (besenreiner Zustand).
Bezüglich des Lärmschutzes wird auf die "Geräte- und
Maschinenlärmschutzverordnung" verwiesen, sowie
auf die "Allgemeine Verwaltungsvorschrift zum Schutz
gegen Baulärm". Alle dem Stand der
Technik entsprechenden Maßnahmen zur Lärmminderung
müssen beachtet und eingehalten werden.
Sämtliche Eingriffe in die vorhandene Bausubstanz und
insbesondere in vorhandene Installationen sind
vorab mit der Bauüberwachung des AG und der
Technischen Leitung des Krankenhauses abzustimmen.
Ohne schriftliche Genehmigung der Technischen Leitung
dürfen keine Arbeiten an Installationen ausgeführt
werden.
Für die Baumaßnahme wird vom Bauherrn ein Sicherheits-
und Gesundheitsschutzkoordinator eingesetzt.
Die einschlägigen Sicherheitsvorschriften und
Unfallverhütungsvorschriften sind einzuhalten:
Bei feuergefährlichen Arbeiten in bestehenden und neu
zu erstellenden Bauwerken ist ein Erlaubnisschein für
den ausführenden Mitarbeiter unter Vorlage der
gültigen Schweiß-Zeugnisse über die zuständige
Bauüberwachung oder bei der technischen Leitung des
Krankenhauses zu beantragen.
Bei Arbeiten mit offener Feuererscheinung ist in jedem
Fall eine geeignete Löscheinrichtung zu stellen.
Der Einsatz krebserzeugender, erbgutverändernder,
fortpflanzungs-, gefährdender sowie
umweltschädigender Stoffe ist grundsätzlich untersagt.
Gefahrstoffe sind entsprechend der
Gefahrstoffverordnung zu kennzeichnen. Die
eingesetzten Gefahrstoffe
sind in einem Verzeichnis zu erfassen und der
Bauüberwachung und dem SiGeKo rechtzeitig (mindestens 1
Woche vor dem Einsatz) vorzulegen.
Bei dem Einsatz von Gefahrstoffen ist von der
verwendenden Bau-/Montagefirma eine Betriebsanweisung
zu
erstellen. Diese ist dem SiGeKo vor Einsatz der
Materialien zu übergeben.
Baustellenreinigung
Grundsätzlich gilt eine werktägliche Rahmenarbeitszeit
von 07:00 Uhr bis 19:00 Uhr. Die entsandten
Arbeitnehmer des AN sollen im Regelfall an mind. 5
Werktagen je Woche (Mo. - Fr.) auf der Baustelle
anwesend sein. Das Vorholen von Arbeitsstunden, um
eine 4-Tage-Woche zu erreichen, ist nur auf
schriftliche Genehmigung durch den AG gestattet. Die
Bestimmungen des Arbeitszeitgesetzes bleiben
unberührt.

Baubesprechung
Es findet wöchentlich eine Baubesprechung statt, bei
der die Anwesenheit des AN (Bauleiter/Projektleiter)
notwendig ist.

Bautagebuch
Für den Zeitraum der Baumaßnahme (Vertragszeitraum)
ist ein Bautagebuch zu führen mit folgenden
Mindestangaben:
- Firmenangabe, laufende Nummerierung, Bauteil/Geschoss
- Monteure mit namentlicher Nennung und beruflicher
Qualifikation,
- genaue Beschreibung der ausgeführten Tätigkeit
- Unterschrift des Bauleiters
- Einsatz von Subunternehmer
- Zeiten ohne Baustellenpräsenz sind ebenfalls zu
dokumentieren
Das Bautagebuch ist wöchentlich bei der Bauüberwachung
(verantwortlicher Bauleiter) einzureichen.

1.20 Art und Umfang von Schadstoffbelastungen
Keine bzw. Angaben im Leistungsverzeichnis.

1.21 Art und Zeit der vom Auftraggeber veranlassten
Vorarbeiten
Keine bzw. Angaben im Leistungsverzeichnis.

1.22 Arbeiten anderer Unternehmer auf der Baustelle
Keine bzw. Angaben im Leistungsverzeichnis.

2.0 Angabe zur Ausführung

2.1 Vorgesehene Arbeitsabschnitte,
Arbeitsunterbrechungen und -beschränkungen
Keine bzw. Angaben im Leistungsverzeichnis.

2.2 Besondere Erschwernisse während der Ausführung
Keine bzw. Angaben im Leistungsverzeichnis.

2.3 Besondere Anforderungen für Arbeiten in
kontaminierten Bereichen, ggf. besondere Anordnungen
für
Schmutz- und Sicherheitsmaßnahmen
Bei den Montagearbeiten auf der Baustelle sind die
einschlägigen Unfallverhütungsvorschriften zu beachten.
Sämtliche Mitarbeiter, die die Baustelle betreten sind
vorher nachweislich zu belehren und in die
Besonderheiten der Baustelle einzuweisen.

2.4 Besondere Anforderungen an die
Baustelleneinrichtung und Entsorgungseinrichtungen
Keine bzw. Angaben im Leistungsverzeichnis.

2.5 Besonderheiten der Regelung und Sicherung des
Verkehrs
Im öffentlichen Bereich gelten die gesetzlichen
Bestimmungen.

2.6 Besondere Anforderungen an das Auf- und Abbauen
sowie Vorhalten von Gerüsten
Keine bzw. Angaben im Leistungsverzeichnis.

2.7 Mitbenutzung fremder Gerüste, Hebezeuge
Keine bzw. Angaben im Leistungsverzeichnis.

2.8 Wie lange, für welche Arbeiten und ggf. für welche
Beanspruchung der Auftragnehmer Gerüste,
Hebe zeuge, Aufzüge, Aufenthalts- und Lagerräume,
Einrichtungen und dergl. für andere Unternehmer
vorzuhalten hat.
Keine bzw. Angaben im Leistungsverzeichnis.

2.9 Verwendung oder Mitverwendung von
wiederaufbereiteten (Recycling-) Stoffen
Keine bzw. Angaben im Leistungsverzeichnis.

2.10 Verwendung oder Mitverwendung von
wiederaufbereiteten (Recycling-) Stoffen und an nicht
genormten Stoffe und Bauteile
Keine bzw. Angaben im Leistungsverzeichnis.

2.11 Besondere Anforderungen an Art, Güte und
Umweltverträglichkeit der Stoffe und Bauteile
Keine bzw. Angaben im Leistungsverzeichnis.

2.12 Art und Umfang der vom Auftraggeber verlangten
Eignungs- und Gütenachweise
Für alle verwendeten Produkte sind die baulichen
Zulassungen bzw. die Verwendungsnachweise vorzulegen.

2.13 Unter welchen Bedingungen auf der Baustelle
gewonnene Stoffe verwendet werden dürfen bzw.
müssen oder einer anderen Verwendung zuzuführen sind.
Keine bzw. Angaben im Leistungsverzeichnis.

2.14 Art, Zusammenhang und Menge der aus dem Bereich
des Auftraggebers zu entsorgenden Böden,
Stoffe und Bauteile
Keine bzw. Angaben im Leistungsverzeichnis.

2.15 Art, Menge, Masse der Stoffe und Bauteile, die
vom Auftraggeber bereitgestellt werden
Keine bzw. Angaben im Leistungsverzeichnis.

2.16 In welchem Umfang der Auftraggeber Abladen,
Lagern und Transport von Stoffen und Bauteilen
übernimmt oder dafür dem Auftragnehmer Geräte und
Arbeitskräfte zur Verfügung stellt.
Keine bzw. Angaben im Leistungsverzeichnis.

2.17 Leistungen für andere Unternehmer
Keine bzw. Angaben im Leistungsverzeichnis.

2.18 Mitwirken beim Einstellen von Anlageteilen und
bei der Inbetriebnahme von Anlagen
Keine bzw. Angaben im Leistungsverzeichnis.

2.19 Benutzung von Teilen der Leistung vor der Abnahme
Keine bzw. Angaben im Leistungsverzeichnis.

2.20 Übertragung der Wartung während der Dauer der
Verjährungsfrist
Keine bzw. Angaben im Leistungsverzeichnis.

2.21 Abrechnung nach bestimmten Zeichnungen oder
Tabellen
Keine bzw. Angaben im Leistungsverzeichnis.

3.0 Einzelangaben bei Abweichungen von der ATV
Keine bzw. Angaben im Leistungsverzeichnis.

4.0 Einzelangaben zu Nebenleistungen und Besonderen
Leistungen
Keine bzw. Angaben im Leistungsverzeichnis.

*Hinweis*
Darstellung der Baumaßnahme
Bei dem Bauvorhaben handelt es sich um den Neubau
einer kinder- und jugendpsychiatrischen Einrichtung.
Das Leistungsverzeichnis umfasst die Anlagen der
Kostengruppe 430  Raumlufttechnische Anlagen.

Gegenstand der ausgeschriebenen Leistungen sind die
Lieferung, Montage, Inbetriebnahme sowie die
betriebsfertige Übergabe der lüftungstechnischen
Anlagen.

Die Anlagen sind entsprechend den Anforderungen an
eine medizinische beziehungsweise pflegerische
Nutzung auszuführen. Besonderes Augenmerk ist auf die
Einhaltung der vorgegebenen
Schallschutzanforderungen zu richten.

Die Ausführung der Leistungen erfolgt nach den
Bestimmungen der VOB, insbesondere der VOB Teil B und
Teil C, sowie den allgemein anerkannten Regeln der
Technik in der jeweils gültigen Fassung.

Grundlage für Planung, Ausführung und Inbetriebnahme
sind insbesondere:

DIN EN 1946 T4 Lüftungsanlagen im Gesundheitswesen.....
VDI 6022 Hygieneanforderungen an Lüftungsanlagen
DIN 4109 Schallschutz im Hochbau, erhöhte Anforderungen
VDI 4100 Schallschutz im Hochbau
einschlägige Brandschutzvorschriften, sowie
behördliche Auflagen

Sämtliche Leistungen sind mit den angrenzenden
Gewerken zu koordinieren. Erforderliche Befestigungen,
Schall- und Brandschutzmaßnahmen, Abschottungen,
Dämmungen sowie sämtliche für einen
ordnungsgemäßen Betrieb notwendigen Nebenleistungen
sind Bestandteil der Leistung, auch wenn diese
nicht gesondert beschrieben sind.

Im Gebäude kann kein Materiallager zur Verfügung
gestellt werden. Ist hier Bedarf, so kann nach
Abstimmung
mit der Bauleitung auf dem Gelände Platz für Container
bereit gestellt werden.

Alle ausgeschriebenen Positionen sind, wenn nicht
anders beschrieben, betriebsbereit zu liefern und
montieren.
Eine Inbetriebnahme hat unter Zusammenwirkung aller,
auch bauseitigen, Gewerke zu erfolgen. An dieser
Inbetriebnahme ist nicht nur aktiv mitzuwirken,
sondern sie ist auch gemeinsam mit der Fachbauleitung
zu
koordinieren.

### Titel 01 Lüftungsanlagen

#### Bereich 01.01 Zentralgeräte und Zubehör

**Ausführungsbeschreibung 0001 Zu- und Abluftgeräte**
*Zu- und Abluftgeräte*
AUSFÜHRUNGSBESCHREIBUNG
LÜFTUNGSZENTRALGERÄTE

Raumlufttechnisches Gerät in frei konfigurierbarer
Bauform zur
Konditionierung von Raum- und Prozessluft.

Energielabel-Zertifizierung nach RLT-Richtlinie 01 und
Eurovent.

Gehäuse
Integrierte Rahmenbauweise mit Einsatzpaneelen in
variablen
Maßkombinationen.
Rahmen aus verzinktem Stahlrohr mit Pulverbeschichtung,
durch verschraubte Verbinder komplett und ohne Spezialwerkzeug zerlegbar.
Rahmenkonstruktion durch Paneele nach außen vollständig
abgedeckt. Glatte Innenfläche zur schnellen und
rückstandsfreien Reinigung und Wartung.
Mit Kranösen auf der Oberseite des Gerätes

Pulverbeschichtung
Duplexbeschichtung für höchsten Korrosionsschutz.
Grundmaterial: Verzinktes Stahlblech entfettet und
eisendickschichtphosphatiert. Pulverbeschichtet
Pulverbeschichtung labortechnisch geprüft nach DIN
55633
Beschichtungsstoffe- Korrosionsschutz von Stahlbauten
durch
Pulver-Beschichtungssysteme

Nachgewiesene
Korrosionsschutzklasse/Korrosivitätskategorie
C4 (K), (einsetzbar bei hohen Korrosionsbelastungen der
Gruppe C4 nach DIN EN ISO 12944-2).

Paneele
Doppelwandige Paneele aus verzinktem Stahlblech,
zusätzlich
wie beschrieben pulverbeschichtet.
Beschichtung erfolgt nach der Blechbearbeitung, sodass
auch
alle Schnittkanten geschützt sind.
Die Bleche der Schalen sind 1 mm stark, die Isolierung
wird mit
45 mm Mineralwolle (nach DIN 4102, Baustoffklasse A1,
nicht
brennbar) ausgeführt. Ein umlaufendes Kunststoffprofil
trennt
die Innenwand von der Außenwand.
Paneele mit aufgeschäumter, umlaufend ansatzloser
Dichtung.
Dichtungen geschlossenporig, silikonfrei,
desinfektionsmittel-
und alterungsbeständig.
Paneele mit Maschinenschrauben am Rahmen befestigt und
für
mehrfache Demontage der Paneele geeignet.

Revisionspaneele
Alle Eigenschaften wie bei den Paneelen beschrieben.
Zur
einfachen Demontage können stabile Kunststoffgriffe
auf der
Außenseite angebracht werden. Durch spezielle
Kompressionsdrehriegel ist es möglich, dass die Revisionspaneele
immer
einen festen Sitz und damit die hohe Gehäusedichtigkeit
ermöglicht.

Revisionstüren
Revisionstüren mit den gleichen thermischen und
akustischen
Eigenschaften wie die verschraubten Paneele. Stabiler
Hebelverschluss auf der Außenseite befestigt.
Druckseitige Revisionstüren mit nicht-deaktivierbarer
Sicherheitsfangvorrichtung, die beim Öffnen im
Betriebszustand
ein Aufschlagen der Tür verhindert.

Schauglas
Quadratische, doppelschalige Schauöffnung, lichte
Diagonale
265 mm. Einfassung stellt keine zusätzliche
Wärmebrücke dar.
Schwer entflammbarer, UV-stabiler Kunststoff.
Wärmeleitfähigkeit gem. ISO 8302 von 0,20 W/(m*K).

Wetterfeste Ausführung
UV-beständige Duplex-Pulverbeschichtung für höchsten
Korrosionsschutz. Wetterfestes, werkseitig montiertes
Dach mit
Überstand und Tropfkante, begehbar.
Revisionstüren mit Feststellvorrichtung versehen.
Außenluftansaugkammer mit Wanne aus Edelstahl (mind.
1.4301). Ansaughauben am Außenlufteintritt und
Ausblashaube
am Fortluftaustritt.

Wetterschutzhaube
Profilierter Haubenkörper in stabiler Bauweise,
geeignet für den
Einsatz als Außenschutzhaube.
Alle Oberflächen und sauber ausgebildete Kanten aus
verzinktem Stahlblech und wie bei Pulverbeschichtung
beschrieben.
Direkter Anschluss an den Lufteintritt und -austritt
des
Außengerätes

Verpackung
Werkseitige Verpackung der Geräte gemäß VDI 6022 zum
Schutz vor Verschmutzung während Transport und
Lagerung.
Ein- und Auslässe verschlossen um keine Verunreinigung
im
Gerät zu ermöglichen.

LED-Beleuchtung 230 V AC
LED-Beleuchtung für Netzspannung (230 V AC)mit glatter
Oberfläche und einem Lichtstrom von ca.370 Lumen.
Leuchte aus Aluminium Schutzklasse IP 67.
Anschlusskabel zur weiteren Verdrahtung nach außen
geführt

Kondensatwanne
Edelstahl-Hygiene-Kondensatwanne (mind. 1.4301) mit
übereinstimmenden Konturen der Ablaufkante und dem Ablauf,
dadurch garantiert vollständige Entleerung.
Integration der
Wanne in das Bodenpaneel. Allseitiges Gefälle mit
Abfluss DN
32 an der tiefsten Stelle. Diffusionsdicht isolierte
Wannenunterseite.

Grundrahmen
Rahmen aus umlaufendem C-Profil mit hoherStabilität,
vollständig thermisch entkoppelt. Alle Rahmenprofile sind
leitend in die
gerätespezifische Potenzialausgleichsmaßnahme
einbezogen.
Einbindung in die örtliche Potentialausgleichsmaßnahme
über
Erdungsanschluss am Gerätegrundrahmen.
Rahmen pulverbeschichtet, und mit einer
Transportvorrichtung
ausgestattet. Inklusive für den Transport benötigte
Transportrohre

Technische Gehäusedaten
Gehäusekennwerte nach EN 1886

Wärmedurchgang: T2
Wärmebrückenfaktor: TB2
Gehäuse-Leckluftstrom (-400 Pa): L1 (M)
Gehäuse-Leckluftstrom (+700 Pa): L1 (M)
Gehäusestabilität (-1000 Pa): D1 (M)
Gehäusestabilität (+1000 Pa): D1 (M)
Bypass-Leckluftstrom des Filters (400 Pa): F9

Einfügungsdämpfungsmaß des Gehäuses
f [Hz]  125  250  500  1 k  2k
 4 k  8 k
De [dB]  17,2  22,9  31,2  29,8  28,8  31,4
  41,4

Jalousieklappe
Jalousieklappe, Rahmen aus C-förmigen Profilen,
strömungsgerecht geformte Hohlkörperlamellen,
gegenläufig.
Dichtheitsklassen 2 nach EN 1751.
Varianten
Edelstahl, mit außenliegendem Hebelgestänge.
Lagerbuchsen aus Edelstahl

Dämmstutzen
Schall- und vibrationsentkoppelter Geräteanschluss aus
verzinktem Stahlblech in U-Rahmenform, mit
zwischenliegender
EPDM-Dämmschicht, mit Schraubenkompensatoren luftdicht
verschraubt, mit Potentialausgleich.
MitPulverbeschichtung

Schutzgitter
Engmaschiges Gitter (< 20 x 20 mm) (gem. DIN EN
1886-10.6)
aus verzinktem Stahldraht in Luftrichtung hinter
brennbaren
Einbauteilen
Anordnung am Anschlussstutzen der Ausblaskammer.

Filterwand
Filterwand zur anströmseitigen Wartung. Mit vier
Andruckfedern
zur Abdichtung zwischen Zellenrahmen und
Filterelementen.
Mit ansatzlos geschäumter Dichtung. Geeignet für
Aufnahme
verschiedener Filtertypen. Filterwand aus Edelstahl.

Filterelement
Filter mit Kunststoffrahmen vollständig veraschbar.
Kein Abrieb von Mediumfasern.
Alle Filter nach ISO16890 geprüft, Eurovent
zertifiziert sowie hygienekonform nach VDI 6022.
Nach DIN 53438, Brandschutzklasse F1.

Taschenfilter aus Glasfaservlies
Taschenfilter aus Glasfaservlies zur Abscheidung von
Feinstaub
als Vor- oder Endfilter nach ISO 16890.

Mini Pleat Filter
Mini Pleat Filtereinsätze für die Abscheidung von
Feinstaub und
von Schwebstoffen. Filterklassen nach IS0 16890.

Lufterhitzer
Rippenrohr-Lufterhitzer aus nahtlosen Kupferrohren mit
fest
aufgepressten Lamellen. Kupferrohre mechanisch
aufgeweitet
und fest mit den Lamellen verbunden.
Einsatz von Wasser und Wasser-Glykol-Gemisch als
Heizmedium bis 120 °C und PN 16.
Wanddurchführungen der Sammler mit Metallrosetten
abgedeckt. Mit Entlüftungs- und Entleerungsstutzen.
Maximaler Wasserwiderstand 20 kPa.
Ausführung Rohranschlüsse des Lufterhitzer mit
Flansch/Gegenflansch.

Luftkühler
Rippenrohr-Luftkühler aus nahtlosen Kupferrohren mit
fest
aufgepressten Lamellen.
Einsatz von Kalt-Wasser und Wasser-Glykol-Gemisch als
Kühlmedium bis PN 16.
Kondensatwanne wie zuvor beschrieben.
Wanddurchführungen
der Sammler diffusionsdicht isoliert und mit
Metallrosetten
abgedeckt.
Mit Entlüftungs- und Entleerungsstutzen. Maximaler
Wasserwiderstand 50 kPa.
Ausführung Rohranschlüsse des Lufterhitzer mit
Flansch/Gegenflansch.

Drosselschaltung
2-Wege Regelventil zur stetigen Regelung der Heiz- bzw.
Kühlleistung. 2-Wege-Ventil im Vorlauf des
Wärmeübertragers
montiert. Geeignet für den Betrieb mit Wasser-Glykol-
Gemischen bis 50%. Gleichprozentige Ventilkennlinie.
Schließkörper aus nicht rostendem Stahl.
Absperreinrichtung für Vorlauf- und Rücklaufleitung
innerhalb
des Gerätegehäuses.
Entleerungs- und Entlüftungseinrichtung mit
Schlauchanschluss.
Bis DN50 Verrohrung als unlösbares Presssystem bis zur
Geräteaußenseite herausgeführt mit Außengewinde als
Schnittstelle zur bauseitigen Verrohrung.
Ab DN65 Verrohrung mittels Edelstahlrohr und lösbaren
Kupplungssystem bis auf die Geräteaußenseite
herausgeführt
mit Flansch als Schnittstelle zur bauseitigen
Verrohrung.

Alle Rohrleitungen und Einbauteile mit flexiblem,
geschlossenzelligen Dämmmaterial auf Basis
synthetischen
Kautschuks gedämmt (? = 0,033 W/(m*K) bei 0°C).

Beimischschaltung
3-Wege Regelventil zur stetigen Regelung der Heiz- bzw.
Kühlleistung. 3-Wege-Ventil im Vorlauf des
Wärmeübertragers
montiert. Geeignet für den Betrieb mit Wasser-Glykol-
Gemischen bis 50%. Gleichprozentige Ventilkennlinie im
Durchgang. Schließkörper aus nicht rostendem Stahl.
Elektronisch geregelte Sekundärkreispumpe als
Nassläufer-
Umwälzpumpe für Rohreinbau. Einsetzbar für alle
Heizungs-,
Lüftungs-, Klima-Anwendungen (-10 °C bis +110 °C). Mit
integrierter elektronischer Leistungsregelung für
konstanten/variablen Differenzdruck.
Synchronmotor nach ECM-Technologie mit höchsten
Wirkungsgraden und hohem Anlaufmoment, automatischer
Deblockierfunktion und integriertem Motorvollschutz.
Absperreinrichtung für Vorlauf- und Rücklaufleitung
innerhalb
des Gerätegehäuses.
Entleerungs- und Entlüftungseinrichtung mit
Schlauchanschluss. Bis DN50 Verrohrung als unlösbares
Presssystem bis zur Geräteaußenseite herausgeführt mit
Außengewinde als Schnittstelle zur bauseitigen
Verrohrung. Ab
DN65 bis DN125 Verrohrung mittels Edelstahlrohr und
lösbaren
Kupplungssystem bis auf die Geräteaußenseite
herausgeführt
mit Flansch als Schnittstelle zur bauseitigen
Verrohrung.

Dämmung aller Rohrleitungen und Einbauteile im Gerät
mit
flexiblem, geschlossenzelligen Dämmmaterial auf Basis
synthetischen Kautschuks gedämmt werden (? = 0,033
W/(m*K)
bei 0°C).

Tropfenabscheider
Tropfenabscheider für Revisionsarbeiten bedienseitig
ausziehbar. Tropfenabscheiderrahmen aus Edelstahl.
Tropfenabscheider aus Polypropylen PPTV bis 80°C
temperaturbeständig.
Hoher Abscheidungsgrad schon bei geringen
Luftgeschwindigkeiten von 1,8 m/s. Seitlich ausziehbar

Schalldämpfer
In Hygieneausführung mit profiliertem Rahmen (Radius >
15 mm); wirksam nach dem Absorptionsprinzip oder
Kammer-Absorptionsprinzip. Rahmen und Kammerbleche aus
verzinktem Stahlblech.
Kulissenfüllung aus Mineralwolle mit mind. 30 kg/m³
Raumgewicht. Rahmenende zum Schutz der Kulissenfüllung
umgefalzt. Mineralwolle nach DIN 4102, Baustoffklasse
A2,
nicht brennbar, biolöslich im Sinne der TRGS 905 sowie
EU-Richtlinie 97/69/EG. Mineralwolle mit aufkaschiertem
Glasseidengewebe vor Abrieb durch strömende Luft bis
max.
20 m/s Luftgeschwindigkeit geschützt, inert gegenüber
Pilz- und
Bakterienwachstum.
Kulisse erfüllt die Hygieneanforderungen der VDI 6022,
der DIN
1946, Teil 2 und Teil 4 sowie der VDI 3803.
Einfügungsdämpfung,
Schallleistungspegel des Strömungsgeräusches sowie
Druckdifferenz gemessen nach EN ISO 7235.
Seitlich herausziehbare Geräteschalldämpfer mittels
handlichen
Abstandshaltern wartungsfreundlich ausgeführt.
Ausführungen
aus Edelstahl.

WRG  Gegenstrom-Plattenwärmeübertrager
Abluft- und Außenluftstrom vollständig getrennt.
Der Luftstrom strömt in entgegengesetzter Richtung über
dünne, salzwasserbeständige Aluminiumplatten.
Ausführung als Gegenstromwärmetauscher mit integriertem
Bypass.
Alle Plattenwärmeübertrager zusätzlich mit
Kondensatwanne,
und bei Luftgeschwindigkeiten ab 2,5 m/s mit Tropfenabscheider vorgesehen.

Ventilator
Einseitig saugender Hochleistungs-Radialventilator mit
rückwärts gekrümmten Schaufeln. Schaufelgestaltung für
den
Betrieb ohne Spiralgehäuse.
Hygienischer Trennwandanschluss (kein Flexstutzen).
Statisch und dynamisch gewuchtet nach ISO 1940, Teil 1.
Laufrad-Leistungsdaten entsprechend der
Genauigkeitsklasse 1
nach DIN 24166.
Ventilatorrahmen auf Federschwingungsisolatoren zur
Körperschallentkopplung, Isolierwirkungsgrad 95 %.

IE4 Motor
Bürstenloser DC-Innenläufermotor mit integrierter oder
externer
Steuerelektronik. Die hohe Energieeffizienz übertrifft
bereits die
Anforderungen der ErP-Richtlinie 2009/125/EG der EU für
drehzahlgeregelte Motoren.

Frequenzumrichter
Zur stufenlosen Drehzahlsteuerung von Drehstromasynchronmotoren und geberlosen Permanentmagnet-
Synchronmotoren mit abgeschirmten Leitungen
(EMV-gerecht)
komplett mit dem Motor und dem Reparaturschalter
verkabelt.
Geeignet für Betrieb ohne Leistungsreduzierung im
Ungebungstemperaturbereich von 0 °C bis 45 °C.
Der Umrichter ist als Installationseinheit mit Drossel
zur Reduzierung von Netzrückwirkungen gem. IEC/EN 61000-3-12
und
integriertem Funkentstörfilter zur Einhaltung der
leitungsgebundenen Grenzwerte gemäß EN 61800-3 C1 bzw. EN
55011 Klasse B für 50m geschirmte Motorleitung,
ausgeführt.
Bedienfeld mit Klartextanzeige für
Inbetriebnahmeeinstellungen
und Darstellung aller betriebsrelevanten Daten.
Für die externe Bedienung, Steuerung und Datenkommunikation ist ein Anschluss mittels USB für die
PC-Kommunikation vorhanden, sowie ein RS-485 Anschluss
für
Modbus RTU- und BACnet MS-TP Feldbusankopplung.
Reparaturschalter mit FU verdrahtet.

Ein-/Ausgänge:
2x Analogeingänge (umschaltbar 0-10V/0-20mA)
4x Digitaleingänge 24V-Logik, wählbar H- oder L-aktiv
2x Digitalklemmen 24V-Logik, wahlweise als Ein- oder
  Ausgang nutzbar
2x potenzialfreie Wechslerkontakte, programmierbar
bzgl.
  Funktion sowie Anzugs- und Abfallverzögerung
1x programmierbarer Analogausgang 0/4-20mA, skalierbar

interne Hilfsspannungsversorgung:
24V/DC für die Beschaltung der digitalen Eingänge und
ggf. zur
Versorgung aktiver Istwertgeber 10V/DC für
Sollwertpotentiometer 1kOhm und Motorschutzkaltleiter

Wartungskammern
Ausführung der eingesetzten Paneele, Revisionstüren
bzw.
Revisionspaneelen wie beschrieben.

Die im Folgenden angegebenen techn. Werte des
Lüftungsgerätes dürfen im Angebot um +/- 5% vom
ausgeschriebenen Gerät abweichen. Abweichende techn.
Daten eines Angebotsgerätes sind direkt vergleichbar
aufgelistet, unaufgefordert, mit dem Angebot zusammen
abzugeben.

**01.01.1 Zuluft-Abluftgerät nebeneinander**
Technische Daten

Gerät: Zuluft-Abluftgerät nebeneinander
  Pumpenbaugruppen montiert Changeover
  Wetterfest
Isolierung: 45 mm
Länge: 11.430 mm
Breite: 3.826 mm
Höhe: 2.130 (2.199) mm
Gewicht: 8.718 kg
Grundrahmen: 200 mm

Energieeffizienz RLT01: A+
Energieeffizienz Eurovent Winter: A+

Zuluft
Volumenstrom: 21.000 m³/h
Externer Druck: 450 Pa
Interner Druck: 518 Pa
Luftgeschwindigkeit: 1,7 m/s
V-Klasse: V2
Oberfläche (innen): pulverbeschichtet

Abluft
Volumenstrom: 21.000 m³/h
Externer Druck: 450 Pa
Interner Druck: 348 Pa
Luftgeschwindigkeit: 1,7 m/s
V-Klasse: V2
Oberfläche (innen): pulverbeschichtet

Zuluftgerät
Ansaug-/Ausblaskammer:
Anschluss: links (Klappe (innenliegend))
Volumenstrom: 21.000 m³/h
Jalousieklappe
Variante: pulverbeschichtet
Druckverlust (geöffnet): 1 Pa
Dichtheitsklasse: 2 (nach EN 1751)
Klappenmaße (B x H): 1x 1501 x 1665 mm
Drehmoment: 15 Nm
Stutzen: Wetterschutzhaube
Material: Stahl verzinkt, pulverbeschichtet
Abmessungen (B x H): 1x 1836 x 1836 mm

Zubehör:
1x Kabelverschraubung 2xM20 (UV beständig)
1x Kondensatwanne aus Edelstahl, Anschlussseite:
Bedienseite
1x Klappenstellantrieb mit Federrücklauf,
Position: bedienseitig,
Spannung: 24V AC/DC,
Leistung: 7 VA
Drehmoment: 20 Nm
Funktion: 0 -10 V DC

Wartungskammer:
Zubehör:
1x Kabelverschraubung 2xM16 (UV beständig)
1x Revisionstür
1x Schauglas
1x LED-Beleuchtung 230V

Filter:
Volumenstrom: 21.000 m³/h
Variante: Taschenfilter
Typ: ePM10-60%
Eurovent-Energieeffizienz: B
Druckdifferenz D: 67 Pa
Luftgeschwindigkeit: 1,7 m/s
Filterfläche: 53,1 m²
Taschenlänge: 600 mm
Anzahl: 9x 592 x 592 mm
Filterrahmen: pulverbeschichtet

Zubehör:
1x Kabelverschraubung 2xM20 (UV beständig)
2x Druckmessstelle
1x Zeigermanometer
1x schaltende Druckdose

Wartungskammer:

Schalldämpfer:
Volumenstrom: 21.000 m³/h
Variante: Kulissen mit halbseitigem Kammerblech (MKA)
Druckverlust: 22 Pa
Einfügedämpfung: 14 dB
Oberfläche: Glasgewebe verzinkt
Kulissenlänge: 500 mm
Anzahl Kulissen: 6 ausziehbar
Einfügedämpfung:
De:  63 125 250 500  1k  2k  4k  8k
  2  6  14  16  18  14  12  13  dB

Wartungskammer:
Zubehör:

WRG - Plattenwärmeübertrager:
Volumenstrom: 21.000 m³/h
Variante: Gegenstrom
Bypass: mit Bypass
2x Bypassbreite: 2x 318 2x mm
Drehmoment Bypass-Klappe: 2x 12 Nm
Druckverlust (Zuluft): 195 Pa
Effizienzklasse: H1(EN 13053 / 2020)
Energieeffizienz: 79 %
Betriebszustand: II / I
Rückwärmzahl trocken: 81,9 / 81,3 %
Außenlufttemperatur: 32 / -12 °C
rel. Feuchte: 40 / 90 %
Zulufttemperatur: 27,1 / 16 °C
rel. Feuchte: 52,9 / 10,8 %
Ablufttemperatur: 26 / 22 °C
rel. Feuchte: 50 / 20 %
Fortlufttemperatur: 30,9 / -3,8 °C
rel. Feuchte: 37,5 / 100 %
Leistung (trocken): -34,5 / 196,8 kW
Zubehör:
2x Kabelverschraubung 2xM20 (UV beständig)
5x Kondensatwanne aus Edelstahl
Anschlussseite:
Bedienseite
4x Revisionstür
2x Klappenstellantrieb Bypass-Klappe,
Spannung: 24V AC/DC,
Leistung: 4 VA
Drehmoment: 20 Nm,
Funktion: 0 - 10 V DC / stetige Ansteuerung

Wartungskammer:

Hydraulische WT-Baugruppe:
Kälte-Dämmung: Vollständig
Dämmung von Rohrleitungen für verwendeten Werkstoff für
kombinierte Heizungs- und Kälteanlagen
(Wechseltemperaturanlagen) zur dauerhaften Vermeidung von
Tauwasserbildung
und zur Minimierung von Wärmeverlusten gemäß den
geltenden Anforderungen des Gebäudeenergiegesetzes
(GEG).
Anschluss: DN 65
Anschlussseite: Bedienseite
Hydraulische Schaltung: Einspritzsch. mit 2-Wege-RV
mit separtem Bypass DN 50 mit Regulierventil DN 40
und im Bypass verbauten motorischen Absperrklappe DN
50,
Achse vorbereitet für Montage Motorantrieb bauseits.
Regelventil:
Typ: 2-Wege
DN 32, kvs 16
Antriebsart: stetiger Antrieb 0-10 V
Spannungsversorgung: 24V AC/DC
max. Betriebsdruck: 10 bar

Pumpe:
Spannungsversorgung: 1~ 230 V/50 Hz
Förderdruck: 50 kPa
Zubehör:
1x Kabelverschraubung 2xM20 (UV beständig)
1x Kabelverschraubung 2xM25 (UV beständig)
1x Pumpe (ausgelegt als Sekundärkreispumpe)

Luftkühler (Change-Over Register):
Winter / Sommer
Volumenstrom: 21.000 m³/h / 21.000 m³/h
Variante: Cu / Al
Lamellenabstand: 3,0 mm
Luftgeschwindigkeit: 2,1 m/s / 2,3 m/s
Druckverlust (trocken): 58 Pa / 60 Pa
Druckverlust (feucht): 75 Pa
Druckverlust Tropfenabsch.: 11 Pa
Leistung: 97,2 kW / 78,1 kW
Lufttemperatur (Eintritt): 10°C / 27,1 °C
Luftfeuchte (Eintritt): 10,8%  / 52,9%
  0,8g/kg / 11,9g/kg
Lufttemperatur (Austritt): 23,7°C / 18 °C
Luftfeuchte (Austritt): 4,5%  / 86,9%
  0,8g/kg / 11,2g/kg
Mediumtemp. Eintritt: 35°C / 10°C
Mediumtemp. Austritt: 25°C / 16°C

Kondensatmenge: 17,48 kg/h
WT-Volumen: 66,6 l
Mediumvolumenstrom: 8,42 m³/h / 11,18 m³/h
Druckverlust Medium: 20,8 kPa / 38 kPa
Rohrreihen: 4
Anschlussrichtung: H-gegen Luftrichtung
Anschluss: DN 50 R 2"
Anschlussseite: rückseitig
Zubehör:
1x Kondensatwanne aus Edelstahl
Anschlussseite: Bedienseite
1x Tropfenabscheider

Wartungskammer:
Zubehör:
1x Kabelverschraubung 2xM16 (UV beständig)
1x Revisionspaneel mit Kompressionsdrehriegeln und
Griffen
1x LED-Beleuchtung 230V

Ventilator:
Volumenstrom: 21.000 m³/h
Variante: Freirad mit PM-Motor
Ventilatorwand: pulverbeschichtet
stat. Druckerhöhung: 968 Pa
Betriebsdrehzahl: 1.235 1/min
Leistungsreserve: 103%
el. Systemleistungsaufnahme: 7,9 kW
Systemwirkungsgrad (stat.): 71,2 %
SFP-Klasse / SFPv-Wert: SFP 3 / 1416W/(m³/s)
Leistungsaufnahmeklasse: P1
Referenzleistungsaufnahme (nach DIN EN 13053): 12,2 kW
k-Faktor: 633
Wirkdruck: 1.101 Pa
Schallleistungspegel:
1. Saugseitig LW 5: 81 dB
2. Druckseitig LW 6: 86 dB
  63 125 250 500  1k  2k  4k  8k
1.  80  85  80  77  75  73  71  68  dB
2.  80  85  81  81  81  78  76  73  dB

Motor
Nennleistung: 15 kW
Nenndrehzahl: 1.500 1/min
Nennspannung: 400 V
Netz: 3~ 400V 50Hz
Nennstromaufnahme: 28,1 A
Wirkungsgrad-Klasse: IE4
Schutzart: IP55
Die Ventilatorauslegung erfolgt unter trockenen
Bedingungen.
Bauraumeinflüsse sind in der Auslegung berücksichtigt.

Zubehör:
2x Kabelverschraubung 2xM16 (UV beständig)
1x Kabelverschraubung 2xM32 (UV beständig)
1x Kabelverschraubung 2xM20 (UV beständig)
3x Druckmessstelle
1x Frequenzumrichter Danfoss Danfoss, FC102,
15kW, 32 A, ohne integriertem Reparaturschalter,
FU innen
1x Reparaturschalter lastseitig
1x Druckmessumformer ohne Display
1x Anschlussterminal außen am Gerät montiert (5m
Datenkabel und Handbedienteil lose mitgeliefert)

weiteres Zubehör:
Ringmessleitung

Wartungskammer:
Zubehör:
1x Kabelverschraubung 2xM16 (UV beständig)
1x Revisionstür
1x Schauglas
1x LED-Beleuchtung 230V

Wartungskammer:
Zubehör:
1x Kabelverschraubung 2xM16 (UV-Beständig)
1x Revisionstür
1x Schauglas
1x LED Beleuchtung

Schalldämpfer: 1.072 mm
Volumenstrom: 21.000 m³/h
Variante: Kulissen mit halbseitigem Kammerblech
Druckverlust: 30 Pa
Einfügedämpfung: 28 dB
Oberfläche: Glasgewebe verzinkt
Kulissenlänge: 1.000 mm
Anzahl Kulissen: 7 ausziehbar
Einfügedämpfung:
De:  63 125 250 500  1k  2k  4k  8k
  5  13  28  33  35  31  21  16  dB

Wartungskammer:
Zubehör:
1x Kabelverschraubung 2xM16 (UV beständig)
1x Revisionstür
1x Schauglas
1x LED-Beleuchtung 230V

Filter:
Volumenstrom: 21.000 m³/h
Variante: Kompaktfilter
Typ: ePM1-60%
Eurovent-Energieeffizienz: A
Druckdifferenz D: 83 Pa
Luftgeschwindigkeit: 1,7 m/s
Filterfläche: 151,2 m²
Taschenlänge: 292 mm
Anzahl: 9x 592 x 592 mm
Filterrahmen: pulverbeschichtet
Wartungsart: anströmseitig

Zubehör:
1x Kabelverschraubung 2xM20 (UV beständig)
2x Druckmessstelle
1x Zeigermanometer
1x schaltende Druckdose

Ansaug-/Ausblaskammer:
Anschluss: rechts (ohne Klappe)
Volumenstrom: 21.000 m³/h
Jalousieklappe: ohne Klappe
Stutzen: Dämmstutzen
Material: Stahl verzinkt, pulverbeschichtet
Abmessungen (B x H): 1x 1.766 x 1.836 mm

Zubehör:
1x LüAR-Gitter

Abluftgerät
Ansaug-/Ausblaskammer:
Anschluss: rechts (ohne Klappe)
Volumenstrom: 21.000 m³/h
Jalousieklappe: ohne Klappe
Stutzen: Dämmstutzen
Material: Stahl verzinkt, pulverbeschichtet
Abmessungen (B x H): 1x 1766 x 1836 mm

Wartungskammer:
Zubehör:
1x Kabelverschraubung 2xM16 (UV beständig)
1x Revisionstür
1x Schauglas
1x LED-Beleuchtung 230V

Filter:
Volumenstrom: 21.000 m³/h
Variante: Taschenfilter
Typ: ePM10-60%

Eurovent-Energieeffizienz: B
Druckdifferenz D: 67 Pa
Luftgeschwindigkeit: 1,7 m/s
Filterfläche: 53,1 m²
Taschenlänge: 600 mm
Anzahl: 9x 592 x 592 mm
Filterrahmen: pulverbeschichtet
Wartungsart: anströmseitig

Zubehör:
1x Kabelverschraubung 2xM20 (UV beständig)
2x Druckmessstelle
1x Zeigermanometer
1x schaltende Druckdose

Wartungskammer:
Zubehör:

Sondermodul: 1.000 mm 0 kg
Volumenstrom: 21.000 m³/h

Zubehör:
1x Kabelverschraubung 2xM16 (UV beständig)
1x Revisionstür
1x Schauglas
1x LED-Beleuchtung 230V

Schalldämpfer: 1.072 mm 173 kg
Volumenstrom: 21.000 m³/h
Variante:  Kulissen mit halbseitigem Kammerblech
Druckverlust: 9 Pa
Einfügedämpfung: 21 dB
Oberfläche: Glasgewebe verzinkt
Kulissenlänge: 1.000 mm
Anzahl Kulissen: 6 ausziehbar
Einfügedämpfung:
De:  63 125 250 500  1k  2k  4k  8k
  4  10  21  22  25  18  12  10  dB

Wartungskammer:
Zubehör:

Wartungskammer:
Zubehör:
1x Revisionspaneel mit Kompressionsdrehriegeln
und Griffen

Ventilator:
Volumenstrom: 21.000 m³/h
Variante: Freirad mit PM-Motor
Ventilatorwand: pulverbeschichtet
stat. Druckerhöhung: 798 Pa
Betriebsdrehzahl: 1.164 1/min
el. Systemleistungsaufnahme: 6,6 kW
Systemwirkungsgrad (stat.): 70,8 %
SFP-Klasse / SFPv-Wert: SFP 3 / 1083W/(m³/s)
Leistungsaufnahmeklasse: P1
Referenzleistungsaufnahme (nach DIN EN 13053): 9,2 kW
Wirkdruck: 1.101 Pa
Schallleistungspegel:
1. Saugseitig LW 5: 80 dB
2. Druckseitig LW 6: 85 dB
  63 125 250 500  1k  2k  4k  8k
1.  79  84  79  76  74  72  70  67  dB
2.  79  84  80  80  80  77  75  72  dB

Motor
Nennleistung: 15 kW
Nenndrehzahl: 1.500 1/min
Nennspannung: 400 V
Netz: 3~ 400V 50Hz
Nennstromaufnahme: 28,1 A
Wirkungsgrad-Klasse: IE4
Schutzart: IP55
Die Ventilatorauslegung erfolgt unter trockenen
Bedingungen.
Bauraumeinflüsse sind in der Auslegung berücksichtigt.

Zubehör:
2x Kabelverschraubung 2xM16 (UV beständig)
1x Kabelverschraubung 2xM32 (UV beständig)
1x Kabelverschraubung 2xM20 (UV beständig)
3x Druckmessstelle
1x Frequenzumrichter Danfoss Danfoss, FC102,
15kW, 32 A, ohne integriertem Reparaturschalter,
FU innen
1x Reparaturschalter lastseitig
1x Druckmessumformer ohne Display
1x Anschlussterminal außen am Gerät montiert (5m
Datenkabel und Handbedienteil lose mitgeliefert)

weiteres Zubehör:
Ringmessleitung

Wartungskammer:
Zubehör:
1x Kabelverschraubung 2xM16 (UV beständig)
1x Revisionstür
1x Schauglas
1x LED-Beleuchtung 230V

WRG-Plattenwärmeübertrager
Volumenstrom: 21.000 m³/h
Druckverlust /Abluft): 195 Pa

Wartungskammer: 490 mm
Zubehör:

Schalldämpfer:
Volumenstrom: 21.000 m³/h
Kulissen mit halbseitigem Kammerblech
Druckverlust: 24 Pa
Einfügedämpfung: 19 dB
Oberfläche: Glasgewebe verzinkt
Kulissenlänge: 750 mm
Anzahl Kulissen: 6 ausziehbar
Einfügedämpfung:
De:  63 125 250 500  1k  2k  4k  8k
  4  9  19  21  24  18  14  14  dB

Wartungskammer:
Zubehör:

Ansaug-/Ausblaskammer:
Anschluss: Bedienseite (Klappe (innenliegend))
Volumenstrom: 21.000 m³/h
Variante: Stahl verzinkt
Druckverlust (geöffnet): 5 Pa
Dichtheitsklasse: 2 (nach EN 1751)
Klappenmaße (B x H): 1x 665 x 1665 mm
Drehmoment: 10 Nm
Stutzen: Wetterschutzhaube
Material: Stahl verzinkt, pulverbeschichtet
Abmessungen (B x H): 1x 1.000 x 1836 mm

Zubehör:
1x Kabelverschraubung 2xM20 (UV beständig)
1x Klappenstellantrieb mit Federrücklauf,
Position: Rechts in Luftrichtung
Spannung: 24V
AC/DC, Leistung: 5.5 VA,
Drehmoment: 10 Nm,
Funktion: 0 - 10 V DC

Wartungskammer:
Zubehör:
1x Kabelverschraubung 2xM16 (UV beständig)
1x Revisionstür
1x Schauglas
1x LED-Beleuchtung 230V

Gerätezubehör:
1x Rauchauslöseeinrichtung mit VDS Zulassung und
allgemein
bauaufsichtlicher Zulassung (abZ) Position: Zuluft

1x Rauchauslöseeinrichtung mit VDS Zulassung und
allgemein
bauaufsichtlicher Zulassung (abZ) Position: Abluft

1x Lichtschalter am Gerät montiert und verdrahtet
Zuleitungen der einzelnen Leuchten auf der Bedienseite
herausgeführt und aufgewickelt. Lichtschalter und
Anschlussdose
Beleuchtung an einer Revisionskammer, vorzugsweise
einer
Ventilatorkammer bedienseitig montiert. Leuchten aus
der
gleichen Liefereinheit fertig hierauf verdrahtet.

Akustische Daten

Schallleistung
Lw [dB] 63 125 250 500  1k  2k  4k  8k  LwA [dB(A)]
AUL  72  73  57  47  38  32  21  16  58
ZUL  74  71  53  47  43  39  44  43  58
ABL  74  73  56  50  41  42  42  40  59
FOL  70  70  54  49  45  44  37  34  56

Abstrahlung Gehäuse
Lw [dB] 63 125 250 500  1k  2k  4k  8k  LwA [dB(A)]
  71  78  61  52  51  47  42  29  64
Technische Angaben gemäß EU-Verordnung Nr. 1253/2014
(ErP)
Das Gerät erfüllt die Ökodesign-Richtlinie 2018.

Antriebsart: Drehzahlregelung
Wärmerückgewinnung: Plattenwärmetauscher
Rückwärmzahl: 81,48 %
Volumenstrom: Zuluft 21.000 m³/h (5.83 m³/s)
  Abluft 21.000 m³/h (5.83 m³/s)
Systemleistungsaufnahme: Zuluft 7,93 kW
  Abluft
6,58 kW
SFPint:  Zuluft 332
W/(m³/s)
  Abluft 323
W/(m³/s)
  Gesamt 656
W/(m³/s)
Luftgeschwindigkeit: Zuluft 1,73 m/s
  Abluft 1,73 m/s
Externer Druck: Zuluft 450 Pa
  Abluft 450 Pa
interner Druckverlust Zuluft 237 Pa
Lüftungsbauteilen:  Abluft 229 Pa
st. Systemwirkungsgrad (Betriebszustand): Zuluft 71,1 %

  Abluft 70,8 %
Wirkungsgrad (EU-327): Zuluft 73,6 %
  Abluft 73,6 %
Abstrahlung Gehäuse: 64 dB(A)
Max. externe Leckluftrate: 1,09%
interne Leckluftrate: 1,04%
Energieeinstufung
Zuluft A (Eurovent der Filter: Energieeffizienz)
Abluft B (Eurovent-Energieeffizienz)

Allen Berechnungen liegt eine Dichte von 1.2 kg/m³
zugrunde.

Daten zur Berechnung der Energieffizienz nach Eurovent:

Mischluftanteil: 0 %
Menge: 1,000 St

**01.01.2 Zulage Transport Lüftungs-Zentralgerät(e)**
Zulage für Transportbedingungen gemäß Transportweg in
den
Vorbemerkungen zum LV.

Die erforderliche Geräteteilung für den Transport zum
Aufstellungsort einschl. des erforderlichen
Arbeitsaufwandes ist
einzukalkulieren.

Alle Hebe- und Transportwerkzeuge sind in die Preise
einzukalkulieren. Sämtliche Transportkosten, außer den
Krankosten, sind in diese Position einzurechnen.
Menge: 1,000 St

**01.01.3 Kraneinsatz / Einbringung des Lüftungskomponenten in das Gebäude**
Einbringung des Kaltwassersatzes in das Gebäude gemäß
Baubeschreibung/vorhergehender Beschreibung
Einbringen mit Kran, Verbringen zum Aufstellplatz,
fachgerecht
aufstellen/montieren

Kraneinsatz:
Transport der im Leistungsverzeichnis beschriebenen
Anlagenteile in das Gebäude

- Dach ca. +11 m über Erdgleiche
  Aufstellort Kran zum Aufstellort ca. 20 m

Mittels Autokran zum Aufstellort der Maschinen auf dem
Dach.
Lüftungsgeräte/Ventilatoren und Kanäle/Formteile
aufbringen,
aufstellen, montieren.

Bei den Arbeiten auf dem Dach ist PSA (vom AN zu
stellen) zu
tragen.

Die Dauer und Häufigkeit des Kraneinsatzes ist vom AN
selbsttätig zu ermitteln.
Menge: 1,000 psch

**01.01.4 Dach-Abluftventilator Müllraum**
Dach-Radialventilator
Förderstrom max. 60°C
Vertikal ausblasend
direkter Antrieb durch Wechselstrom
Motor in EC-Außenläuferbauart
Motorschutzeinrichtungen:
Fehlermelderelais mit potentialfreiem Kontakt,
Blockierschutz, Phasenausfallerkennung,
Sanftanlauf, Netzunterspannungserkennung,
Übertemperaturschutz der Elektronik und des Motors,
Kurzschlussschutz; Zusätzliche Motorschutzschaltgeräte
sind
nicht erforderlich
Stufenlose Ansteuerung über 0-10V Signal
Mit Berührungsschutzgitter
Motor innerhalb des Luftstromes angeordnet
Erfüllt ErP 1253/2014, Mindesteffizienz Stufe 2 (ab
2018)

bestehend aus:
Grundplatte aus Aluminium
tiefgezogene Einströmdüse
Gehäuse aus Aluminium
Radial-Laufrad, einseitig saugend
dynamisch gewuchtet nach DIN ISO 1940-1, Gütestufe G
6,3
Motor- und Laufrad für Reinigungszwecke leicht
zugänglich

Auslegungsdaten:
Volumenstrom: 100 m3/h
externer Bauteilverlust 50 Pa
Auslegungstemperatur 20 °C
Drehfrequenz 15 Hz
Ventilatordrehzahl ca. 789 1/min
Schalldruckpegel Lpa über Dach, r = 4 m 35.5 dB(A)
Saugseite Anschluss Rohrleitung
Elektrischer Gesamtwirkungsgrad 17 %
Elektrische Eingangsleistung 0.01 kW
SFP 6120 Ws/m3

Motordaten:
Motorausführung:
Einschaltart: direkt
Schutzart: IP 54
Bemessungsleistung: 0,17 kW
Motor-Nenndrehzahl: 2680 1/min

Elektrische Daten:
Nennstrom: 1,45 A
Betriebsspannung: 230 V
Frequenz: 50 Hz
Drehzahlregelung: externe Steuerung
Motorschutz: integriert
1 Reparaturschalter angebaut

Ventilatorzubehör
Selbsttätige Verschlußklappe für Rohranschluß

Selbsttätige Verschlussklappe im Ansaugrohr mit
beidseitig
angeformten Flanschen nach DIN 24154-3, Klappenhälften
aus
Aluminium, geräuscharm, bei Inbetriebnahme öffnend, bei
Außerbetriebnahme nahezu dicht schließend.
Sichere Funktion durch Federrückstellung, geeignet für
mittlere
Windgeschwindigkeiten bis max. 10 m/s. (Nach DIN 1055
Teil 4
IEC Windklasse)

Elastischer Stutzen (Saugseitig)
Flansch (Saugseite)
Aus Stahlblech, Oberfläche gemäß Ventilator für die
Befestigung bauseitiger Kanalsysteme

Isolierte Grundplatte
Gedämmte Schalenkonstruktion passend zu den Dachsockeln
zur Verhinderung von Kondensat

Potentialausgleich für elast. Stutzen
Ausgleichsleitung beidseitig mit Ringkabelschuh
versehen

Potentiometer stufenlos inkl. min/max Grenze
Zur externen Ansteuerung von Regelgeräten mit 0..10 V
Eingang und Spannungsversorgung.
Das Potentiometer verfügt über einen einstellbaren
minimalen
und maximalen Grenzwert.
Potentiometergehäuse IP54

Dachsockel:
Stahl-Glattdach-Sockel für Flachdach H=500mm
Aus sendzimier-verzinktem Stahlblech, mit
Innenisolierung.

Fabrikat/Typ: '.........'
(vom Bieter einzutragen)

Komplett liefern und montieren
Menge: 1,000 St

**01.01.5 Dach-Abluftventilator Müllraum**
Dach-Radialventilator wie vor, jedoch:

Auslegungsdaten:
Volumenstrom: 60 m3/h
externer Bauteilverlust 50 Pa
Auslegungstemperatur 20 °C
Drehfrequenz 14 Hz
Ventilatordrehzahl ca. 774 1/min
Schalldruckpegel Lpa über Dach, r = 4 m 34.5 dB(A)
Saugseite Anschluss Rohrleitung
Elektrischer Gesamtwirkungsgrad 12 %
Elektrische Eingangsleistung 0.01 kW
SFP 10200 Ws/m3

Motordaten:
Motorausführung:
Einschaltart: direkt
Schutzart: IP 54
Bemessungsleistung: 0,17 kW
Motor-Nenndrehzahl: 2680 1/min

Elektrische Daten:
Nennstrom: 1,45 A
Betriebsspannung: 230 V
Frequenz: 50 Hz

Fabrikat/Typ: '.........'
(vom Bieter einzutragen)

Komplett liefern und montieren
Menge: 1,000 St

#### Bereich 01.02 Lüftungsanlagen - Kanalnetz, rund und ec

**Ausführungsbeschreibung 0002 Hinweis: Sauberkeit von Luftleitungen**
*Hinweis: Sauberkeit von Luftleitungen*
Bei Transport, Lagerung und Montage von Luftleitungen
ist besonders auf die Einhaltung der VDI 6022 Bl. 1
zu achten. Die mittlere Anforderungsstufe an die
Sauberkeit von
Luftleitungen ist einzuhalten.
Dies ist bei der Kalkulation zu berücksichtigen.

*Hinweis*
Luftleitungen eckig, für Lüftungs- und Teilklimaanlagen

**01.02.1 Luftltg rechteckig Stahl verz gefalzt Kanten-L bis 500mm WD 0,6mm H 3,5-5m Aufhänge-Auflagekonstruktion schallg.**
*** Bezugsbeschreibung
STLB-Bau 2025-04 075
Luftleitung, rechteckig, Luftdichtheitsklasse ATC3 DIN
EN
16798-3, aus verzinktem Stahl, gefalzt, Maße DIN EN
1505,
Kantenlänge bis 500 mm, Wanddicke 0,6 mm, Verbindung
mit
Winkelflansch, aus verzinktem Stahl, mit Schrauben und
Dichtung, Form- und Verbindungsstücke werden gesondert
vergütet, min./max. Temperatur der geförderten Luft
-15 bis 40
Grad C, Montagehöhe über Gelände/Fußboden über 3,5 bis
5
m, mit Aufhänge-/Auflagekonstruktion DIN EN 12236,
schallgedämmt, befestigen mit Befestigungsmitteln mit
bauaufsichtlichem Nachweis einschl. Bohrungen,
Befestigungsuntergrund Stahlbeton.
Menge: 98,000 m2

**01.02.2 Wie vor, jedoch Kantenlänge über 500 bis 1000 mm; Wanddicke 0,8 mm;**
*** wie Position 01.02.1
STLB-Bau 2025-04 075
Wie Position 01.02.1, jedoch:
Kantenlänge über 500 bis 1000 mm
Wanddicke 0,8 mm
Menge: 470,000 m2

**01.02.3 Wie vor, jedoch Kantenlänge über 1000 bis 1500 mm; Wanddicke 0,8 mm;**
*** wie Position 01.02.1
STLB-Bau 2025-04 075
Wie Position 01.02.1, jedoch:
Kantenlänge über 1000 bis 1500 mm
Wanddicke 0,8 mm
Menge: 215,000 m2

**01.02.4 Wie vor, jedoch Kantenlänge über 1500 bis 2000 mm; Wanddicke 0,8 mm;**
*** wie Position 01.02.1
STLB-Bau 2025-04 075
Wie Position 01.02.1, jedoch:
Kantenlänge über 1500 bis 2000 mm
Wanddicke 0,8 mm
Menge: 55,000 m2

**01.02.5 Formstück Luftltg rechteckig Stahl verz gefalzt Kanten-L bis 500mm H 3,5-5m**
*** Bezugsbeschreibung
STLB-Bau 2025-04 075
Formstück für Luftleitung, rechteckig,
Luftdichtheitsklasse ATC3
DIN EN 16798-3, aus verzinktem Stahl, gefalzt, Maße
DIN EN
1505, Kantenlänge bis 500 mm, Wanddicke 0,6 mm,
Verbindung mit Flachflansch, aus verzinktem Stahl, mit
Schrauben und Dichtung, min./max. Temperatur der
geförderten Luft -15 bis 40 Grad C, Montagehöhe über
Gelände/Fußboden über 3,5 bis 5 m, mit
Aufhänge-/Auflagekonstruktion DIN EN 12236,
schallgedämmt,
befestigen mit Befestigungsmitteln mit
bauaufsichtlichem
Nachweis einschl. Bohrungen, Befestigungsuntergrund
Stahlbeton.
Menge: 300,000 m2

**01.02.6 Wie vor, jedoch Kantenlänge über 500 bis 1000 mm; Wanddicke 0,8 mm;**
*** wie Position 01.02.5
STLB-Bau 2025-04 075
Wie Position 01.02.5, jedoch:
Kantenlänge über 500 bis 1000 mm
Wanddicke 0,8 mm
Menge: 470,000 m2

**01.02.7 Wie vor, jedoch Kantenlänge über 1000 bis 1500 mm; Wanddicke 0,8 mm;**
*** wie Position 01.02.5
STLB-Bau 2025-04 075
Wie Position 01.02.5, jedoch:
Kantenlänge über 1000 bis 1500 mm
Wanddicke 0,8 mm
Menge: 360,000 m2

**01.02.8 Wie vor, jedoch Kantenlänge über 1500 bis 2000 mm; Wanddicke 0,8 mm;**
*** wie Position 01.02.5
STLB-Bau 2025-04 075
Wie Position 01.02.5, jedoch:
Kantenlänge über 1500 bis 2000 mm
Wanddicke 0,8 mm
Menge: 105,000 m2

*Hinweis*
Luftleitungen rund, für Lüftungs- und Teilklimaanlagen

**01.02.9 Wickelfalzrohr Stahl verz DN80 -750-2000Pa H 3,5-5m Aufhänge-Auflagekonstruktion schallg.**
*** Bezugsbeschreibung
STLB-Bau 2025-04 075
Wickelfalzrohr aus verzinktem Stahl, Nähte gefalzt,
Luftdichtheitsklasse ATC3 DIN EN 16798-3, Maße DIN EN
1506, DN 80, mit Einsteckende, mit Lippendichtung,
geschraubt/genietet, Form- und Verbindungsstücke werden
gesondert vergütet, min./max. Temperatur der
geförderten Luft
-15 bis 40 Grad C, Druckbereich von -750 bis 2000 Pa,
Montagehöhe über Gelände/Fußboden über 3,5 bis 5 m, mit
Aufhänge-/Auflagekonstruktion DIN EN 12236,
schallgedämmt,
befestigen mit Befestigungsmitteln mit
bauaufsichtlichem
Nachweis einschl. Bohrungen, Befestigungsuntergrund
Stahlbeton.
Menge: 18,000 m

**01.02.10 Wie vor, jedoch DN 100;**
*** wie Position 01.02.9
STLB-Bau 2025-04 075
Wie Position 01.02.9, jedoch:
DN 100
Menge: 176,000 m

**01.02.11 Wie vor, jedoch DN 125;**
*** wie Position 01.02.9
STLB-Bau 2025-04 075
Wie Position 01.02.9, jedoch:
DN 125
Menge: 186,000 m

**01.02.12 Wie vor, jedoch DN 150;**
*** wie Position 01.02.9
STLB-Bau 2025-04 075
Wie Position 01.02.9, jedoch:
DN 150
Menge: 5,000 m

**01.02.13 Wie vor, jedoch DN 160;**
*** wie Position 01.02.9
STLB-Bau 2025-04 075
Wie Position 01.02.9, jedoch:
DN 160
Menge: 68,000 m

**01.02.14 Wie vor, jedoch DN 200;**
*** wie Position 01.02.9
STLB-Bau 2025-04 075
Wie Position 01.02.9, jedoch:
DN 200
Menge: 125,000 m

**01.02.15 Wie vor, jedoch DN 250;**
*** wie Position 01.02.9
STLB-Bau 2025-04 075
Wie Position 01.02.9, jedoch:
DN 250
Menge: 52,000 m

**01.02.16 Wie vor, jedoch DN 315;**
*** wie Position 01.02.9
STLB-Bau 2025-04 075
Wie Position 01.02.9, jedoch:
DN 315
Menge: 4,000 m

**01.02.17 Bogen Luftleitg rund 90Grad Stahl verz DN80 glatt H 3,5-5m**
*** Bezugsbeschreibung
STLB-Bau 2025-04 075
Bogen, für Luftleitung, rund, Luftdichtheitsklasse
ATC3 DIN EN
16798-3, Biegeradius größer gleich 1 DN, 90 Grad, Maße
DIN
EN 1506, aus verzinktem Stahl, DN 80, glatt, mit
Einsteckenden, mit Lippendichtung, geschraubt/genietet,
min./max. Temperatur der geförderten Luft -15 bis 40
Grad C,
Druckbereich von -750 bis 2000 Pa, Montagehöhe über
Gelände/Fußboden über 3,5 bis 5 m, mit
Aufhänge-/Auflagekonstruktion DIN EN 12236,
schallgedämmt,
befestigen mit Befestigungsmitteln mit
bauaufsichtlichem
Nachweis einschl. Bohrungen, Befestigungsuntergrund
Stahlbeton.
Menge: 6,000 St

**01.02.18 Wie vor, jedoch 45 Grad;**
*** wie Position 01.02.17
STLB-Bau 2025-04 075
Wie Position 01.02.17, jedoch:
45 Grad
Menge: 2,000 St

**01.02.19 Wie vor, jedoch 60 Grad;**
*** wie Position 01.02.17
STLB-Bau 2025-04 075
Wie Position 01.02.17, jedoch:
60 Grad
Menge: 1,000 St

**01.02.20 Wie vor, jedoch DN 100;**
*** wie Position 01.02.17
STLB-Bau 2025-04 075
Wie Position 01.02.17, jedoch:
DN 100
Menge: 128,000 St

**01.02.21 Wie vor, jedoch 60 Grad; DN 100;**
*** wie Position 01.02.17
STLB-Bau 2025-04 075
Wie Position 01.02.17, jedoch:
60 Grad
DN 100
Menge: 1,000 St

**01.02.22 Wie vor, jedoch 45 Grad; DN 100;**
*** wie Position 01.02.17
STLB-Bau 2025-04 075
Wie Position 01.02.17, jedoch:
45 Grad
DN 100
Menge: 20,000 St

**01.02.23 Wie vor, jedoch 30 Grad; DN 100;**
*** wie Position 01.02.17
STLB-Bau 2025-04 075
Wie Position 01.02.17, jedoch:
30 Grad
DN 100
Menge: 5,000 St

**01.02.24 Wie vor, jedoch 15 Grad; DN 100;**
*** wie Position 01.02.17
STLB-Bau 2025-04 075
Wie Position 01.02.17, jedoch:
15 Grad
DN 100
Menge: 1,000 St

**01.02.25 Wie vor, jedoch DN 125;**
*** wie Position 01.02.17
STLB-Bau 2025-04 075
Wie Position 01.02.17, jedoch:
DN 125
Menge: 155,000 St

**01.02.26 Wie vor, jedoch 60 Grad; DN 125;**
*** wie Position 01.02.17
STLB-Bau 2025-04 075
Wie Position 01.02.17, jedoch:
60 Grad
DN 125
Menge: 7,000 St

**01.02.27 Wie vor, jedoch 45 Grad; DN 125;**
*** wie Position 01.02.17
STLB-Bau 2025-04 075
Wie Position 01.02.17, jedoch:
45 Grad
DN 125
Menge: 12,000 St

**01.02.28 Wie vor, jedoch 30 Grad; DN 125;**
*** wie Position 01.02.17
STLB-Bau 2025-04 075
Wie Position 01.02.17, jedoch:
30 Grad
DN 125
Menge: 10,000 St

**01.02.29 Wie vor, jedoch DN 160;**
*** wie Position 01.02.17
STLB-Bau 2025-04 075
Wie Position 01.02.17, jedoch:
DN 160
Menge: 20,000 St

**01.02.30 Wie vor, jedoch 60 Grad; DN 160;**
*** wie Position 01.02.17
STLB-Bau 2025-04 075
Wie Position 01.02.17, jedoch:
60 Grad
DN 160
Menge: 1,000 St

**01.02.31 Wie vor, jedoch 45 Grad; DN 160;**
*** wie Position 01.02.17
STLB-Bau 2025-04 075
Wie Position 01.02.17, jedoch:
45 Grad
DN 160
Menge: 9,000 St

**01.02.32 Wie vor, jedoch 30 Grad; DN 160;**
*** wie Position 01.02.17
STLB-Bau 2025-04 075
Wie Position 01.02.17, jedoch:
30 Grad
DN 160
Menge: 2,000 St

**01.02.33 Wie vor, jedoch DN 200;**
*** wie Position 01.02.17
STLB-Bau 2025-04 075
Wie Position 01.02.17, jedoch:
DN 200
Menge: 37,000 St

**01.02.34 Wie vor, jedoch 45 Grad; DN 200;**
*** wie Position 01.02.17
STLB-Bau 2025-04 075
Wie Position 01.02.17, jedoch:
45 Grad
DN 200
Menge: 17,000 St

**01.02.35 Wie vor, jedoch 30 Grad; DN 200;**
*** wie Position 01.02.17
STLB-Bau 2025-04 075
Wie Position 01.02.17, jedoch:
30 Grad
DN 200
Menge: 2,000 St

**01.02.36 Wie vor, jedoch DN 250;**
*** wie Position 01.02.17
STLB-Bau 2025-04 075
Wie Position 01.02.17, jedoch:
DN 250
Menge: 46,000 St

**01.02.37 Wie vor, jedoch 60 Grad; DN 250;**
*** wie Position 01.02.17
STLB-Bau 2025-04 075
Wie Position 01.02.17, jedoch:
60 Grad
DN 250
Menge: 2,000 St

**01.02.38 Wie vor, jedoch 45 Grad; DN 250;**
*** wie Position 01.02.17
STLB-Bau 2025-04 075
Wie Position 01.02.17, jedoch:
45 Grad
DN 250
Menge: 7,000 St

**01.02.39 Wie vor, jedoch 30 Grad; DN 250;**
*** wie Position 01.02.17
STLB-Bau 2025-04 075
Wie Position 01.02.17, jedoch:
30 Grad
DN 250
Menge: 2,000 St

**01.02.40 Wie vor, jedoch DN 315;**
*** wie Position 01.02.17
STLB-Bau 2025-04 075
Wie Position 01.02.17, jedoch:
DN 315
Menge: 4,000 St

**01.02.41 Wie vor, jedoch 45 Grad; DN 315;**
*** wie Position 01.02.17
STLB-Bau 2025-04 075
Wie Position 01.02.17, jedoch:
45 Grad
DN 315
Menge: 4,000 St

**01.02.42 Wie vor, jedoch 30 Grad; DN 315;**
*** wie Position 01.02.17
STLB-Bau 2025-04 075
Wie Position 01.02.17, jedoch:
30 Grad
DN 315
Menge: 3,000 St

**01.02.43 Wie vor, jedoch 15 Grad; DN 315;**
*** wie Position 01.02.17
STLB-Bau 2025-04 075
Wie Position 01.02.17, jedoch:
15 Grad
DN 315
Menge: 1,000 St

**01.02.44 Wie vor, jedoch Bundkragen, für Luftleitung, rund; DN 100;**
*** wie Position 01.02.69
STLB-Bau 2025-04 075
Wie Position 01.02.69, jedoch:
Bundkragen, für Luftleitung, rund
DN 100
Menge: 11,000 St

**01.02.45 Wie vor, jedoch Bundkragen, für Luftleitung, rund; DN 125;**
*** wie Position 01.02.69
STLB-Bau 2025-04 075
Wie Position 01.02.69, jedoch:
Bundkragen, für Luftleitung, rund
DN 125
Menge: 8,000 St

**01.02.46 Wie vor, jedoch Bundkragen, für Luftleitung, rund; DN 160;**
*** wie Position 01.02.69
STLB-Bau 2025-04 075
Wie Position 01.02.69, jedoch:
Bundkragen, für Luftleitung, rund
DN 160
Menge: 6,000 St

**01.02.47 Wie vor, jedoch Bundkragen, für Luftleitung, rund; DN 200;**
*** wie Position 01.02.69
STLB-Bau 2025-04 075
Wie Position 01.02.69, jedoch:
Bundkragen, für Luftleitung, rund
DN 200
Menge: 5,000 St

**01.02.48 Sattelstutzen Luftleitg rund 90Grad Stahl verz DN80**
STLB-Bau 2025-04 075
Sattelstutzen, für Luftleitung, rund,
Luftdichtheitsklasse ATC3
DIN EN 16798-3, 90 Grad, aus verzinktem Stahl, DN 80,
geschraubt/genietet, mit Dichtungsband, min./max.
Temperatur
der geförderten Luft -15 bis 80 Grad C, Druckbereich
von -750
bis 1000 Pa, mit Aufhänge-/Auflagekonstruktion.
Menge: 3,000 St

**01.02.49 Sattelstutzen Luftleitg rund 90Grad Stahl verz DN100**
STLB-Bau 2025-04 075
Sattelstutzen, für Luftleitung, rund,
Luftdichtheitsklasse ATC3
DIN EN 16798-3, 90 Grad, aus verzinktem Stahl, DN 100,
geschraubt/genietet, mit Dichtungsband, min./max.
Temperatur
der geförderten Luft -15 bis 80 Grad C, Druckbereich
von -750
bis 1000 Pa, mit Aufhänge-/Auflagekonstruktion.
Menge: 33,000 St

**01.02.50 Sattelstutzen Luftleitg rund 90Grad Stahl verz DN125**
STLB-Bau 04/2025 075
Sattelstutzen, für Luftleitung, rund,
Luftdichtheitsklasse ATC3
DIN EN 16798-3, 90 Grad, aus verzinktem Stahl, DN 125,
geschraubt/genietet, mit Dichtungsband, min./max.
Temperatur
der geförderten Luft -15 bis 80 Grad C, Druckbereich
von -750
bis 1000 Pa, mit Aufhänge-/Auflagekonstruktion.
Menge: 55,000 St

**01.02.51 Sattelstutzen Luftleitg rund 90Grad Stahl verz DN160**
STLB-Bau 2025-04 075
Sattelstutzen, für Luftleitung, rund,
Luftdichtheitsklasse ATC3
DIN EN 16798-3, 90 Grad, aus verzinktem Stahl, DN 160,
geschraubt/genietet, mit Dichtungsband, min./max.
Temperatur
der geförderten Luft -15 bis 80 Grad C, Druckbereich
von -750
bis 1000 Pa, mit Aufhänge-/Auflagekonstruktion.
Menge: 1,000 St

**01.02.52 Sattelstutzen Luftleitg rund 90Grad Stahl verz DN200**
STLB-Bau 2025-04 075
Sattelstutzen, für Luftleitung, rund,
Luftdichtheitsklasse ATC3
DIN EN 16798-3, 90 Grad, aus verzinktem Stahl, DN 200,
geschraubt/genietet, mit Dichtungsband, min./max.
Temperatur
der geförderten Luft -15 bis 80 Grad C, Druckbereich
von -750
bis 1000 Pa, mit Aufhänge-/Auflagekonstruktion.
Menge: 9,000 St

**01.02.53 Muffe Luftleitg rund Stahl verz DN80 H 3,5-5m**
*** Bezugsbeschreibung
STLB-Bau 2025-04 075
Muffe, für Luftleitung, rund Luftdichtheitsklasse ATC3
DIN EN
16798-3, aus verzinktem Stahl, DN 80, min./max.
Temperatur
der geförderten Luft -15 bis 40 Grad C, Druckbereich
von -750
bis 2000 Pa, Montagehöhe über Gelände/Fußboden über 3,5
bis 5 m, mit Aufhänge-/Auflagekonstruktion DIN EN
12236,
schallgedämmt, befestigen mit Befestigungsmitteln mit
bauaufsichtlichem Nachweis einschl. Bohrungen,
Befestigungsuntergrund Stahlbeton.
Menge: 63,000 St

**01.02.54 Wie vor, jedoch DN 100; Maße DIN EN 1506; mit Flansch; geschraubt/genietet, mit Dichtungsband;**
*** wie Position 01.02.53
STLB-Bau 2025-04 075
Wie Position 01.02.53, jedoch:
DN 100
Maße DIN EN 1506
mit Flansch
geschraubt/genietet, mit Dichtungsband
Menge: 201,000 St

**01.02.55 Wie vor, jedoch DN 125; Maße DIN EN 1506; mit Flansch; geschraubt/genietet, mit Dichtungsband;**
*** wie Position 01.02.53
STLB-Bau 2025-04 075
Wie Position 01.02.53, jedoch:
DN 125
Maße DIN EN 1506
mit Flansch
geschraubt/genietet, mit Dichtungsband
Menge: 270,000 St

**01.02.56 Wie vor, jedoch DN 150; Maße DIN EN 1506; mit Flansch; geschraubt/genietet, mit Dichtungsband;**
*** wie Position 01.02.53
STLB-Bau 2025-04 075
Wie Position 01.02.53, jedoch:
DN 150
Maße DIN EN 1506
mit Flansch
geschraubt/genietet, mit Dichtungsband
Menge: 5,000 St

**01.02.57 Wie vor, jedoch DN 160; Maße DIN EN 1506; mit Flansch; geschraubt/genietet, mit Dichtungsband;**
*** wie Position 01.02.53
STLB-Bau 2025-04 075
Wie Position 01.02.53, jedoch:
DN 160
Maße DIN EN 1506
mit Flansch
geschraubt/genietet, mit Dichtungsband
Menge: 82,000 St

**01.02.58 Wie vor, jedoch DN 180; Maße DIN EN 1506; mit Flansch; geschraubt/genietet, mit Dichtungsband;**
*** wie Position 01.02.53
STLB-Bau 2025-04 075
Wie Position 01.02.53, jedoch:
DN 180
Maße DIN EN 1506
mit Flansch
geschraubt/genietet, mit Dichtungsband
Menge: 5,000 St

**01.02.59 Wie vor, jedoch DN 200; Maße DIN EN 1506; mit Flansch; geschraubt/genietet, mit Dichtungsband;**
*** wie Position 01.02.53
STLB-Bau 2025-04 075
Wie Position 01.02.53, jedoch:
DN 200
Maße DIN EN 1506
mit Flansch
geschraubt/genietet, mit Dichtungsband
Menge: 165,000 St

**01.02.60 Wie vor, jedoch DN 250; Maße DIN EN 1506; mit Flansch; geschraubt/genietet, mit Dichtungsband;**
*** wie Position 01.02.53
STLB-Bau 2025-04 075
Wie Position 01.02.53, jedoch:
DN 250
Maße DIN EN 1506
mit Flansch
geschraubt/genietet, mit Dichtungsband
Menge: 67,000 St

**01.02.61 Wie vor, jedoch DN 315; Maße DIN EN 1506; mit Flansch; geschraubt/genietet, mit Dichtungsband;**
*** wie Position 01.02.53
STLB-Bau 2025-04 075
Wie Position 01.02.53, jedoch:
DN 315
Maße DIN EN 1506
mit Flansch
geschraubt/genietet, mit Dichtungsband
Menge: 1,000 St

**01.02.62 Steckverbinder Luftleitg rund Stahl verz DN80 H 3,5-5m**
*** Bezugsbeschreibung
STLB-Bau 2025-04 075
Steckverbinder, für Luftleitung, rund,
Luftdichtheitsklasse ATC3
DIN EN 16798-3, Maße DIN EN 1506, aus verzinktem
Stahl, DN
80, mit Lippendichtung, min./max. Temperatur der
geförderten
Luft -15 bis 40 Grad C, Druckbereich von -750 bis 2000
Pa,
Montagehöhe über Gelände/Fußboden über 3,5 bis 5 m, mit
Aufhänge-/Auflagekonstruktion DIN EN 12236,
schallgedämmt,
befestigen mit Befestigungsmitteln mit
bauaufsichtlichem
Nachweis einschl. Bohrungen, Befestigungsuntergrund
Stahlbeton.
Menge: 1,000 St

**01.02.63 Wie vor, jedoch DN 100;**
*** wie Position 01.02.62
STLB-Bau 2025-04 075
Wie Position 01.02.62, jedoch:
DN 100
Menge: 3,000 St

**01.02.64 Wie vor, jedoch DN 125;**
*** wie Position 01.02.62
STLB-Bau 2025-04 075
Wie Position 01.02.62, jedoch:
DN 125
Menge: 4,000 St

**01.02.65 Wie vor, jedoch DN 160;**
*** wie Position 01.02.62
STLB-Bau 2025-04 075
Wie Position 01.02.62, jedoch:
DN 160
Menge: 4,000 St

**01.02.66 Wie vor, jedoch DN 200;**
*** wie Position 01.02.62
STLB-Bau 2025-04 075
Wie Position 01.02.62, jedoch:
DN 200
Menge: 3,000 St

**01.02.67 Wie vor, jedoch DN 250;**
*** wie Position 01.02.62
STLB-Bau 2025-04 075
Wie Position 01.02.62, jedoch:
DN 250
Menge: 2,000 St

**01.02.68 Wie vor, jedoch DN 315;**
*** wie Position 01.02.62
STLB-Bau 2025-04 075
Wie Position 01.02.62, jedoch:
DN 315
Menge: 1,000 St

**01.02.69 Abzweigstück Luftleitg rund 90Grad Stahl verz DN100 symmetrisch H 3,5-5m**
*** Bezugsbeschreibung
STLB-Bau 2025-04 075
Abzweigstück, für Luftleitung, rund,
Luftdichtheitsklasse ATC3
DIN EN 16798-3, 90 Grad, Maße DIN EN 1506, aus
verzinktem
Stahl, größter DN 100, symmetrisch, mit Einsteckenden,
mit
Lippendichtung, geschraubt/genietet, min./max.
Temperatur der
geförderten Luft -15 bis 40 Grad C, Druckbereich von
-750 bis
2000 Pa, Montagehöhe über Gelände/Fußboden über 3,5
bis 5
m, mit Aufhänge-/Auflagekonstruktion DIN EN 12236,
schallgedämmt, befestigen mit Befestigungsmitteln mit
bauaufsichtlichem Nachweis einschl. Bohrungen,
Befestigungsuntergrund Stahlbeton.
Menge: 2,000 St

**01.02.70 Abzweigstück Luftleitg rund 90Grad Stahl verz DN125 symmetrisch H 3,5-5m**
STLB-Bau 2025-04 075
Abzweigstück, für Luftleitung, rund,
Luftdichtheitsklasse ATC3
DIN EN 16798-3, 90 Grad, Maße DIN EN 1506, aus
verzinktem
Stahl, größter DN 125, symmetrisch, mit Einsteckenden,
mit
Lippendichtung, geschraubt/genietet, min./max.
Temperatur der
geförderten Luft -15 bis 40 Grad C, Druckbereich von
-750 bis
2000 Pa, Montagehöhe über Gelände/Fußboden über 3,5
bis 5
m, mit Aufhänge-/Auflagekonstruktion DIN EN 12236,
schallgedämmt, befestigen mit Befestigungsmitteln mit
bauaufsichtlichem Nachweis einschl. Bohrungen,
Befestigungsuntergrund Stahlbeton.
Menge: 5,000 St

**01.02.71 Abzweigstück Luftleitg rund 90Grad Stahl verz DN160 symmetrisch H 3,5-5m**
STLB-Bau 2025-04 075
Abzweigstück, für Luftleitung, rund,
Luftdichtheitsklasse ATC3
DIN EN 16798-3, 90 Grad, Maße DIN EN 1506, aus
verzinktem
Stahl, größter DN 160, symmetrisch, mit Einsteckenden,
mit
Lippendichtung, geschraubt/genietet, min./max.
Temperatur der
geförderten Luft -15 bis 40 Grad C, Druckbereich von
-750 bis
2000 Pa, Montagehöhe über Gelände/Fußboden über 3,5
bis 5
m, mit Aufhänge-/Auflagekonstruktion DIN EN 12236,
schallgedämmt, befestigen mit Befestigungsmitteln mit
bauaufsichtlichem Nachweis einschl. Bohrungen,
Befestigungsuntergrund Stahlbeton.
Menge: 11,000 St

**01.02.72 Abzweigstück Luftleitg rund 90Grad Stahl verz DN200 symmetrisch H 3,5-5m**
STLB-Bau 2025-04 075
Abzweigstück, für Luftleitung, rund,
Luftdichtheitsklasse ATC3
DIN EN 16798-3, 90 Grad, Maße DIN EN 1506, aus
verzinktem
Stahl, größter DN 200, symmetrisch, mit Einsteckenden,
mit
Lippendichtung, geschraubt/genietet, min./max.
Temperatur der
geförderten Luft -15 bis 40 Grad C, Druckbereich von
-750 bis
2000 Pa, Montagehöhe über Gelände/Fußboden über 3,5
bis 5
m, mit Aufhänge-/Auflagekonstruktion DIN EN 12236,
schallgedämmt, befestigen mit Befestigungsmitteln mit
bauaufsichtlichem Nachweis einschl. Bohrungen,
Befestigungsuntergrund Stahlbeton.
Menge: 23,000 St

**01.02.73 Abzweigstück Luftleitg rund 90Grad Stahl verz DN250 symmetrisch H 3,5-5m**
STLB-Bau 2025-04 075
Abzweigstück, für Luftleitung, rund,
Luftdichtheitsklasse ATC3
DIN EN 16798-3, 90 Grad, Maße DIN EN 1506, aus
verzinktem
Stahl, größter DN 250, symmetrisch, mit Einsteckenden,
mit
Lippendichtung, geschraubt/genietet, min./max.
Temperatur der
geförderten Luft -15 bis 40 Grad C, Druckbereich von
-750 bis
2000 Pa, Montagehöhe über Gelände/Fußboden über 3,5
bis 5
m, mit Aufhänge-/Auflagekonstruktion DIN EN 12236,
schallgedämmt, befestigen mit Befestigungsmitteln mit
bauaufsichtlichem Nachweis einschl. Bohrungen,
Befestigungsuntergrund Stahlbeton.
Menge: 8,000 St

**01.02.74 Abzweigstück Luftleitg rund 90Grad Stahl verz DN315 symmetrisch H 3,5-5m**
STLB-Bau 2025-04 075
Abzweigstück, für Luftleitung, rund,
Luftdichtheitsklasse ATC3
DIN EN 16798-3, 90 Grad, Maße DIN EN 1506, aus
verzinktem
Stahl, größter DN 315, symmetrisch, mit Einsteckenden,
mit
Lippendichtung, geschraubt/genietet, min./max.
Temperatur der
geförderten Luft -15 bis 40 Grad C, Druckbereich von
-750 bis
2000 Pa, Montagehöhe über Gelände/Fußboden über 3,5
bis 5
m, mit Aufhänge-/Auflagekonstruktion DIN EN 12236,
schallgedämmt, befestigen mit Befestigungsmitteln mit
bauaufsichtlichem Nachweis einschl. Bohrungen,
Befestigungsuntergrund Stahlbeton.
Menge: 1,000 St

**01.02.75 Abzweigreduzierstück Luftleitg rund 90Grad konisch Stahl verz DN250 symmetrisch H 3,5-5m**
STLB-Bau 2025-04 075
Abzweigreduzierstück, für Luftleitung, rund,
Luftdichtheitsklasse
ATC3 DIN EN 16798-3, 90 Grad, konisch, aus verzinktem
Stahl,
größter DN 250, symmetrisch, mit Einsteckenden, mit
Lippendichtung, geschraubt/genietet, min./max.
Temperatur der
geförderten Luft -15 bis 40 Grad C, Druckbereich von
-750 bis
2000 Pa, Montagehöhe über Gelände/Fußboden über 3,5
bis 5
m, mit Aufhänge-/Auflagekonstruktion DIN EN 12236,
schallgedämmt, befestigen mit Befestigungsmitteln mit
bauaufsichtlichem Nachweis einschl. Bohrungen,
Befestigungsuntergrund Stahlbeton.
Menge: 2,000 St

**01.02.76 Abzweigreduzierstück Luftleitg rund 90Grad konisch Stahl verz DN125 symmetrisch H 3,5-5m**
STLB-Bau 2025-04 075
Abzweigreduzierstück, für Luftleitung, rund,
Luftdichtheitsklasse
ATC3 DIN EN 16798-3, 90 Grad, konisch, aus verzinktem
Stahl,
größter DN 125, symmetrisch, mit Einsteckenden, mit
Lippendichtung, geschraubt/genietet, min./max.
Temperatur der
geförderten Luft -15 bis 40 Grad C, Druckbereich von
-750 bis
2000 Pa, Montagehöhe über Gelände/Fußboden über 3,5
bis 5
m, mit Aufhänge-/Auflagekonstruktion DIN EN 12236,
schallgedämmt, befestigen mit Befestigungsmitteln mit
bauaufsichtlichem Nachweis einschl. Bohrungen,
Befestigungsuntergrund Stahlbeton.
Menge: 1,000 St

**01.02.77 Übergangsstück Luftleitg rund konisch Stahl verz DN80 symmetrisch H 3,5-5m**
STLB-Bau 2025-04 075
Übergangsstück, für Luftleitung, rund,
Luftdichtheitsklasse
ATC3 DIN EN 16798-3, konisch, Maße DIN EN 1506, aus
verzinktem Stahl, größter DN 80, symmetrisch, mit
Einsteckenden, mit Lippendichtung, geschraubt/genietet,
min./max. Temperatur der geförderten Luft -15 bis 40
Grad C,
Druckbereich von -750 bis 2000 Pa, Montagehöhe über
Gelände/Fußboden über 3,5 bis 5 m, mit
Aufhänge-/Auflagekonstruktion DIN EN 12236,
schallgedämmt,
befestigen mit Befestigungsmitteln mit
bauaufsichtlichem
Nachweis einschl. Bohrungen, Befestigungsuntergrund
Stahlbeton.
Menge: 6,000 St

**01.02.78 Übergangsstück Luftleitg rund konisch Stahl verz DN100 symmetrisch H 3,5-5m**
STLB-Bau 2025-04 075
Übergangsstück, für Luftleitung, rund,
Luftdichtheitsklasse
ATC3 DIN EN 16798-3, konisch, Maße DIN EN 1506, aus
verzinktem Stahl, größter DN 100, symmetrisch, mit
Einsteckenden, mit Lippendichtung, geschraubt/genietet,
min./max. Temperatur der geförderten Luft -15 bis 40
Grad C,
Druckbereich von -750 bis 2000 Pa, Montagehöhe über
Gelände/Fußboden über 3,5 bis 5 m, mit
Aufhänge-/Auflagekonstruktion DIN EN 12236,
schallgedämmt,
befestigen mit Befestigungsmitteln mit
bauaufsichtlichem
Nachweis einschl. Bohrungen, Befestigungsuntergrund
Stahlbeton.
Menge: 95,000 St

**01.02.79 Übergangsstück Luftleitg rund konisch Stahl verz DN125 symmetrisch H 3,5-5m**
STLB-Bau 2025-04 075
Übergangsstück, für Luftleitung, rund,
Luftdichtheitsklasse
ATC3 DIN EN 16798-3, konisch, Maße DIN EN 1506, aus
verzinktem Stahl, größter DN 125, symmetrisch, mit
Einsteckenden, mit Lippendichtung, geschraubt/genietet,
min./max. Temperatur der geförderten Luft -15 bis 40
Grad C,
Druckbereich von -750 bis 2000 Pa, Montagehöhe über
Gelände/Fußboden über 3,5 bis 5 m, mit
Aufhänge-/Auflagekonstruktion DIN EN 12236,
schallgedämmt,
befestigen mit Befestigungsmitteln mit
bauaufsichtlichem
Nachweis einschl. Bohrungen, Befestigungsuntergrund
Stahlbeton.
Menge: 198,000 St

**01.02.80 Übergangsstück Luftleitg rund konisch Stahl verz DN150 symmetrisch H 3,5-5m**
STLB-Bau 2025-04 075
Übergangsstück, für Luftleitung, rund,
Luftdichtheitsklasse
ATC3 DIN EN 16798-3, konisch, Maße DIN EN 1506, aus
verzinktem Stahl, größter DN 150, symmetrisch, mit
Einsteckenden, mit Lippendichtung, geschraubt/genietet,
min./max. Temperatur der geförderten Luft -15 bis 40
Grad C,
Druckbereich von -750 bis 2000 Pa, Montagehöhe über
Gelände/Fußboden über 3,5 bis 5 m, mit
Aufhänge-/Auflagekonstruktion DIN EN 12236,
schallgedämmt,
befestigen mit Befestigungsmitteln mit
bauaufsichtlichem
Nachweis einschl. Bohrungen, Befestigungsuntergrund
Stahlbeton.
Menge: 3,000 St

**01.02.81 Übergangsstück Luftleitg rund konisch Stahl verz DN160 symmetrisch H 3,5-5m**
STLB-Bau 2025-04 075
Übergangsstück, für Luftleitung, rund,
Luftdichtheitsklasse
ATC3 DIN EN 16798-3, konisch, Maße DIN EN 1506, aus
verzinktem Stahl, größter DN 160, symmetrisch, mit
Einsteckenden, mit Lippendichtung, geschraubt/genietet,
min./max. Temperatur der geförderten Luft -15 bis 40
Grad C,
Druckbereich von -750 bis 2000 Pa, Montagehöhe über
Gelände/Fußboden über 3,5 bis 5 m, mit
Aufhänge-/Auflagekonstruktion DIN EN 12236,
schallgedämmt,
befestigen mit Befestigungsmitteln mit
bauaufsichtlichem
Nachweis einschl. Bohrungen, Befestigungsuntergrund
Stahlbeton.
Menge: 76,000 St

**01.02.82 Übergangsstück Luftleitg rund konisch Stahl verz DN200 symmetrisch H 3,5-5m**
STLB-Bau 2025-04 075
Übergangsstück, für Luftleitung, rund,
Luftdichtheitsklasse
ATC3 DIN EN 16798-3, konisch, Maße DIN EN 1506, aus
verzinktem Stahl, größter DN 200, symmetrisch, mit
Einsteckenden, mit Lippendichtung, geschraubt/genietet,
min./max. Temperatur der geförderten Luft -15 bis 40
Grad C,
Druckbereich von -750 bis 2000 Pa, Montagehöhe über
Gelände/Fußboden über 3,5 bis 5 m, mit
Aufhänge-/Auflagekonstruktion DIN EN 12236,
schallgedämmt,
befestigen mit Befestigungsmitteln mit
bauaufsichtlichem
Nachweis einschl. Bohrungen, Befestigungsuntergrund
Stahlbeton.
Menge: 130,000 St

**01.02.83 Übergangsstück Luftleitg rund konisch Stahl verz DN250 symmetrisch H 3,5-5m**
STLB-Bau 2025-04 075
Übergangsstück, für Luftleitung, rund,
Luftdichtheitsklasse
ATC3 DIN EN 16798-3, konisch, Maße DIN EN 1506, aus
verzinktem Stahl, größter DN 250, symmetrisch, mit
Einsteckenden, mit Lippendichtung, geschraubt/genietet,
min./max. Temperatur der geförderten Luft -15 bis 40
Grad C,
Druckbereich von -750 bis 2000 Pa, Montagehöhe über
Gelände/Fußboden über 3,5 bis 5 m, mit
Aufhänge-/Auflagekonstruktion DIN EN 12236,
schallgedämmt,
befestigen mit Befestigungsmitteln mit
bauaufsichtlichem
Nachweis einschl. Bohrungen, Befestigungsuntergrund
Stahlbeton.
Menge: 49,000 St

**01.02.84 Übergangsstück Luftleitg rund konisch Stahl verz DN250 asymmetrisch H 3,5-5m**
STLB-Bau 2025-04 075
Übergangsstück, für Luftleitung, rund,
Luftdichtheitsklasse
ATC3 DIN EN 16798-3, konisch, Maße DIN EN 1506, aus
verzinktem Stahl, größter DN 250, asymmetrisch, mit
Einsteckenden, mit Lippendichtung, geschraubt/genietet,
min./max. Temperatur der geförderten Luft -15 bis 40
Grad C,
Druckbereich von -750 bis 2000 Pa, Montagehöhe über
Gelände/Fußboden über 3,5 bis 5 m, mit
Aufhänge-/Auflagekonstruktion DIN EN 12236,
schallgedämmt,
befestigen mit Befestigungsmitteln mit
bauaufsichtlichem
Nachweis einschl. Bohrungen, Befestigungsuntergrund
Stahlbeton.
Menge: 2,000 St

**01.02.85 Luftltg rund flexibel Alu DN100 ATC3 H 3,5-5m Aufhänge-Auflagekonstruktion schallg.**
STLB-Bau 2025-04 075
Luftleitung, rund, flexibel, aus Aluminium, DN 100,
Form- und
Verbindungsstücke werden gesondert vergütet, min./max.
Temperatur der geförderten Luft -15 bis 40 Grad C,
Luftdichtheitsklasse ATC3 DIN EN 16798-3, Montagehöhe
über
Gelände/Fußboden über 3,5 bis 5 m, mit
Aufhänge-/Auflagekonstruktion DIN EN 12236,
schallgedämmt,
befestigen mit Befestigungsmitteln mit
bauaufsichtlichem
Nachweis einschl. Bohrungen, Befestigungsuntergrund
Stahlbeton.
Menge: 33,000 m

**01.02.86 Luftltg rund flexibel Alu DN112 ATC3 H 3,5-5m Aufhänge-Auflagekonstruktion schallg.**
STLB-Bau 2025-04 075
Luftleitung, rund, flexibel, aus Aluminium, DN 112,
Form- und
Verbindungsstücke werden gesondert vergütet, min./max.
Temperatur der geförderten Luft -15 bis 40 Grad C,
Luftdichtheitsklasse ATC3 DIN EN 16798-3, Montagehöhe
über
Gelände/Fußboden über 3,5 bis 5 m, mit
Aufhänge-/Auflagekonstruktion DIN EN 12236,
schallgedämmt,
befestigen mit Befestigungsmitteln mit
bauaufsichtlichem
Nachweis einschl. Bohrungen, Befestigungsuntergrund
Stahlbeton.
Menge: 4,000 m

**01.02.87 Luftltg rund flexibel Alu DN125 ATC3 H 3,5-5m Aufhänge-Auflagekonstruktion schallg.**
STLB-Bau 2025-04 075
Luftleitung, rund, flexibel, aus Aluminium, DN 125,
Form- und
Verbindungsstücke werden gesondert vergütet, min./max.
Temperatur der geförderten Luft -15 bis 40 Grad C,
Luftdichtheitsklasse ATC3 DIN EN 16798-3, Montagehöhe
über
Gelände/Fußboden über 3,5 bis 5 m, mit
Aufhänge-/Auflagekonstruktion DIN EN 12236,
schallgedämmt,
befestigen mit Befestigungsmitteln mit
bauaufsichtlichem
Nachweis einschl. Bohrungen, Befestigungsuntergrund
Stahlbeton.
Menge: 65,000 m

**01.02.88 Luftltg rund flexibel Alu DN160 ATC3 H 3,5-5m Aufhänge-Auflagekonstruktion schallg.**
STLB-Bau 2025-04 075
Luftleitung, rund, flexibel, aus Aluminium, DN 160,
Form- und
Verbindungsstücke werden gesondert vergütet, min./max.
Temperatur der geförderten Luft -15 bis 40 Grad C,
Luftdichtheitsklasse ATC3 DIN EN 16798-3, Montagehöhe
über
Gelände/Fußboden über 3,5 bis 5 m, mit
Aufhänge-/Auflagekonstruktion DIN EN 12236,
schallgedämmt,
befestigen mit Befestigungsmitteln mit
bauaufsichtlichem
Nachweis einschl. Bohrungen, Befestigungsuntergrund
Stahlbeton.
Menge: 10,000 m

**01.02.89 Luftltg rund flexibel Alu DN200 ATC3 H 3,5-5m Aufhänge-Auflagekonstruktion schallg.**
STLB-Bau 2025-04 075
Luftleitung, rund, flexibel, aus Aluminium, DN 200,
Form- und
Verbindungsstücke werden gesondert vergütet, min./max.
Temperatur der geförderten Luft -15 bis 40 Grad C,
Luftdichtheitsklasse ATC3 DIN EN 16798-3, Montagehöhe
über
Gelände/Fußboden über 3,5 bis 5 m, mit
Aufhänge-/Auflagekonstruktion DIN EN 12236,
schallgedämmt,
befestigen mit Befestigungsmitteln mit
bauaufsichtlichem
Nachweis einschl. Bohrungen, Befestigungsuntergrund
Stahlbeton.
Menge: 33,000 m

**01.02.90 Luftltg rund flexibel Alu DN250 ATC3 H 3,5-5m Aufhänge-Auflagekonstruktion schallg.**
STLB-Bau 2025-04 075
Luftleitung, rund, flexibel, aus Aluminium, DN 250,
Form- und
Verbindungsstücke werden gesondert vergütet, min./max.
Temperatur der geförderten Luft -15 bis 40 Grad C,
Luftdichtheitsklasse ATC3 DIN EN 16798-3, Montagehöhe
über
Gelände/Fußboden über 3,5 bis 5 m, mit
Aufhänge-/Auflagekonstruktion DIN EN 12236,
schallgedämmt,
befestigen mit Befestigungsmitteln mit
bauaufsichtlichem
Nachweis einschl. Bohrungen, Befestigungsuntergrund
Stahlbeton.
Menge: 28,000 m

**01.02.91 Inspektionsöffnung rechteckig Stahl verz 600/600mm**
STLB-Bau 2025-04 075
Inspektions- und Wartungsöffnung als Deckel mit
Einbaurahmen und Dichtung, rechteckig, aus verzinktem
Stahl,
Maße 600/600 mm, für Einbau in rechteckige
Luftleitung, mit
Kantenschutz, mit Schraubverschluss und Rändelmutter,
Luftdichtheitsklasse ATC3 DIN EN 16798-3.
Menge: 2,000 St

**01.02.92 Inspektionsöffnung oval Stahl verz 500/400mm**
STLB-Bau 2025-04 075
Inspektions- und Wartungsöffnung als Deckel mit
Einbaurahmen und Dichtung, oval, aus verzinktem Stahl,
Maße
500/400 mm, für Einbau in rechteckige Luftleitung, mit
Kantenschutz, mit Schraubverschluss und Rändelmutter,
Luftdichtheitsklasse ATC3 DIN EN 16798-3.
Menge: 3,000 St

**01.02.93 Inspektionsöffnung oval Stahl verz 300/200mm**
STLB-Bau 2025-04 075
Inspektions- und Wartungsöffnung als Deckel mit
Einbaurahmen und Dichtung, oval, aus verzinktem Stahl,
Maße
300/200 mm, für Einbau in rechteckige Luftleitung, mit
Kantenschutz, mit Schraubverschluss und Rändelmutter,
Luftdichtheitsklasse ATC3 DIN EN 16798-3.
Menge: 10,000 St

**01.02.94 Inspektionsöffnung oval Stahl verz 200/100mm**
STLB-Bau 2025-04 075
Inspektions- und Wartungsöffnung als Deckel mit
Einbaurahmen und Dichtung, oval, aus verzinktem Stahl,
Maße
200/100 mm, für Einbau in rechteckige Luftleitung, mit
Kantenschutz, mit Schraubverschluss und Rändelmutter,
Luftdichtheitsklasse ATC3 DIN EN 16798-3.
Menge: 20,000 St

**01.02.95 Inspektionsöffnung oval Stahl verz 180/80mm**
STLB-Bau 2025-04 075
Inspektions- und Wartungsöffnung als Deckel mit
Einbaurahmen und Dichtung, oval, aus verzinktem Stahl,
Maße
180/80 mm, für Einbau in rechteckige Luftleitung, mit
Kantenschutz, mit Schraubverschluss und Rändelmutter,
Luftdichtheitsklasse ATC3 DIN EN 16798-3.
Menge: 20,000 St

**01.02.96 Inspektionsöffnung rund Stahl verz Durchm. 180-300mm**
STLB-Bau 2025-04 075
Inspektions- und Wartungsöffnung als Deckel mit
Einbaurahmen und Dichtung, rund, aus verzinktem Stahl,
Durchmesser über 180 bis 300 mm, für Einbau in runde
Luftleitung, mit Kantenschutz, Luftdichtheitsklasse
ATC3 DIN
EN 16798-3.
Menge: 60,000 St

**01.02.97 Inspektionsöffnung rund Stahl verz Durchm. bis 180mm**
STLB-Bau 2025-04 075
Inspektions- und Wartungsöffnung als Deckel mit
Einbaurahmen und Dichtung, rund, aus verzinktem Stahl,
Durchmesser bis 180 mm, für Einbau in runde
Luftleitung, mit
Kantenschutz, Luftdichtheitsklasse ATC3 DIN EN 16798-3.
Menge: 160,000 St

**01.02.98 Reinigungsdeckel Luftleitg rund Stahl verz DN100 H 3,5-5m**
STLB-Bau 2025-04 075
Reinigungsdeckel, für Luftleitung, rund,
Luftdichtheitsklasse
ATC3 DIN EN 16798-3, aus verzinktem Stahl, DN 100, zum
Einstecken, mit Lippendichtung, Druckbereich von -750
bis
2000 Pa, Montagehöhe über Gelände/Fußboden über 3,5
bis 5
m.
Menge: 40,000 St

**01.02.99 Enddeckel Luftleitg rund Stahl verz DN315 H 3,5-5m**
STLB-Bau 2025-04 075
Enddeckel, für Luftleitung, rund Luftdichtheitsklasse
ATC3 DIN
EN 16798-3, aus verzinktem Stahl, DN 315, zum
Einstecken,
mit Lippendichtung, Druckbereich von -750 bis 2000 Pa,
Montagehöhe über Gelände/Fußboden über 3,5 bis 5 m.
Menge: 1,000 St

**01.02.100 Enddeckel Luftleitg rund Stahl verz DN200 H 3,5-5m**
STLB-Bau 2025-04 075
Enddeckel, für Luftleitung, rund Luftdichtheitsklasse
ATC3 DIN
EN 16798-3, aus verzinktem Stahl, DN 200, zum
Einstecken,
mit Lippendichtung, Druckbereich von -750 bis 2000 Pa,
Montagehöhe über Gelände/Fußboden über 3,5 bis 5 m.
Menge: 2,000 St

**01.02.101 Aufhänge- Stützkonstruktion Luftltg Stahl korrosionsgesch**
STLB-Bau 2025-04 075
Aufhänge- und Stützkonstruktion für Luftleitungen, aus
Stahl,
korrosionsgeschützt, mit schalldämmender Zwischenlage,
einschl. Decken-/Mauerwerksbefestigung, befestigen mit
Befestigungsmitteln mit bauaufsichtlichem Nachweis
einschl.
Bohrungen, Befestigungsuntergrund Stahlbeton, einschl.
statischem Nachweis.
Menge: 480,000 kg

#### Bereich 01.03 Einbauteile und Zubehör

*Hinweis*
HINWEIS ANGEBOTSFABRIKATE
Die vom Bieter anzubietenden Bauteile müssen die in den
einzelnen Positionen angegebenen Schalldaten mindestens
einhalten.
Dem Angebot ist eine Auflistung der einzelnen
Fabrikate und
Typen für jede abgefragte Position der Schalldämpfer
und
Volumenstromregler beizufügen, die auflistet:

Volumenstromregler
- Fabrikat + Typ
- Strömungsrauschen
- Abstrahlgeräusche über das Gehäuse

Schalldämpfer
- Fabrikat + Typ
- Dämpfung über das Oktavenband

*Hinweis*

**01.03.1 Schalldämpfer rund Druckdifferenz bis 30Pa DN100**
STLB-Bau 2025-04 075
Schalldämpfer, rund, für Luftleitungseinbau einschl.
Gehäuse,
Druckdifferenz bis 30 Pa,
Luftvolumenstrom in m3/h '
140'

Mind.-Dämpfung bei den Oktavmittenfrequenzen
63/125/250/500/1000/2000/4000/8000 Hz in dB '
5/8/14/26/42/48/34/23'

wirksame Schalldämpferlänge in mm '
1000'

DN 100, Hygieneanforderungen VDI 6022 Blatt 1,
Absorptionsschicht biolöslich im Sinne der TRGS 905,
Dicke 50
mm, Luftdichtheitsklasse ATC3 DIN EN 16798-3,
Baustoffklasse DIN 4102-1 A (nichtbrennbar); DIN EN
13501-1
A1, A2 s1 d0 (nichtbrennbar), Verbindung mit
Einsteckenden,
mit Lippendichtung, geschraubt/genietet, mit
Dichtungsband.
Menge: 50,000 St

**01.03.2 Schalldämpfer rund Druckdifferenz bis 30Pa DN100**
STLB-Bau 2025-04 075
Schalldämpfer, rund, für Luftleitungseinbau einschl.
Gehäuse,
Druckdifferenz bis 30 Pa,
Luftvolumenstrom in m3/h '
120'

Mind.-Dämpfung bei den Oktavmittenfrequenzen
63/125/250/500/1000/2000/4000/8000 Hz in dB '
3/5/8/14/23/28/16/13'

wirksame Schalldämpferlänge in mm '
500'

DN 100, Hygieneanforderungen VDI 6022 Blatt 1,
Absorptionsschicht biolöslich im Sinne der TRGS 905,
Dicke 50
mm, Luftdichtheitsklasse ATC3 DIN EN 16798-3,
Baustoffklasse DIN 4102-1 A (nichtbrennbar); DIN EN
13501-1
A1, A2 s1 d0 (nichtbrennbar), Verbindung mit
Einsteckenden,
mit Lippendichtung, geschraubt/genietet, mit
Dichtungsband.
Menge: 41,000 St

**01.03.3 Schalldämpfer rund Druckdifferenz bis 30Pa DN100**
STLB-Bau 2025-04 075
Schalldämpfer, rund, für Luftleitungseinbau einschl.
Gehäuse,
Druckdifferenz bis 30 Pa,
Luftvolumenstrom in m3/h '
70'

Mind.-Dämpfung bei den Oktavmittenfrequenzen
63/125/250/500/1000/2000/4000/8000 Hz in dB '
4/8/12/18/35/32/24/13'

wirksame Schalldämpferlänge in mm '
500'

DN 100, Hygieneanforderungen VDI 6022 Blatt 1,
Absorptionsschicht biolöslich im Sinne der TRGS 905,
Dicke
100 mm, Luftdichtheitsklasse ATC3 DIN EN 16798-3,
Baustoffklasse DIN 4102-1 A (nichtbrennbar); DIN EN
13501-1
A1, A2 s1 d0 (nichtbrennbar), Verbindung mit
Einsteckenden,
mit Lippendichtung, geschraubt/genietet, mit
Dichtungsband.
Menge: 8,000 St

**01.03.4 Schalldämpfer rund Druckdifferenz bis 30Pa DN125**
STLB-Bau 2025-04 075
Schalldämpfer, rund, für Luftleitungseinbau einschl.
Gehäuse,
Druckdifferenz bis 30 Pa,
Luftvolumenstrom in m3/h '
280'

Mind.-Dämpfung bei den Oktavmittenfrequenzen
63/125/250/500/1000/2000/4000/8000 Hz in dB '
5/14/21/32/48/45/34/20'

wirksame Schalldämpferlänge in mm '
1000'

DN 125, Hygieneanforderungen VDI 6022 Blatt 1,
Absorptionsschicht biolöslich im Sinne der TRGS 905,
Dicke
100 mm, Luftdichtheitsklasse ATC3 DIN EN 16798-3,
Baustoffklasse DIN 4102-1 A (nichtbrennbar); DIN EN
13501-1
A1, A2 s1 d0 (nichtbrennbar), Verbindung mit
Einsteckenden,
mit Lippendichtung, geschraubt/genietet, mit
Dichtungsband.
Menge: 71,000 St

**01.03.5 Schalldämpfer rund Druckdifferenz bis 30Pa DN125**
STLB-Bau 2025-04 075
Schalldämpfer, rund, für Luftleitungseinbau einschl.
Gehäuse,
Druckdifferenz bis 30 Pa,
Luftvolumenstrom in m3/h '
80'

Mind.-Dämpfung bei den Oktavmittenfrequenzen
63/125/250/500/1000/2000/4000/8000 Hz in dB '
4/7/11/17/32/27/20/11'

wirksame Schalldämpferlänge in mm '
500'

DN 125, Hygieneanforderungen VDI 6022 Blatt 1,
Absorptionsschicht biolöslich im Sinne der TRGS 905,
Dicke
100 mm, Luftdichtheitsklasse ATC3 DIN EN 16798-3,
Baustoffklasse DIN 4102-1 A (nichtbrennbar); DIN EN
13501-1
A1, A2 s1 d0 (nichtbrennbar), Verbindung mit
Einsteckenden,
mit Lippendichtung, geschraubt/genietet, mit
Dichtungsband.
Menge: 2,000 St

**01.03.6 Schalldämpfer rund Druckdifferenz bis 30Pa DN160**
STLB-Bau 2025-04 075
Schalldämpfer, rund, für Luftleitungseinbau einschl.
Gehäuse,
Druckdifferenz bis 30 Pa,
Luftvolumenstrom in m3/h '
450'

Mind.-Dämpfung bei den Oktavmittenfrequenzen
63/125/250/500/1000/2000/4000/8000 Hz in dB '
4/12/19/30/43/36/26/16'

wirksame Schalldämpferlänge in mm '
1000'

DN 160, Hygieneanforderungen VDI 6022 Blatt 1,
Absorptionsschicht biolöslich im Sinne der TRGS 905,
Dicke
100 mm, Luftdichtheitsklasse ATC3 DIN EN 16798-3,
Baustoffklasse DIN 4102-1 A (nichtbrennbar); DIN EN
13501-1
A1, A2 s1 d0 (nichtbrennbar), Verbindung mit
Einsteckenden,
mit Lippendichtung, geschraubt/genietet, mit
Dichtungsband.
Menge: 8,000 St

**01.03.7 Schalldämpfer rund Druckdifferenz bis 30Pa DN200**
STLB-Bau 2025-04 075
Schalldämpfer, rund, für Luftleitungseinbau einschl.
Gehäuse,
Druckdifferenz bis 30 Pa,
Luftvolumenstrom in m3/h '
670'

Mind.-Dämpfung bei den Oktavmittenfrequenzen
63/125/250/500/1000/2000/4000/8000 Hz in dB '
4/10/16/28/38/29/19/13'

wirksame Schalldämpferlänge in mm '
1000'

DN 200, Hygieneanforderungen VDI 6022 Blatt 1,
Absorptionsschicht biolöslich im Sinne der TRGS 905,
Dicke
100 mm, Luftdichtheitsklasse ATC3 DIN EN 16798-3,
Baustoffklasse DIN 4102-1 A (nichtbrennbar); DIN EN
13501-1
A1, A2 s1 d0 (nichtbrennbar), Verbindung mit
Einsteckenden,
mit Lippendichtung, geschraubt/genietet, mit
Dichtungsband.
Menge: 16,000 St

*Hinweis*

**01.03.8 Kulissenschalldämpfer rechteckig Druckdifferenz bis 50Pa Gehäuse Stahl verz Kulissenrahmen Stahl verz**
Kulissenschalldämpfer, rechteckig,
Einbaumaße L/B/H in mm
1000/300/250

für Luftleitungseinbau einschl. Gehäuse,
Druckdifferenz bis 50
Pa,
Luftvolumenstrom in m3/h
900

Mind.-Dämpfung bei den Oktavmittenfrequenzen
63/125/250/500/1000/2000/4000/8000 Hz in dB
4/9/21/22/24/19/13/11

Hygieneanforderungen VDI 6022 Blatt 1,
Absorptionsschicht
biolöslich im Sinne der TRGS 905, mit Abdeckung aus
Glasseidengewebe, Gehäuse aus verzinktem Stahl,
Kulissenrahmen aus verzinktem Stahl,
Luftdichtheitsklasse C
DIN EN 1507, Baustoffklasse DIN 4102-1 A
(nichtbrennbar);
DIN EN 13501-1 A1, A2 s1 d0 (nichtbrennbar), mit
Flanschverbinder einschl. Gegenflansche, Schrauben und
Dichtungen.
Menge: 4,000 St

**01.03.9 Kulissenschalldämpfer rechteckig Druckdifferenz bis 30Pa Gehäuse Stahl verz Kulissenrahmen Stahl verz**
Kulissenschalldämpfer, rechteckig,
Einbaumaße L/B/H in mm
1000/150/300

für Luftleitungseinbau einschl. Gehäuse,
Druckdifferenz bis 30
Pa,
Luftvolumenstrom in m3/h
450

Mind.-Dämpfung bei den Oktavmittenfrequenzen
63/125/250/500/1000/2000/4000/8000 Hz in dB
5/11/18/20/28/34/28/23

Hygieneanforderungen VDI 6022 Blatt 1,
Absorptionsschicht
biolöslich im Sinne der TRGS 905, mit Abdeckung aus
Glasseidengewebe, Gehäuse aus verzinktem Stahl,
Kulissenrahmen aus verzinktem Stahl,
Luftdichtheitsklasse C
DIN EN 1507, Baustoffklasse DIN 4102-1 A
(nichtbrennbar);
DIN EN 13501-1 A1, A2 s1 d0 (nichtbrennbar), mit
Flanschverbinder einschl. Gegenflansche, Schrauben und
Dichtungen.
Menge: 4,000 St

**01.03.10 Kulissenschalldämpfer rechteckig Druckdifferenz bis 20Pa Gehäuse Stahl verz Kulissenrahmen Stahl verz**
Kulissenschalldämpfer, rechteckig,
Einbaumaße L/B/H in mm
1000x150x200

für Luftleitungseinbau einschl. Gehäuse,
Druckdifferenz bis 20
Pa,
Luftvolumenstrom in m3/h
230

Mind.-Dämpfung bei den Oktavmittenfrequenzen
63/125/250/500/1000/2000/4000/8000 Hz in dB
5/11/18/20/28/34/28/23

Hygieneanforderungen VDI 6022 Blatt 1,
Absorptionsschicht
biolöslich im Sinne der TRGS 905, mit Abdeckung aus
Glasseidengewebe, Gehäuse aus verzinktem Stahl,
Kulissenrahmen aus verzinktem Stahl,
Luftdichtheitsklasse C
DIN EN 1507, Baustoffklasse DIN 4102-1 A
(nichtbrennbar);
DIN EN 13501-1 A1, A2 s1 d0 (nichtbrennbar), mit
Flanschverbinder einschl. Gegenflansche, Schrauben und
Dichtungen.
Menge: 2,000 St

**01.03.11 Kulissenschalldämpfer rechteckig Druckdifferenz bis 35Pa Gehäuse Stahl verz Kulissenrahmen Stahl verz**
Kulissenschalldämpfer, rechteckig,
Einbaumaße L/B/H in mm
1750x300x300

für Luftleitungseinbau einschl. Gehäuse,
Druckdifferenz bis 35
Pa,
Luftvolumenstrom in m3/h
900

Mind.-Dämpfung bei den Oktavmittenfrequenzen
63/125/250/500/1000/2000/4000/8000 Hz in dB
6/17/34/36/38/29/19/15

Hygieneanforderungen VDI 6022 Blatt 1,
Absorptionsschicht
biolöslich im Sinne der TRGS 905, mit Abdeckung aus
Glasseidengewebe, Gehäuse aus verzinktem Stahl,
Kulissenrahmen aus verzinktem Stahl,
Luftdichtheitsklasse C
DIN EN 1507, Baustoffklasse DIN 4102-1 A
(nichtbrennbar);
DIN EN 13501-1 A1, A2 s1 d0 (nichtbrennbar), mit
Flanschverbinder einschl. Gegenflansche, Schrauben und
Dichtungen.
Menge: 4,000 St

*Hinweis*

**01.03.12 Volumenstromregler Gehäuse Stahl verz**
STLB-Bau 2025-04 075
Volumenstromregler,
Volumenstrom '230' m3/h, Druckdifferenz 30 bis 300 Pa
bei
Sollvolumenstrom, mit Schalldämmung und Mantel aus
verzinktem Stahl, mechanisch selbsttätig für konstante
Volumenströme, rechteckig,
max. A-Schallleistungspegel in der Luftleitung bei
Sollvolumenstrom(ströme) in dB '
52'

max. A-Schallleistungspegel des Reglergehäuses bei
Sollvolumenstrom(ströme) in dB '
42'

Maße B/H in mm '
200x100'

Gehäuse aus verzinktem Stahl, mit Flanschen, Werkstoff
wie
Gehäuse, Klappenwellen wartungsfrei gelagert,
Klappen/-blatt
aus verzinktem Stahl, mit mechanischem
Stellungsanzeiger,
Hersteller und Typ '
....................................................'
vom Bieter einzutragen.
Menge: 2,000 St

**01.03.13 Volumenstromregler Gehäuse Stahl verz**
STLB-Bau 2025-04 075
Volumenstromregler,
Volumenstrom '570' m3/h, Druckdifferenz 30 bis 300 Pa
bei
Sollvolumenstrom, mit Schalldämmung und Mantel aus
verzinktem Stahl, mechanisch selbsttätig für konstante
Volumenströme, rechteckig,
max. A-Schallleistungspegel in der Luftleitung bei
Sollvolumenstrom(ströme) in dB '
55'

max. A-Schallleistungspegel des Reglergehäuses bei
Sollvolumenstrom(ströme) in dB '
43'

Maße B/H in mm '
300x150'

Gehäuse aus verzinktem Stahl, mit Flanschen, Werkstoff
wie
Gehäuse, Klappenwellen wartungsfrei gelagert,
Klappen/-blatt
aus verzinktem Stahl, mit mechanischem
Stellungsanzeiger,
Hersteller und Typ '
....................................................'
vom Bieter einzutragen.
Menge: 4,000 St

**01.03.14 Volumenstromregler Gehäuse Stahl verz**
STLB-Bau 2025-04 075
Volumenstromregler,
Volumenstrom '1599' m3/h, Druckdifferenz 30 bis 300 Pa
bei
Sollvolumenstrom, mit Schalldämmung und Mantel aus
verzinktem Stahl, mechanisch selbsttätig für konstante
Volumenströme, rechteckig,
max. A-Schallleistungspegel in der Luftleitung bei
Sollvolumenstrom(ströme) in dB '
61,9'

max. A-Schallleistungspegel des Reglergehäuses bei
Sollvolumenstrom(ströme) in dB '
51,1'

Maße B/H in mm '
400x200'

Gehäuse aus verzinktem Stahl, mit Flanschen, Werkstoff
wie
Gehäuse, Klappenwellen wartungsfrei gelagert,
Klappen/-blatt
aus verzinktem Stahl, mit mechanischem
Stellungsanzeiger,
Hersteller und Typ '
....................................................'
vom Bieter einzutragen.
Menge: 4,000 St

**01.03.15 Volumenstromregler Gehäuse Stahl verz**
STLB-Bau 2025-04 075
Volumenstromregler,
Volumenstrom '900' m3/h, Druckdifferenz 30 bis 300 Pa
bei
Sollvolumenstrom, mit Schalldämmung und Mantel aus
verzinktem Stahl, mechanisch selbsttätig für konstante
Volumenströme, rechteckig,
max. A-Schallleistungspegel in der Luftleitung bei
Sollvolumenstrom(ströme) in dB '
41'

max. A-Schallleistungspegel des Reglergehäuses bei
Sollvolumenstrom(ströme) in dB '
31'

Maße B/H in mm '
400x250'

Gehäuse aus verzinktem Stahl, mit Flanschen, Werkstoff
wie
Gehäuse, Klappenwellen wartungsfrei gelagert,
Klappen/-blatt
aus verzinktem Stahl, mit mechanischem
Stellungsanzeiger,
Hersteller und Typ '
....................................................'
vom Bieter einzutragen.
Menge: 8,000 St

*Hinweis*
Volumenstromregler_ konstant_ rund

**01.03.16 Volumenstromregler DN80 Gehäuse Stahl verz**
STLB-Bau 2025-04 075
Volumenstromregler,
Volumenstrom '80' m3/h, Druckdifferenz 30 bis 300 Pa
bei
Sollvolumenstrom, mit Schalldämmung und Mantel aus
verzinktem Stahl, mechanisch selbsttätig für konstante
Volumenströme, rund,
max. A-Schallleistungspegel in der Luftleitung bei
Sollvolumenstrom(ströme) in dB '
41,2'

max. A-Schallleistungspegel des Reglergehäuses bei
Sollvolumenstrom(ströme) in dB '
26,2'

DN 80, Gehäuse aus verzinktem Stahl, mit
Einsteckenden, mit
Dichtungsband, Klappenwellen wartungsfrei gelagert,
Klappen/-blatt aus Kunststoff, mit mechanischem
Stellungsanzeiger,
Hersteller und Typ '
....................................................'
vom Bieter einzutragen.
Menge: 50,000 St

**01.03.17 Volumenstromregler DN100 Gehäuse Stahl verz**
STLB-Bau 2025-04 075
Volumenstromregler,
Volumenstrom '140' m3/h, Druckdifferenz 30 bis 300 Pa
bei
Sollvolumenstrom, mit Schalldämmung und Mantel aus
verzinktem Stahl, mechanisch selbsttätig für konstante
Volumenströme, rund,
max. A-Schallleistungspegel in der Luftleitung bei
Sollvolumenstrom(ströme) in dB '
46'

max. A-Schallleistungspegel des Reglergehäuses bei
Sollvolumenstrom(ströme) in dB '
34'

DN 100, Gehäuse aus verzinktem Stahl, mit
Einsteckenden, mit
Dichtungsband, Klappenwellen wartungsfrei gelagert,
Klappen/-blatt aus Kunststoff, mit mechanischem
Stellungsanzeiger,
Hersteller und Typ '
....................................................'
vom Bieter einzutragen.
Menge: 39,000 St

**01.03.18 Volumenstromregler DN125 Gehäuse Stahl verz**
STLB-Bau 2025-04 075
Volumenstromregler,
Volumenstrom '240' m3/h, Druckdifferenz 30 bis 300 Pa
bei
Sollvolumenstrom, mit Schalldämmung und Mantel aus
verzinktem Stahl, mechanisch selbsttätig für konstante
Volumenströme, rund,
max. A-Schallleistungspegel in der Luftleitung bei
Sollvolumenstrom(ströme) in dB '
39
33'

max. A-Schallleistungspegel des Reglergehäuses bei
Sollvolumenstrom(ströme) in dB '
20'

DN 125, Gehäuse aus verzinktem Stahl, mit
Einsteckenden, mit
Dichtungsband, Klappenwellen wartungsfrei gelagert,
Klappen/-blatt aus Kunststoff, mit mechanischem
Stellungsanzeiger,
Hersteller und Typ '
....................................................'
vom Bieter einzutragen.
Menge: 77,000 St

**01.03.19 Volumenstromregler DN200 Gehäuse Stahl verz**
STLB-Bau 2025-04 075
Volumenstromregler,
Volumenstrom '500' m3/h, Druckdifferenz 30 bis 300 Pa
bei
Sollvolumenstrom, mit Schalldämmung und Mantel aus
verzinktem Stahl, mechanisch selbsttätig für konstante
Volumenströme, rund,
max. A-Schallleistungspegel in der Luftleitung bei
Sollvolumenstrom(ströme) in dB '
44'

max. A-Schallleistungspegel des Reglergehäuses bei
Sollvolumenstrom(ströme) in dB '
34'

DN 200, Gehäuse aus verzinktem Stahl, mit
Einsteckenden, mit
Dichtungsband, Klappenwellen wartungsfrei gelagert,
Klappen/-blatt aus Kunststoff, mit mechanischem
Stellungsanzeiger,
Hersteller und Typ '
....................................................'
vom Bieter einzutragen.
Menge: 21,000 St

**01.03.20 Volumenstromregler DN250 Gehäuse Stahl verz**
STLB-Bau 2025-04 075
Volumenstromregler,
Volumenstrom '670' m3/h, Druckdifferenz 30 bis 300 Pa
bei
Sollvolumenstrom, mit Schalldämmung und Mantel aus
verzinktem Stahl, mechanisch selbsttätig für konstante
Volumenströme, rund,
max. A-Schallleistungspegel in der Luftleitung bei
Sollvolumenstrom(ströme) in dB '
46'

max. A-Schallleistungspegel des Reglergehäuses bei
Sollvolumenstrom(ströme) in dB '
36'

DN 250, Gehäuse aus verzinktem Stahl, mit
Einsteckenden, mit
Dichtungsband, Klappenwellen wartungsfrei gelagert,
Klappen/-blatt aus Kunststoff, mit mechanischem
Stellungsanzeiger,
Hersteller und Typ '
....................................................'
vom Bieter einzutragen.
Menge: 10,000 St

**01.03.21 Kaltrauchsperre DN 80**
Kaltrauchsperre DN 80 zum Einbau in Zu- und
Abluftleitungen.
Zum Einsatz in raumlufttechnischen Anlagen nach DIN
18017-3
bzw. DIN 1946-6 in Ab- und Zuluft.
mit Magnetverschluss, öffnet bei 15 Pa Druckdifferenz,
fast
100% freier Querschnitt

Fabrikat/Typ: '.........'
(vom Bieter einzutragen)

komplett liefern und montieren
Menge: 2,000 St

**01.03.22 Kaltrauchsperre DN 100**
Kaltrauchsperre DN 100 zum Einbau in Zu- und
Abluftleitungen.
Zum Einsatz in raumlufttechnischen Anlagen nach DIN
18017-3
bzw. DIN 1946-6 in Ab- und Zuluft.
mit Magnetverschluss, öffnet bei 15 Pa Druckdifferenz,
fast
100% freier Querschnitt

Fabrikat/Typ: '.........'
(vom Bieter einzutragen)

komplett liefern und montieren
Menge: 3,000 St

**01.03.23 Kaltrauchsperre DN 125**
Kaltrauchsperre DN 125 zum Einbau in Zu- und
Abluftleitungen.
Zum Einsatz in raumlufttechnischen Anlagen nach DIN
18017-3
bzw. DIN 1946-6 in Ab- und Zuluft.
mit Magnetverschluss, öffnet bei 15 Pa Druckdifferenz,
fast
100% freier Querschnitt

Fabrikat/Typ: '.........'
(vom Bieter einzutragen)

komplett liefern und montieren
Menge: 42,000 St

**01.03.24 Kaltrauchsperre DN 150**
Kaltrauchsperre DN 150 zum Einbau in Zu- und
Abluftleitungen.
Zum Einsatz in raumlufttechnischen Anlagen nach DIN
18017-3
bzw. DIN 1946-6 in Ab- und Zuluft.
mit Magnetverschluss, öffnet bei 15 Pa Druckdifferenz,
fast
100% freier Querschnitt

Fabrikat/Typ: '.........'
(vom Bieter einzutragen)

komplett liefern und montieren
Menge: 4,000 St

*Hinweis*
Hinweis: Luftein- und Auslässe

**01.03.25 Schiebestutzen Stahl verz L 400-500mm B 525mm H 225mm -750-1000Pa H 3,5-5m**
STLB-Bau 2025-04 075
Schiebestutzen, Luftdichtheitsklasse ATC3 DIN EN
16798-3,
aus verzinktem Stahl, Länge über 400 bis 500 mm, für
Einbau in
rechteckige Luftleitungen, Breite 525 mm, Höhe 225 mm,
symmetrisch, mit Einsteckenden, mit Lippendichtung,
geschraubt/genietet, Druckbereich von -750 bis 1000 Pa,
Montagehöhe über Gelände/Fußboden über 3,5 bis 5 m.
Menge: 2,000 St

**01.03.26 Schiebestutzen Stahl verz L 400-500mm B 425mm H 225mm -750-1000Pa H 3,5-5m**
STLB-Bau 2021-10 075
Schiebestutzen, Luftdichtheitsklasse ATC3 DIN EN
16798-3,
aus verzinktem Stahl, Länge über 400 bis 500 mm, für
Einbau in
rechteckige Luftleitungen, Breite 425 mm, Höhe 225 mm,
symmetrisch, mit Einsteckenden, mit Lippendichtung,
geschraubt/genietet, Druckbereich von -750 bis 1000 Pa,
Montagehöhe über Gelände/Fußboden über 3,5 bis 5 m.
Menge: 2,000 St

**01.03.27 Schiebestutzen Stahl verz L 400-500mm B 425mm H 125mm -750-1000Pa H 3,5-5m**
STLB-Bau 2025-04 075
Schiebestutzen, Luftdichtheitsklasse ATC3 DIN EN
16798-3,
aus verzinktem Stahl, Länge über 400 bis 500 mm, für
Einbau in
rechteckige Luftleitungen, Breite 425 mm, Höhe 125 mm,
symmetrisch, mit Einsteckenden, mit Lippendichtung,
geschraubt/genietet, Druckbereich von -750 bis 1000 Pa,
Montagehöhe über Gelände/Fußboden über 3,5 bis 5 m.
Menge: 3,000 St

**01.03.28 Schiebestutzen Stahl verz L 400-500mm B 325mm H 125mm -750-1000Pa H 3,5-5m**
STLB-Bau 2025-04 075
Schiebestutzen, Luftdichtheitsklasse ATC3 DIN EN
16798-3,
aus verzinktem Stahl, Länge über 400 bis 500 mm, für
Einbau in
rechteckige Luftleitungen, Breite 325 mm, Höhe 125 mm,
symmetrisch, mit Einsteckenden, mit Lippendichtung,
geschraubt/genietet, Druckbereich von -750 bis 1000 Pa,
Montagehöhe über Gelände/Fußboden über 3,5 bis 5 m.
Menge: 3,000 St

**01.03.29 Decken-Drallluftdurchlass Luftstrahl nicht verstellbar Frontpl rund Gr.400**
Decken-Drallluftdurchlass, Luftstrahl nicht
verstellbar, für
Montage in geschlossener Decke,
Hersteller und Typ '
....................................................'
vom Bieter einzutragen,
Frontplatte rund, mit feststehenden Lamellen,
Nenngröße 400,
mit Anschlusskasten und Luftleitungsanschluss, Lage
seitlich,
mit Lippendichtung, mit Volumenstromeinstellvorrichtung
(Drossel),
Zuluftvolumenstrom in m3/h
280

max. A-Schallleistungspegel in dB
34
.
Menge: 45,000 St

**01.03.30 Decken-Drallluftdurchlass Luftstrahl nicht verstellbar Frontpl rund Gr.600**
Decken-Drallluftdurchlass, Luftstrahl nicht
verstellbar, für
Montage in geschlossener Decke,
Hersteller und Typ '
....................................................'
vom Bieter einzutragen,
Frontplatte rund, mit feststehenden Lamellen,
Nenngröße 600,
mit Anschlusskasten und Luftleitungsanschluss, Lage
seitlich,
mit Lippendichtung, mit Volumenstromeinstellvorrichtung
(Drossel),
Zuluftvolumenstrom in m3/h
500

max. A-Schallleistungspegel in dB
31
.
Menge: 36,000 St

**01.03.31 Luftventil Zuluft 200mm beschStahl**
STLB-Bau 2025-04 075
Luftventil, für Zuluft, für Wand-/Deckeneinbau,
Hersteller und Typ '
....................................................'
vom Bieter einzutragen,
Nenngröße 200 mm, mit Ventilsitz und manuell
einstellbarem
Ventilteller, aus beschichtetem Stahl, mit
Einbaurahmen aus
beschichtetem Stahl,
Zuluftvolumenstrom in m3/h '
180'

max. A-Schallleistungspegel in dB '
11'
.
Menge: 13,000 St

**01.03.32 Luftventil Zuluft 160mm beschStahl**
STLB-Bau 2025-04 075
Luftventil, für Zuluft, für Wand-/Deckeneinbau,
Hersteller und Typ '
....................................................'
vom Bieter einzutragen,
Nenngröße 160 mm, mit Ventilsitz und manuell
einstellbarem
Ventilteller, aus beschichtetem Stahl, mit
Einbaurahmen aus
beschichtetem Stahl,
Zuluftvolumenstrom in m3/h '
140'

max. A-Schallleistungspegel in dB '
11'
.
Menge: 18,000 St

**01.03.33 Luftventil Zuluft 125mm beschStahl**
STLB-Bau 2025-04 075
Luftventil, für Zuluft, für Wand-/Deckeneinbau,
Hersteller und Typ '
....................................................'
vom Bieter einzutragen,
Nenngröße 125 mm, mit Ventilsitz und manuell
einstellbarem
Ventilteller, aus beschichtetem Stahl, mit
Einbaurahmen aus
beschichtetem Stahl,
Zuluftvolumenstrom in m3/h '
80'

max. A-Schallleistungspegel in dB '
9'
.
Menge: 18,000 St

**01.03.34 Luftventil Zuluft 100mm beschStahl**
STLB-Bau 2025-04 075
Luftventil, für Zuluft, für Wand-/Deckeneinbau,
Hersteller und Typ '
....................................................'
vom Bieter einzutragen,
Nenngröße 100 mm, mit Ventilsitz und manuell
einstellbarem
Ventilteller, aus beschichtetem Stahl, mit
Einbaurahmen aus
beschichtetem Stahl,
Zuluftvolumenstrom in m3/h '
40'

max. A-Schallleistungspegel in dB '
7'
.
Menge: 5,000 St

**01.03.35 Luftventil Abluft 200mm beschStahl**
STLB-Bau 2025-04 075
Luftventil, für Abluft, für Wand-/Deckeneinbau,
Hersteller und Typ '
....................................................'
vom Bieter einzutragen,
Nenngröße 200 mm, mit Ventilsitz und manuell
einstellbarem
Ventilteller, aus beschichtetem Stahl, mit
Einbaurahmen aus
beschichtetem Stahl,
max. Abluftvolumenstrom in m3/h '
140'
.
Menge: 44,000 St

**01.03.36 Luftventil Abluft 160mm beschStahl**
STLB-Bau 2025-04 075
Luftventil, für Abluft, für Wand-/Deckeneinbau,
Hersteller und Typ '
....................................................'
vom Bieter einzutragen,
Nenngröße 160 mm, mit Ventilsitz und manuell
einstellbarem
Ventilteller, aus beschichtetem Stahl, mit
Einbaurahmen aus
beschichtetem Stahl,
max. Abluftvolumenstrom in m3/h '
120'
.
Menge: 11,000 St

**01.03.37 Luftventil Abluft 125mm beschStahl**
STLB-Bau 2025-04 075
Luftventil, für Abluft, für Wand-/Deckeneinbau,
Hersteller und Typ '
....................................................'
vom Bieter einzutragen,
Nenngröße 125 mm, mit Ventilsitz und manuell
einstellbarem
Ventilteller, aus beschichtetem Stahl, mit
Einbaurahmen aus
beschichtetem Stahl,
max. Abluftvolumenstrom in m3/h '
80'
.
Menge: 19,000 St

**01.03.38 Luftventil Abluft 100mm beschStahl**
STLB-Bau 2025-04 075
Luftventil, für Abluft, für Wand-/Deckeneinbau,
Hersteller und Typ '
....................................................'
vom Bieter einzutragen,
Nenngröße 100 mm, mit Ventilsitz und manuell
einstellbarem
Ventilteller, aus beschichtetem Stahl, mit
Einbaurahmen aus
beschichtetem Stahl,
max. Abluftvolumenstrom in m3/h '
40'
.
Menge: 7,000 St

**01.03.39 Luftgitter Stahl besch B 325mm H 125mm**
STLB-Bau 2025-04 075
Luftgitter für Einbau in rechteckige Luftleitungen,
Hersteller und Typ '
....................................................'
vom Bieter einzutragen,
aus profilierten Blechen aus beschichtetem Stahl,
Frontrahmen
profiliert, mit verdeckter Schraubbefestigung, mit
Dichtung, mit
senkrechten, einzeln verstellbaren Lamellen,
Volumenstromeinstellsatz aus profilierten Blechen aus
beschichtetem Stahl, mit verstellbarer Schöpfzunge und
senkrechtem Gleichrichter, Breite 325 mm, Höhe 125 mm.
Menge: 3,000 St

**01.03.40 Luftgitter Stahl besch B 425mm H 225mm**
STLB-Bau 2025-04 075
Luftgitter für Einbau in rechteckige Luftleitungen,
Hersteller und Typ '
....................................................'
vom Bieter einzutragen,
aus profilierten Blechen aus beschichtetem Stahl,
Frontrahmen
profiliert, mit verdeckter Schraubbefestigung, mit
Dichtung, mit
senkrechten, einzeln verstellbaren Lamellen,
Volumenstromeinstellsatz aus profilierten Blechen aus
beschichtetem Stahl, mit verstellbarer Schöpfzunge und
senkrechtem Gleichrichter, Breite 425 mm, Höhe 225 mm.
Menge: 2,000 St

**01.03.41 Luftgitter Stahl besch B 425mm H 125mm**
STLB-Bau 2025-04 075
Luftgitter für Einbau in rechteckige Luftleitungen,
Hersteller und Typ '
....................................................'
vom Bieter einzutragen,
aus profilierten Blechen aus beschichtetem Stahl,
Frontrahmen
profiliert, mit verdeckter Schraubbefestigung, mit
Dichtung, mit
senkrechten, einzeln verstellbaren Lamellen,
Volumenstromeinstellsatz aus profilierten Blechen aus
beschichtetem Stahl, mit verstellbarer Schöpfzunge und
senkrechtem Gleichrichter, Breite 425 mm, Höhe 125 mm.
Menge: 3,000 St

#### Bereich 01.04 Brandschutz

*Hinweis*
Brandschutzklappen - rund

**01.04.1 Brandschutzklappe EI90S Gehäuse Stahl verz DN100 elektr Antrieb Federrücklauf 24VAC/DC IP54**
STLB-Bau 2026-04 075
Brandschutzklappe DIN EN 15650, Funktion prüfbar im
eingebauten Zustand, Klassifizierung EI 90 S DIN EN
13501-3,
beidseitig geprüft DIN EN 1366-2, für vertikalen und
horizontalen Einbau, Achslage waagerecht oder
senkrecht,
rauchdicht, Gehäuse aus verzinktem Stahl, rund, DN 100,
Einbau in leichte Trennwand, mit Metallständer,
Nasseinbau,
mit Absperrklappenblatt aus mineralischem Baustoff, mit
thermoelektrischer Auslösung, Nennauslösetemperatur
max. 72
Grad C, mit elektrischem Antrieb mit Federrücklauf und
integrierten Endlageschaltern,
Bemessungsbetriebsspannung
24 V AC/DC, Schutzart IP 54 DIN EN 60529 (VDE 0470-1),
Hersteller und Typ '
....................................................'
vom Bieter einzutragen.
Menge: 24,000 St

**01.04.2 Brandschutzklappe EI90S Gehäuse Stahl verz DN125 elektr Antrieb Federrücklauf 24VAC/DC IP54**
STLB-Bau 2026-04 075
Brandschutzklappe DIN EN 15650, Funktion prüfbar im
eingebauten Zustand, Klassifizierung EI 90 S DIN EN
13501-3,
beidseitig geprüft DIN EN 1366-2, für vertikalen und
horizontalen Einbau, Achslage waagerecht oder
senkrecht,
rauchdicht, Gehäuse aus verzinktem Stahl, rund, DN 125,
Einbau in leichte Trennwand, mit Metallständer,
Nasseinbau,
mit Absperrklappenblatt aus mineralischem Baustoff, mit
thermoelektrischer Auslösung, Nennauslösetemperatur
max. 72
Grad C, mit elektrischem Antrieb mit Federrücklauf und
integrierten Endlageschaltern,
Bemessungsbetriebsspannung
24 V AC/DC, Schutzart IP 54 DIN EN 60529 (VDE 0470-1),
Hersteller und Typ '
....................................................'
vom Bieter einzutragen.
Menge: 2,000 St

**01.04.3 Brandschutzklappe EI90S Gehäuse Stahl verz DN160 elektr Antrieb Federrücklauf 24VAC/DC IP54**
STLB-Bau 2026-04 075
Brandschutzklappe DIN EN 15650, Funktion prüfbar im
eingebauten Zustand, Klassifizierung EI 90 S DIN EN
13501-3,
beidseitig geprüft DIN EN 1366-2, für vertikalen und
horizontalen Einbau, Achslage waagerecht oder
senkrecht,
rauchdicht, Gehäuse aus verzinktem Stahl, rund, DN 160,
Einbau in leichte Trennwand, mit Metallständer,
Nasseinbau,
mit Absperrklappenblatt aus mineralischem Baustoff, mit
thermoelektrischer Auslösung, Nennauslösetemperatur
max. 72
Grad C, mit elektrischem Antrieb mit Federrücklauf und
integrierten Endlageschaltern,
Bemessungsbetriebsspannung
24 V AC/DC, Schutzart IP 54 DIN EN 60529 (VDE 0470-1),
Hersteller und Typ '
....................................................'
vom Bieter einzutragen.
Menge: 6,000 St

**01.04.4 Brandschutzklappe EI90S Gehäuse Stahl verz DN200 elektr Antrieb Federrücklauf 24VAC/DC IP54**
STLB-Bau 2026-04 075
Brandschutzklappe DIN EN 15650, Funktion prüfbar im
eingebauten Zustand, Klassifizierung EI 90 S DIN EN
13501-3,
beidseitig geprüft DIN EN 1366-2, für vertikalen und
horizontalen Einbau, Achslage waagerecht oder
senkrecht,
rauchdicht, Gehäuse aus verzinktem Stahl, rund, DN 200,
Einbau in leichte Trennwand, mit Metallständer,
Nasseinbau,
mit Absperrklappenblatt aus mineralischem Baustoff, mit
thermoelektrischer Auslösung, Nennauslösetemperatur
max. 72
Grad C, mit elektrischem Antrieb mit Federrücklauf und
integrierten Endlageschaltern,
Bemessungsbetriebsspannung
24 V AC/DC, Schutzart IP 54 DIN EN 60529 (VDE 0470-1),
Hersteller und Typ '
....................................................'
vom Bieter einzutragen.
Menge: 7,000 St

**01.04.5 Brandschutzklappe EI90S Gehäuse Stahl verz DN250 elektr Antrieb Federrücklauf 24VAC/DC IP54**
STLB-Bau 2026-04 075
Brandschutzklappe DIN EN 15650, Funktion prüfbar im
eingebauten Zustand, Klassifizierung EI 90 S DIN EN
13501-3,
beidseitig geprüft DIN EN 1366-2, für vertikalen und
horizontalen Einbau, Achslage waagerecht oder
senkrecht,
rauchdicht, Gehäuse aus verzinktem Stahl, rund, DN 250,
Einbau in leichte Trennwand, mit Metallständer,
Nasseinbau,
mit Absperrklappenblatt aus mineralischem Baustoff, mit
thermoelektrischer Auslösung, Nennauslösetemperatur
max. 72
Grad C, mit elektrischem Antrieb mit Federrücklauf und
integrierten Endlageschaltern,
Bemessungsbetriebsspannung
24 V AC/DC, Schutzart IP 54 DIN EN 60529 (VDE 0470-1),
Hersteller und Typ '
....................................................'
vom Bieter einzutragen.
Menge: 5,000 St

**01.04.6 Elastisches Verbindungsstück für zugeh. Brandschutzklappe mit**
Elastisches Verbindungsstück für zugeh.
Brandschutzklappe mit
Zulassungsbescheid, DIN EN 12101-7, Baustoffklasse DIN
4102-1 A2 (nichtbrennbar), Dichtheitsklasse C DIN EN
1507,
Druckklasse 1 DIN EN 1507, gestreckte Länge 100 mm,
flexibler Bereich 40 mm, für runde Luftleitung,
Durchmesser
über 100 bis 250 mm, mit Anschlussrahmen aus verzinktem
Stahl, einschl. Gegenrahmen, Schrauben und Dichtung.
Menge: 44,000

**01.04.7 Brandschutzklappe EI90S Gehäuse Stahl verz DN125 L 300mm elektr Antrieb Federrücklauf 24VAC/DC IP54**
*** Leitbeschreibung
STLB-Bau 2026-04 075
Brandschutzklappe DIN EN 15650, Funktion prüfbar im
eingebauten Zustand, Klassifizierung EI 90 S DIN EN
13501-3,
beidseitig geprüft DIN EN 1366-2, für vertikalen und
horizontalen Einbau, Achslage waagerecht oder
senkrecht,
rauchdicht, Gehäuse aus verzinktem Stahl, rund, DN 125,
Länge 300 mm, Anbau an leichte Trennwand, mit
Metallständer,
mit Anbaurahmen, mit Absperrklappenblatt aus
mineralischem
Baustoff, mit thermoelektrischer Auslösung,
Nennauslösetemperatur max. 72 Grad C, mit elektrischem
Antrieb mit Federrücklauf und integrierten
Endlageschaltern,
Bemessungsbetriebsspannung 24 V AC/DC, Schutzart IP 54
DIN EN 60529 (VDE 0470-1), einschl.
Rauchauslöseeinrichtung
mit Steuereinheit und Signalanzeige mit
bauaufsichtlichen
Verwendbarkeitsnachweis,
Hersteller und Typ '
....................................................'
vom Bieter einzutragen.
Menge: 1,000 St
*Unterbeschreibung 01 Elastische Verbindung L 100mm runde Luftleitg Durchm. 100-250mm*
STLB-Bau 2020-04 075
Elastisches Verbindungsstück mit Zulassungsbescheid,
DIN EN
12101-7, Baustoffklasse DIN 4102-1 A2 (nichtbrennbar),
Dichtheitsklasse C DIN EN 1507, Druckklasse 1 DIN EN
1507,
gestreckte Länge 100 mm, flexibler Bereich 40 mm, für
runde
Luftleitung, Durchmesser über 100 bis 250 mm, mit
Anschlussrahmen aus verzinktem Stahl, einschl.
Gegenrahmen,
Schrauben und Dichtung.

*Hinweis*
Brandschutzklappen - eckig

**01.04.8 Brandschutzklappe EI90S Gehäuse Stahl verz B 1300mm H 450mm L 500mm elektr Antrieb Federrücklauf 24VAC/DC IP54**
STLB-Bau 2026-04 075
Brandschutzklappe DIN EN 15650, Funktion prüfbar im
eingebauten Zustand, Klassifizierung EI 90 S DIN EN
13501-3,
beidseitig geprüft DIN EN 1366-2, für vertikalen und
horizontalen Einbau, Achslage waagerecht oder
senkrecht,
rauchdicht, Gehäuse aus verzinktem Stahl, eckig,
Nennbreite
1300 mm, Nennhöhe 450 mm, Länge 500 mm, Einbau in
Schachtwand, ohne Metallständer, Nasseinbau, mit einer
Revisionsöffnung mit Deckel, mit Absperrklappenblatt
aus
mineralischem Baustoff, mit thermoelektrischer
Auslösung,
Nennauslösetemperatur max. 72 Grad C, mit elektrischem
Antrieb mit Federrücklauf und integrierten
Endlageschaltern,
Bemessungsbetriebsspannung 24 V AC/DC, Schutzart IP 54
DIN EN 60529 (VDE 0470-1).
Menge: 2,000 St

**01.04.9 Brandschutzklappe EI90S Gehäuse Stahl verz B 1300mm H 250mm L 500mm elektr Antrieb Federrücklauf 24VAC/DC IP54**
STLB-Bau 2026-04 075
Brandschutzklappe DIN EN 15650, Funktion prüfbar im
eingebauten Zustand, Klassifizierung EI 90 S DIN EN
13501-3,
beidseitig geprüft DIN EN 1366-2, für vertikalen und
horizontalen Einbau, Achslage waagerecht oder
senkrecht,
rauchdicht, Gehäuse aus verzinktem Stahl, eckig,
Nennbreite
1300 mm, Nennhöhe 250 mm, Länge 500 mm, Einbau in
Schachtwand, ohne Metallständer, Nasseinbau, mit einer
Revisionsöffnung mit Deckel, mit Absperrklappenblatt
aus
mineralischem Baustoff, mit thermoelektrischer
Auslösung,
Nennauslösetemperatur max. 72 Grad C, mit elektrischem
Antrieb mit Federrücklauf und integrierten
Endlageschaltern,
Bemessungsbetriebsspannung 24 V AC/DC, Schutzart IP 54
DIN EN 60529 (VDE 0470-1).
Menge: 2,000 St

**01.04.10 Brandschutzklappe EI90S Gehäuse Stahl verz B 1300mm H 200mm L 500mm elektr Antrieb Federrücklauf 24VAC/DC IP54**
STLB-Bau 2026-04 075
Brandschutzklappe DIN EN 15650, Funktion prüfbar im
eingebauten Zustand, Klassifizierung EI 90 S DIN EN
13501-3,
beidseitig geprüft DIN EN 1366-2, für vertikalen und
horizontalen Einbau, Achslage waagerecht oder
senkrecht,
rauchdicht, Gehäuse aus verzinktem Stahl, eckig,
Nennbreite
1300 mm, Nennhöhe 200 mm, Länge 500 mm, Einbau in
Schachtwand, ohne Metallständer, Nasseinbau, mit
Absperrklappenblatt aus mineralischem Baustoff, mit
thermoelektrischer Auslösung, Nennauslösetemperatur
max. 72
Grad C, mit elektrischem Antrieb mit Federrücklauf und
integrierten Endlageschaltern,
Bemessungsbetriebsspannung
24 V AC/DC, Schutzart IP 54 DIN EN 60529 (VDE 0470-1).
Menge: 1,000 St

**01.04.11 Brandschutzklappe EI90S Gehäuse Stahl verz B 1100mm H 250mm L 500mm elektr Antrieb Federrücklauf 24VAC/DC IP54**
STLB-Bau 2026-04 075
Brandschutzklappe DIN EN 15650, Funktion prüfbar im
eingebauten Zustand, Klassifizierung EI 90 S DIN EN
13501-3,
beidseitig geprüft DIN EN 1366-2, für vertikalen und
horizontalen Einbau, Achslage waagerecht oder
senkrecht,
rauchdicht, Gehäuse aus verzinktem Stahl, eckig,
Nennbreite
1100 mm, Nennhöhe 250 mm, Länge 500 mm, Einbau in
Schachtwand, ohne Metallständer, Nasseinbau, mit einer
Revisionsöffnung mit Deckel, mit Absperrklappenblatt
aus
mineralischem Baustoff, mit thermoelektrischer
Auslösung,
Nennauslösetemperatur max. 72 Grad C, mit elektrischem
Antrieb mit Federrücklauf und integrierten
Endlageschaltern,
Bemessungsbetriebsspannung 24 V AC/DC, Schutzart IP 54
DIN EN 60529 (VDE 0470-1).
Menge: 1,000 St

**01.04.12 Brandschutzklappe EI90S Gehäuse Stahl verz B 900mm H 300mm L 500mm elektr Antrieb Federrücklauf 24VAC/DC IP54**
STLB-Bau 2026-04 075
Brandschutzklappe DIN EN 15650, Funktion prüfbar im
eingebauten Zustand, Klassifizierung EI 90 S DIN EN
13501-3,
beidseitig geprüft DIN EN 1366-2, für vertikalen und
horizontalen Einbau, Achslage waagerecht oder
senkrecht,
rauchdicht, Gehäuse aus verzinktem Stahl, eckig,
Nennbreite
900 mm, Nennhöhe 300 mm, Länge 500 mm, Einbau in
Schachtwand, ohne Metallständer, Nasseinbau, mit einer
Revisionsöffnung mit Deckel, mit Absperrklappenblatt
aus
mineralischem Baustoff, mit thermoelektrischer
Auslösung,
Nennauslösetemperatur max. 72 Grad C, mit elektrischem
Antrieb mit Federrücklauf und integrierten
Endlageschaltern,
Bemessungsbetriebsspannung 24 V AC/DC, Schutzart IP 54
DIN EN 60529 (VDE 0470-1).
Menge: 4,000 St

**01.04.13 Brandschutzklappe EI90S Gehäuse Stahl verz B 900mm H 250mm L 500mm elektr Antrieb Federrücklauf 24VAC/DC IP54**
STLB-Bau 2026-04 075
Brandschutzklappe DIN EN 15650, Funktion prüfbar im
eingebauten Zustand, Klassifizierung EI 90 S DIN EN
13501-3,
beidseitig geprüft DIN EN 1366-2, für vertikalen und
horizontalen Einbau, Achslage waagerecht oder
senkrecht,
rauchdicht, Gehäuse aus verzinktem Stahl, eckig,
Nennbreite
900 mm, Nennhöhe 250 mm, Länge 500 mm, Einbau in
leichte
Trennwand, mit Metallständer, Nasseinbau, mit einer
Revisionsöffnung mit Deckel, mit Absperrklappenblatt
aus
mineralischem Baustoff, mit thermoelektrischer
Auslösung,
Nennauslösetemperatur max. 72 Grad C, mit elektrischem
Antrieb mit Federrücklauf und integrierten
Endlageschaltern,
Bemessungsbetriebsspannung 24 V AC/DC, Schutzart IP 54
DIN EN 60529 (VDE 0470-1).
Menge: 1,000 St

**01.04.14 Brandschutzklappe EI90S Gehäuse Stahl verz B 800mm H 300mm L 500mm elektr Antrieb Federrücklauf 24VAC/DC IP54**
STLB-Bau 2026-04 075
Brandschutzklappe DIN EN 15650, Funktion prüfbar im
eingebauten Zustand, Klassifizierung EI 90 S DIN EN
13501-3,
beidseitig geprüft DIN EN 1366-2, für vertikalen und
horizontalen Einbau, Achslage waagerecht oder
senkrecht,
rauchdicht, Gehäuse aus verzinktem Stahl, eckig,
Nennbreite
800 mm, Nennhöhe 300 mm, Länge 500 mm, Einbau in
leichte
Trennwand, mit Metallständer, Nasseinbau, mit einer
Revisionsöffnung mit Deckel, mit Absperrklappenblatt
aus
mineralischem Baustoff, mit thermoelektrischer
Auslösung,
Nennauslösetemperatur max. 72 Grad C, mit elektrischem
Antrieb mit Federrücklauf und integrierten
Endlageschaltern,
Bemessungsbetriebsspannung 24 V AC/DC, Schutzart IP 54
DIN EN 60529 (VDE 0470-1).
Menge: 1,000 St

**01.04.15 Brandschutzklappe EI90S Gehäuse Stahl verz B 800mm H 250mm L 500mm elektr Antrieb Federrücklauf 24VAC/DC IP54**
STLB-Bau 2026-04 075
Brandschutzklappe DIN EN 15650, Funktion prüfbar im
eingebauten Zustand, Klassifizierung EI 90 S DIN EN
13501-3,
beidseitig geprüft DIN EN 1366-2, für vertikalen und
horizontalen Einbau, Achslage waagerecht oder
senkrecht,
rauchdicht, Gehäuse aus verzinktem Stahl, eckig,
Nennbreite
800 mm, Nennhöhe 250 mm, Länge 500 mm, Einbau in
leichte
Trennwand, mit Metallständer, Nasseinbau, mit einer
Revisionsöffnung mit Deckel, mit Absperrklappenblatt
aus
mineralischem Baustoff, mit thermoelektrischer
Auslösung,
Nennauslösetemperatur max. 72 Grad C, mit elektrischem
Antrieb mit Federrücklauf und integrierten
Endlageschaltern,
Bemessungsbetriebsspannung 24 V AC/DC, Schutzart IP 54
DIN EN 60529 (VDE 0470-1).
Menge: 1,000 St

**01.04.16 Brandschutzklappe EI90S Gehäuse Stahl verz B 800mm H 200mm L 500mm elektr Antrieb Federrücklauf 24VAC/DC IP54**
STLB-Bau 2026-04 075
Brandschutzklappe DIN EN 15650, Funktion prüfbar im
eingebauten Zustand, Klassifizierung EI 90 S DIN EN
13501-3,
beidseitig geprüft DIN EN 1366-2, für vertikalen und
horizontalen Einbau, Achslage waagerecht oder
senkrecht,
rauchdicht, Gehäuse aus verzinktem Stahl, eckig,
Nennbreite
800 mm, Nennhöhe 200 mm, Länge 500 mm, Einbau in
leichte
Trennwand, mit Metallständer, Nasseinbau, mit
Absperrklappenblatt aus mineralischem Baustoff, mit
thermoelektrischer Auslösung, Nennauslösetemperatur
max. 72
Grad C, mit elektrischem Antrieb mit Federrücklauf und
integrierten Endlageschaltern,
Bemessungsbetriebsspannung
24 V AC/DC, Schutzart IP 54 DIN EN 60529 (VDE 0470-1).
Menge: 4,000 St

**01.04.17 Brandschutzklappe EI90S Gehäuse Stahl verz B 700mm H 150mm L 500mm elektr Antrieb Federrücklauf 24VAC/DC IP54**
STLB-Bau 2026-04 075
Brandschutzklappe DIN EN 15650, Funktion prüfbar im
eingebauten Zustand, Klassifizierung EI 90 S DIN EN
13501-3,
beidseitig geprüft DIN EN 1366-2, für vertikalen und
horizontalen Einbau, Achslage waagerecht oder
senkrecht,
rauchdicht, Gehäuse aus verzinktem Stahl, eckig,
Nennbreite
700 mm, Nennhöhe 150 mm, Länge 500 mm, Einbau in
leichte
Trennwand, mit Metallständer, Nasseinbau, mit
Absperrklappenblatt aus mineralischem Baustoff, mit
thermoelektrischer Auslösung, Nennauslösetemperatur
max. 72
Grad C, mit elektrischem Antrieb mit Federrücklauf und
integrierten Endlageschaltern,
Bemessungsbetriebsspannung
24 V AC/DC, Schutzart IP 54 DIN EN 60529 (VDE 0470-1).
Menge: 6,000 St

**01.04.18 Brandschutzklappe EI90S Gehäuse Stahl verz B 650mm H 250mm L 500mm elektr Antrieb Federrücklauf 24VAC/DC IP54**
STLB-Bau 2026-04 075
Brandschutzklappe DIN EN 15650, Funktion prüfbar im
eingebauten Zustand, Klassifizierung EI 90 S DIN EN
13501-3,
beidseitig geprüft DIN EN 1366-2, für vertikalen und
horizontalen Einbau, Achslage waagerecht oder
senkrecht,
rauchdicht, Gehäuse aus verzinktem Stahl, eckig,
Nennbreite
650 mm, Nennhöhe 250 mm, Länge 500 mm, Einbau in
leichte
Trennwand, mit Metallständer, Nasseinbau, mit einer
Revisionsöffnung mit Deckel, mit Absperrklappenblatt
aus
mineralischem Baustoff, mit thermoelektrischer
Auslösung,
Nennauslösetemperatur max. 72 Grad C, mit elektrischem
Antrieb mit Federrücklauf und integrierten
Endlageschaltern,
Bemessungsbetriebsspannung 24 V AC/DC, Schutzart IP 54
DIN EN 60529 (VDE 0470-1).
Menge: 4,000 St

**01.04.19 Brandschutzklappe EI90S Gehäuse Stahl verz B 650mm H 250mm L 500mm elektr Antrieb Federrücklauf 24VAC/DC IP54**
STLB-Bau 2025-04 075
Brandschutzklappe DIN EN 15650, Funktion prüfbar im
eingebauten Zustand, Klassifizierung EI 90 S DIN EN
13501-3,
beidseitig geprüft DIN EN 1366-2, für vertikalen und
horizontalen Einbau, Achslage waagerecht oder
senkrecht,
rauchdicht, Gehäuse aus verzinktem Stahl, eckig,
Nennbreite
650 mm, Nennhöhe 250 mm, Länge 500 mm,
Luftdichtheitsklasse C DIN EN 1751, Einbau in leichte
Trennwand, mit Metallständer, Nasseinbau, mit einer
Revisionsöffnung mit Deckel, mit Absperrklappenblatt
aus
mineralischem Baustoff, mit thermoelektrischer
Auslösung,
Nennauslösetemperatur max. 72 Grad C, mit elektrischem
Antrieb mit Federrücklauf und integrierten
Endlageschaltern,
Bemessungsbetriebsspannung 24 V AC/DC, Schutzart IP 54
DIN EN 60529 (VDE 0470-1).
Menge: 1,000 St

**01.04.20 Brandschutzklappe EI90S Gehäuse Stahl verz B 600mm H 300mm L 500mm elektr Antrieb Federrücklauf 24VAC/DC IP54**
STLB-Bau 2026-04 075
Brandschutzklappe DIN EN 15650, Funktion prüfbar im
eingebauten Zustand, Klassifizierung EI 90 S DIN EN
13501-3,
beidseitig geprüft DIN EN 1366-2, für vertikalen und
horizontalen Einbau, Achslage waagerecht oder
senkrecht,
rauchdicht, Gehäuse aus verzinktem Stahl, eckig,
Nennbreite
600 mm, Nennhöhe 300 mm, Länge 500 mm, Einbau in
leichte
Trennwand, mit Metallständer, Nasseinbau, mit einer
Revisionsöffnung mit Deckel, mit Absperrklappenblatt
aus
mineralischem Baustoff, mit thermoelektrischer
Auslösung,
Nennauslösetemperatur max. 72 Grad C, mit elektrischem
Antrieb mit Federrücklauf und integrierten
Endlageschaltern,
Bemessungsbetriebsspannung 24 V AC/DC, Schutzart IP 54
DIN EN 60529 (VDE 0470-1).
Menge: 1,000 St

**01.04.21 Brandschutzklappe EI90S Gehäuse Stahl verz B 550mm H 150mm L 500mm elektr Antrieb Federrücklauf 24VAC/DC IP54**
STLB-Bau 2025-04 075
Brandschutzklappe DIN EN 15650, Funktion prüfbar im
eingebauten Zustand, Klassifizierung EI 90 S DIN EN
13501-3,
beidseitig geprüft DIN EN 1366-2, für vertikalen und
horizontalen Einbau, Achslage waagerecht oder
senkrecht,
rauchdicht, Gehäuse aus verzinktem Stahl, eckig,
Nennbreite
550 mm, Nennhöhe 150 mm, Länge 500 mm,
Luftdichtheitsklasse C DIN EN 1751, Einbau in leichte
Trennwand, mit Metallständer, Nasseinbau, mit
Absperrklappenblatt aus mineralischem Baustoff, mit
thermoelektrischer Auslösung, Nennauslösetemperatur
max. 72
Grad C, mit elektrischem Antrieb mit Federrücklauf und
integrierten Endlageschaltern,
Bemessungsbetriebsspannung
24 V AC/DC, Schutzart IP 54 DIN EN 60529 (VDE 0470-1).
Menge: 2,000 St

**01.04.22 Brandschutzklappe EI90S Gehäuse Stahl verz B 500mm H 200mm L 500mm elektr Antrieb Federrücklauf 24VAC/DC IP54**
STLB-Bau 2026-04 075
Brandschutzklappe DIN EN 15650, Funktion prüfbar im
eingebauten Zustand, Klassifizierung EI 90 S DIN EN
13501-3,
beidseitig geprüft DIN EN 1366-2, für vertikalen und
horizontalen Einbau, Achslage waagerecht oder
senkrecht,
rauchdicht, Gehäuse aus verzinktem Stahl, eckig,
Nennbreite
500 mm, Nennhöhe 200 mm, Länge 500 mm, Einbau in
leichte
Trennwand, mit Metallständer, Nasseinbau, mit
Absperrklappenblatt aus mineralischem Baustoff, mit
thermoelektrischer Auslösung, Nennauslösetemperatur
max. 72
Grad C, mit elektrischem Antrieb mit Federrücklauf und
integrierten Endlageschaltern,
Bemessungsbetriebsspannung
24 V AC/DC, Schutzart IP 54 DIN EN 60529 (VDE 0470-1).
Menge: 2,000 St

**01.04.23 Brandschutzklappe EI90S Gehäuse Stahl verz B 450mm H 200mm L 500mm elektr Antrieb Federrücklauf 24VAC/DC IP54**
STLB-Bau 2026-04 075
Brandschutzklappe DIN EN 15650, Funktion prüfbar im
eingebauten Zustand, Klassifizierung EI 90 S DIN EN
13501-3,
beidseitig geprüft DIN EN 1366-2, für vertikalen und
horizontalen Einbau, Achslage waagerecht oder
senkrecht,
rauchdicht, Gehäuse aus verzinktem Stahl, eckig,
Nennbreite
450 mm, Nennhöhe 200 mm, Länge 500 mm, Einbau in
leichte
Trennwand, mit Metallständer, Nasseinbau, mit
Absperrklappenblatt aus mineralischem Baustoff, mit
thermoelektrischer Auslösung, Nennauslösetemperatur
max. 72
Grad C, mit elektrischem Antrieb mit Federrücklauf und
integrierten Endlageschaltern,
Bemessungsbetriebsspannung
24 V AC/DC, Schutzart IP 54 DIN EN 60529 (VDE 0470-1).
Menge: 3,000 St

**01.04.24 Brandschutzklappe EI90S Gehäuse Stahl verz B 400mm H 200mm L 500mm elektr Antrieb Federrücklauf 24VAC/DC IP54**
STLB-Bau 2026-04 075
Brandschutzklappe DIN EN 15650, Funktion prüfbar im
eingebauten Zustand, Klassifizierung EI 90 S DIN EN
13501-3,
beidseitig geprüft DIN EN 1366-2, für vertikalen und
horizontalen Einbau, Achslage waagerecht oder
senkrecht,
rauchdicht, Gehäuse aus verzinktem Stahl, eckig,
Nennbreite
400 mm, Nennhöhe 200 mm, Länge 500 mm, Einbau in
leichte
Trennwand, mit Metallständer, Nasseinbau, mit
Absperrklappenblatt aus mineralischem Baustoff, mit
thermoelektrischer Auslösung, Nennauslösetemperatur
max. 72
Grad C, mit elektrischem Antrieb mit Federrücklauf und
integrierten Endlageschaltern,
Bemessungsbetriebsspannung
24 V AC/DC, Schutzart IP 54 DIN EN 60529 (VDE 0470-1).
Menge: 2,000 St

**01.04.25 Elastische Verbindung rechteckige Luftleitg Kanten-L bis 250mm**
Elastisches Verbindungsstück für zugeh.
Brandschutzklappe mit
Zulassungsbescheid, DIN EN 12101-7, Baustoffklasse DIN
4102-1 A2 (nichtbrennbar), Dichtheitsklasse C DIN EN
1507,
Druckklasse 1 DIN EN 1507, für rechteckige
Luftleitung, größte
Kantenlänge bis 250 mm, flexibler Bereich 40 mm, mit
Anschlussrahmen aus verzinktem Stahl, einschl.
Gegenrahmen,
Schrauben und Dichtung.
Menge: 2,000 St

**01.04.26 Elastische Verbindung rechteckige Luftleitg Kanten-L 250-500mm**
Elastisches Verbindungsstück für zugeh.
Brandschutzklappe mit
Zulassungsbescheid, DIN EN 12101-7, Baustoffklasse DIN
4102-1 A2 (nichtbrennbar), Dichtheitsklasse C DIN EN
1507,
Druckklasse 1 DIN EN 1507, für rechteckige
Luftleitung, größte
Kantenlänge über 250 mmbis 500 mm, flexibler Bereich
40 mm,
mit Anschlussrahmen aus verzinktem Stahl, einschl.
Gegenrahmen, Schrauben und Dichtung.
Menge: 7,000 St

**01.04.27 Elastische Verbindung rechteckige Luftleitg Kanten-L 1000-1500mm**
Elastisches Verbindungsstück für zugeh.
Brandschutzklappe mit
Zulassungsbescheid, DIN EN 12101-7, Baustoffklasse DIN
4102-1 A2 (nichtbrennbar), Dichtheitsklasse C DIN EN
1507,
Druckklasse 1 DIN EN 1507, für rechteckige
Luftleitung, größte
Kantenlänge über 1000 bis 1500 mm, flexibler Bereich
40 mm,
mit Anschlussrahmen aus verzinktem Stahl, einschl.
Gegenrahmen, Schrauben und Dichtung.
Menge: 34,000 St

**Ausführungsbeschreibung 0003 Ausführungsbeschreibung Rauchauslöseeinrichtung**
*Ausführungsbeschreibung Rauchauslöseeinrichtung*
Ausführungsbeschreibung Rauchauslöseeinrichtung
Alle in den Positionen Brandschutzklappen abgefragten
Rauchauslöseeinrichtung sind wie folgt zu kalkulieren:
- optischer Rauchdetektor
- mit Auswerteeinheit
- potentialfreie Relaisausgänge zur direkten
Ansteuerung
  des Federrücklaufmotors der Brandschutzklappe
- Bereitstellung von 5 Meldungen an eine bauseitige
DDC.

Inkl. dem erforderlichen Montagematerial

**01.04.28 Rauchauslöseeinrichtung**
Rauchauslöseeinrichtung zur Ansteuerung von vor
beschriebenen Brandschutzklappen.
Mit optischem Rauchdetektor, mit Auswerteeinheit und 2
potentialfreien Relaisausgängen zur direkten
Ansteuerung von
Federrücklaufmotoren und Bereitstellung einer Meldung
an eine
bauseitige DDC.
Zum Einbau in Rechteckkanäle und runde
Lüftungsleitungen ab
100 mm Kantenlänge oder Durchmesser. Inkl. dem
erforderlichen Montagematerial und

Hersteller/Typ '
....................................................'
vom Bieter einzutragen.
Menge: 19,000 St

**01.04.29 Schließen Fuge BSK EI90 Gebäude Wand D 200mm B 40-60mm U bis 1000mm Mörtel M10**
STLB-Bau 2025-04 047
Schließen der Fuge um Brandschutzklappe, gemäß
allgemeiner
bauaufsichtlicher Zulassung der Brandschutzklappe,
Klassifizierung EI 90 DIN EN 13501-3, beidseitig
geprüft DIN EN
1366-2, für vertikalen und horizontalen Einbau,
rauchdicht S, im
Gebäude, Wand aus Stahlbeton, Dicke 200 mm, Fugenbreite
über 40 bis 60 mm, äußerer Umfang der Fuge bis 1000
mm, mit
Mörtel DIN 18580, Mörtelklasse 10, Abrechnung nach
äußerem
Umfang der Fuge.
Menge: 26,000 m

**01.04.30 Schließen Fuge BSK EI90 Gebäude Wand D 200mm B 40-60mm U 1000-2500mm Mörtel M10**
STLB-Bau 2025-04 047
Schließen der Fuge um Brandschutzklappe, gemäß
allgemeiner
bauaufsichtlicher Zulassung der Brandschutzklappe,
Klassifizierung EI 90 DIN EN 13501-3, beidseitig
geprüft DIN EN
1366-2, für vertikalen und horizontalen Einbau,
rauchdicht S, im
Gebäude, Wand aus Stahlbeton, Dicke 200 mm, Fugenbreite
über 40 bis 60 mm, äußerer Umfang der Fuge über 1000
bis
2500 mm, mit Mörtel DIN 18580, Mörtelklasse 10,
Abrechnung
nach äußerem Umfang der Fuge.
Menge: 59,000 m

**01.04.31 Schließen Fuge BSK EI90 Gebäude Wand D 200mm B 40-60mm U 2500-5000mm Mörtel M10**
STLB-Bau 2025-04 047
Schließen der Fuge um Brandschutzklappe, gemäß
allgemeiner
bauaufsichtlicher Zulassung der Brandschutzklappe,
Klassifizierung EI 90 DIN EN 13501-3, beidseitig
geprüft DIN EN
1366-2, für vertikalen und horizontalen Einbau,
rauchdicht S, im
Gebäude, Wand aus Stahlbeton, Dicke 200 mm, Fugenbreite
über 40 bis 60 mm, äußerer Umfang der Fuge über 2500
bis
5000 mm, mit Mörtel DIN 18580, Mörtelklasse 10,
Abrechnung
nach äußerem Umfang der Fuge.
Menge: 28,000 m

**01.04.32 Schließen Fuge BSK EI90 Gebäude Decke D 230mm B 40-60mm U bis 1000mm Mörtel M10**
STLB-Bau 2025-04 047
Schließen der Fuge um Brandschutzklappe, gemäß
allgemeiner
bauaufsichtlicher Zulassung der Brandschutzklappe,
Klassifizierung EI 90 DIN EN 13501-3, beidseitig
geprüft DIN EN
1366-2, für vertikalen und horizontalen Einbau,
rauchdicht S, im
Gebäude, Decke aus Stahlbeton, Dicke 230 mm,
Fugenbreite
über 40 bis 60 mm, äußerer Umfang der Fuge bis 1000
mm, mit
Mörtel DIN 18580, Mörtelklasse 10, Abrechnung nach
äußerem
Umfang der Fuge.
Menge: 7,000 m

**01.04.33 Schließen Fuge BSK EI90 Gebäude Decke D 230mm B 40-60mm U 1000-2500mm Mörtel M10**
STLB-Bau 2025-04 047
Schließen der Fuge um Brandschutzklappe, gemäß
allgemeiner
bauaufsichtlicher Zulassung der Brandschutzklappe,
Klassifizierung EI 90 DIN EN 13501-3, beidseitig
geprüft DIN EN
1366-2, für vertikalen und horizontalen Einbau,
rauchdicht S, im
Gebäude, Decke aus Stahlbeton, Dicke 230 mm,
Fugenbreite
über 40 bis 60 mm, äußerer Umfang der Fuge über 1000
bis
2500 mm, mit Mörtel DIN 18580, Mörtelklasse 10,
Abrechnung
nach äußerem Umfang der Fuge.
Menge: 12,000 m

**01.04.34 Schließen Fuge BSK EI90 Gebäude Decke D 230mm B 40-60mm U 2500-5000mm Mörtel M10**
STLB-Bau 2025-04 047
Schließen der Fuge um Brandschutzklappe, gemäß
allgemeiner
bauaufsichtlicher Zulassung der Brandschutzklappe,
Klassifizierung EI 90 DIN EN 13501-3, beidseitig
geprüft DIN EN
1366-2, für vertikalen und horizontalen Einbau,
rauchdicht S, im
Gebäude, Decke aus Stahlbeton, Dicke 230 mm,
Fugenbreite
über 40 bis 60 mm, äußerer Umfang der Fuge über 2500
bis
5000 mm, mit Mörtel DIN 18580, Mörtelklasse 10,
Abrechnung
nach äußerem Umfang der Fuge.
Menge: 28,000 m

**01.04.35 Erstellen eines Brandschutzkatatsters**
Erstellen eines Brandschutzkatasters wie folgt:
eindeutige Nummernvergabe zu jeder Brandschutzklappe
Erstellen eines Lüftungsplanes, in dem nur der
Einbauort
der Brandschutzklappen mit BSK-Nr. dargestellt ist
(Formate: dwg+pdf)
Katasterliste mit BSK-Nummer, Fabrikat/Typ,
Verwendbarkeitsnachweis, Einbausituation (Wand/Decke,
Einbauart, Einbauvorschrift..) (Format: pdf)
Fotodokumantation über den Einbau (Format: pdf)
Das Brandschutzkatatser ist in die Gesamtdokumention zu
integrieren.
Menge: 1,000 psch

### Titel 02 Dämmtechnik

#### Bereich 02.01 Wärmedämmung

*Hinweis*
Luftleitung rechteckig

*Hinweis*
Wärmedämmung

**02.01.1 Wärmedämmung Luftltg Kanten-L bis 500mm Gebäude Mineralwolle AS-Qualität Platte D 30mm**
STLB-Bau 2022-10 047
Wärmedämmung ohne Ummantelung DIN 4140 an haus- und
betriebstechnischen Anlagen, an Luftleitung,
rechteckig,
Kantenlänge bis 500 mm, Mindestabstände DIN 4140 sind
nicht
eingehalten, im Gebäude, Dämmung aus Mineralwolle DIN
EN
14303, AS-Qualität, als Platte, Dämmschichtdicke 30 mm,
Baustoffklasse DIN 4102-1 A2 (nichtbrennbar),
Wärmeleitfähigkeit 0,035 W/(mK) bei 40 Grad C
Mitteltemperatur DIN EN 12667, kaschiert mit Alufolie,
Arbeitshöhe des Montageortes bis 3,5 m über der
Standfläche
des hierfür erforderlichen Gerüstes.
Menge: 98,000 m2

**02.01.2 Wärmedämmung Luftltg Kanten-L 500-1000mm Gebäude Mineralwolle AS-Qualität Platte D 30mm**
STLB-Bau 2022-10 047
Wärmedämmung ohne Ummantelung DIN 4140 an haus- und
betriebstechnischen Anlagen, an Luftleitung,
rechteckig,
Kantenlänge über 500 bis 1000 mm, Mindestabstände DIN
4140 sind nicht eingehalten, im Gebäude, Dämmung aus
Mineralwolle DIN EN 14303, AS-Qualität, als Platte,
Dämmschichtdicke 30 mm, Baustoffklasse DIN 4102-1 A2
(nichtbrennbar), Wärmeleitfähigkeit 0,035 W/(mK) bei
40 Grad
C Mitteltemperatur DIN EN 12667, kaschiert mit
Alufolie,
Arbeitshöhe des Montageortes bis 3,5 m über der
Standfläche
des hierfür erforderlichen Gerüstes.
Menge: 470,000 m2

**02.01.3 Wärmedämmung Luftltg Kanten-L 1000-1500mm Gebäude Mineralwolle AS-Qualität Platte D 30mm**
STLB-Bau 2022-10 047
Wärmedämmung ohne Ummantelung DIN 4140 an haus- und
betriebstechnischen Anlagen, an Luftleitung,
rechteckig,
Kantenlänge über 1000 bis 1500 mm, Mindestabstände DIN
4140 sind nicht eingehalten, im Gebäude, Dämmung aus
Mineralwolle DIN EN 14303, AS-Qualität, als Platte,
Dämmschichtdicke 30 mm, Baustoffklasse DIN 4102-1 A2
(nichtbrennbar), Wärmeleitfähigkeit 0,035 W/(mK) bei
40 Grad
C Mitteltemperatur DIN EN 12667, kaschiert mit
Alufolie,
Arbeitshöhe des Montageortes bis 3,5 m über der
Standfläche
des hierfür erforderlichen Gerüstes.
Menge: 215,000 m2

**02.01.4 Wärmedämmung Luftltg Kanten-L 1500-2000mm Gebäude Mineralwolle AS-Qualität Platte D 30mm**
STLB-Bau 2022-10 047
Wärmedämmung ohne Ummantelung DIN 4140 an haus- und
betriebstechnischen Anlagen, an Luftleitung,
rechteckig,
Kantenlänge über 1500 bis 2000 mm, Mindestabstände DIN
4140 sind nicht eingehalten, im Gebäude, Dämmung aus
Mineralwolle DIN EN 14303, AS-Qualität, als Platte,
Dämmschichtdicke 30 mm, Baustoffklasse DIN 4102-1 A2
(nichtbrennbar), Wärmeleitfähigkeit 0,035 W/(mK) bei
40 Grad
C Mitteltemperatur DIN EN 12667, kaschiert mit
Alufolie,
Arbeitshöhe des Montageortes bis 3,5 m über der
Standfläche
des hierfür erforderlichen Gerüstes.
Menge: 55,000 m2

**02.01.5 Formstück Mineralwolle AS-Qualität Wärmedämmung Luftltg Kanten-L bis 500mm Gebäude 0,040W/(mK) D 30mm kaschiert Alu-Folie**
STLB-Bau 2022-10 047
Formstück aus Mineralwolle DIN EN 14303, AS-Qualität,
Wärmedämmung DIN 4140 an haus- und betriebstechnischen
Anlagen, an Luftleitung, rechteckig, Kantenlänge bis
500 mm,
Mindestabstände DIN 4140 sind nicht eingehalten, Maße
DIN
EN 1505, im Gebäude, Brandverhaltensklasse DIN EN
13501-1
A1 (nichtbrennbar), Wärmeleitfähigkeit 0,040 W/(mK)
bei 40
Grad C Mitteltemperatur DIN EN 12667, Dämmschichtdicke
30
mm, kaschiert mit Aluminiumfolie.
Menge: 300,000 m2

**02.01.6 Formstück Mineralwolle AS-Qualität Wärmedämmung Luftltg Kanten-L 500-1000mm Gebäude 0,040W/(mK) D 30mm kaschiert Alu-Folie**
STLB-Bau 2022-10 047
Formstück aus Mineralwolle DIN EN 14303, AS-Qualität,
Wärmedämmung DIN 4140 an haus- und betriebstechnischen
Anlagen, an Luftleitung, rechteckig, Kantenlänge über
500 bis
1000 mm, Mindestabstände DIN 4140 sind nicht
eingehalten,
Maße DIN EN 1505, im Gebäude, Brandverhaltensklasse DIN
EN 13501-1 A1 (nichtbrennbar), Wärmeleitfähigkeit 0,040
W/(mK) bei 40 Grad C Mitteltemperatur DIN EN 12667,
Dämmschichtdicke 30 mm, kaschiert mit Aluminiumfolie.
Menge: 470,000 m2

**02.01.7 Formstück Mineralwolle AS-Qualität Wärmedämmung Luftltg Kanten-L 1000-1500mm Gebäude 0,040W/(mK) D 30mm kaschiert Alu-Folie**
STLB-Bau 2022-10 047
Formstück aus Mineralwolle DIN EN 14303, AS-Qualität,
Wärmedämmung DIN 4140 an haus- und betriebstechnischen
Anlagen, an Luftleitung, rechteckig, Kantenlänge über
1000 bis
1500 mm, Mindestabstände DIN 4140 sind nicht
eingehalten,
Maße DIN EN 1505, im Gebäude, Brandverhaltensklasse DIN
EN 13501-1 A1 (nichtbrennbar), Wärmeleitfähigkeit 0,040
W/(mK) bei 40 Grad C Mitteltemperatur DIN EN 12667,
Dämmschichtdicke 30 mm, kaschiert mit Aluminiumfolie.
Menge: 360,000 m2

**02.01.8 Formstück Mineralwolle AS-Qualität Wärmedämmung Luftltg Kanten-L 1500-2000mm Gebäude 0,040W/(mK) D 30mm kaschiert Alu-Folie**
STLB-Bau 2022-10 047
Formstück aus Mineralwolle DIN EN 14303, AS-Qualität,
Wärmedämmung DIN 4140 an haus- und betriebstechnischen
Anlagen, an Luftleitung, rechteckig, Kantenlänge über
1500 bis
2000 mm, Mindestabstände DIN 4140 sind nicht
eingehalten,
Maße DIN EN 1505, im Gebäude, Brandverhaltensklasse DIN
EN 13501-1 A1 (nichtbrennbar), Wärmeleitfähigkeit 0,040
W/(mK) bei 40 Grad C Mitteltemperatur DIN EN 12667,
Dämmschichtdicke 30 mm, kaschiert mit Aluminiumfolie.
Menge: 105,000 m2

*Hinweis*
Kältedämmung

**02.01.9 Kältedämmung Luftltg Kanten-L 500-1000mm Gebäude flexibler Elastomerschaum D 25mm**
Kältedämmung DIN 4140, an Luftleitung, rechteckig,
Maße DIN
EN 1505, Kantenlänge über 500 bis 1000 mm,
Mindestabstände
DIN 4140 sind nicht eingehalten, im Gebäude, Dämmung
aus
flexiblem Elastomerschaum DIN EN 14304, einlagig,
Dämmschichtdicke 25 mm, Baustoffklasse DIN 4102-1 B1
(schwerentflammbar),Rauchentwicklungklasse S2,
Wärmeleitfähigkeit 0,036 W/(mK) bei 0 Grad C
Mitteltemperatur
DIN EN 12667, Wasserdampfdiffusionswiderstandszahl
10000
DIN EN 13469 und DIN EN 12086.
Menge: 20,000 m2

**02.01.10 Kältedämmung Luftltg Kanten-L 1000-1500mm Gebäude flexibler Elastomerschaum D 25mm**
Kältedämmung DIN 4140, an Luftleitung, rechteckig,
Maße DIN
EN 1505, Kantenlänge über 1000 bis 1500 mm,
Mindestabstände DIN 4140 sind nicht eingehalten, im
Gebäude,
keine ausreichende Konvektion bzw. unzureichender
Abstand
zu Objekten, Dämmung aus flexiblem Elastomerschaum DIN
EN 14304, einlagig, Dämmschichtdicke 25 mm,
Baustoffklasse
DIN 4102-1 B1 (schwerentflammbar),
Rauchentwicklungklasse
S2, Wärmeleitfähigkeit 0,036 W/(mK) bei 0 Grad C
Mitteltemperatur DIN EN 12667,
Wasserdampfdiffusionswiderstandszahl 10000 DIN EN 13469
und DIN EN 12086.
Menge: 10,000 m2

**02.01.11 Formstück flexibler Elastomerschaum Kältedämmung Luftltg Kanten-L 500-1000mm Gebäude 0,036W/(mK) einlagig D 25mm**
Formstück aus flexiblem Elastomerschaum DIN EN 14304,
Kältedämmung DIN 4140 an haus- und betriebstechnischen
Anlagen, an Luftleitung, rechteckig, Maße DIN EN 1505,
Kantenlänge über 500 bis 1000 mm, Mindestabstände DIN
4140 sind nicht eingehalten, im Gebäude, keine
ausreichende
Konvektion bzw. unzureichender Abstand zu Objekten,
Baustoffklasse DIN 4102-1 B1 (schwerentflammbar),
Rauchentwicklungklasse S2, Wärmeleitfähigkeit 0,036
W/(mK)
bei 0 Grad C Mitteltemperatur DIN EN 12667, einlagig,
Dämmschichtdicke 25 mm.
Menge: 30,000 m2

**02.01.12 Formstück flexibler Elastomerschaum Kältedämmung Luftltg Kanten-L 1000-1500mm Gebäude 0,036W/(mK) einlagig D 25mm**
Formstück aus flexiblem Elastomerschaum DIN EN 14304,
Kältedämmung DIN 4140 an haus- und betriebstechnischen
Anlagen, an Luftleitung, rechteckig, Maße DIN EN 1505,
Kantenlänge über 1000 bis 1500 mm, Mindestabstände DIN
4140 sind nicht eingehalten, im Gebäude, keine
ausreichende
Konvektion bzw. unzureichender Abstand zu Objekten,
Baustoffklasse DIN 4102-1 B1 (schwerentflammbar),
Rauchentwicklungklasse S2, Wärmeleitfähigkeit 0,036
W/(mK)
bei 0 Grad C Mitteltemperatur DIN EN 12667, einlagig,
Dämmschichtdicke 25 mm.
Menge: 20,000 m2

*Hinweis*
Luftleitung rund

*Hinweis*
Wärmedämmung

**02.01.13 Wärmedämmung Luftltg DN80 Gebäude Mineralwolle AS-Qualität Matte D 40mm**
STLB-Bau 2022-10 047
Wärmedämmung ohne Ummantelung DIN 4140 an haus- und
betriebstechnischen Anlagen, an Luftleitung, rund,
Maße DIN
EN 1506, DN 80, Mindestabstände DIN 4140 sind nicht
eingehalten, im Gebäude, Dämmung aus Mineralwolle DIN
EN
14303, AS-Qualität, als Lamellenmatte, einlagig,
Dämmschichtdicke 40 mm, Baustoffklasse DIN 4102-1 A2
(nichtbrennbar), Wärmeleitfähigkeit 0,040 W/(mK) bei
40 Grad
C Mitteltemperatur DIN EN 12667, kaschiert mit
Alufolie,
Arbeitshöhe des Montageortes bis 3,5 m über der
Standfläche
des hierfür erforderlichen Gerüstes.
Menge: 18,000 m

**02.01.14 Wärmedämmung Luftltg DN100 Gebäude Mineralwolle AS-Qualität Matte D 40mm**
STLB-Bau 2022-10 047
Wärmedämmung ohne Ummantelung DIN 4140 an haus- und
betriebstechnischen Anlagen, an Luftleitung, rund,
Maße DIN
EN 1506, DN 100, Mindestabstände DIN 4140 sind nicht
eingehalten, im Gebäude, Dämmung aus Mineralwolle DIN
EN
14303, AS-Qualität, als Lamellenmatte, einlagig,
Dämmschichtdicke 40 mm, Baustoffklasse DIN 4102-1 A2
(nichtbrennbar), Wärmeleitfähigkeit 0,040 W/(mK) bei
40 Grad
C Mitteltemperatur DIN EN 12667, kaschiert mit
Alufolie,
Arbeitshöhe des Montageortes bis 3,5 m über der
Standfläche
des hierfür erforderlichen Gerüstes.
Menge: 176,000 m

**02.01.15 Wärmedämmung Luftltg DN125 Gebäude Mineralwolle AS-Qualität Matte D 40mm**
STLB-Bau 2022-10 047
Wärmedämmung ohne Ummantelung DIN 4140 an haus- und
betriebstechnischen Anlagen, an Luftleitung, rund,
Maße DIN
EN 1506, DN 125, Mindestabstände DIN 4140 sind nicht
eingehalten, im Gebäude, Dämmung aus Mineralwolle DIN
EN
14303, AS-Qualität, als Lamellenmatte, einlagig,
Dämmschichtdicke 40 mm, Baustoffklasse DIN 4102-1 A2
(nichtbrennbar), Wärmeleitfähigkeit 0,040 W/(mK) bei
40 Grad
C Mitteltemperatur DIN EN 12667, kaschiert mit
Alufolie,
Arbeitshöhe des Montageortes bis 3,5 m über der
Standfläche
des hierfür erforderlichen Gerüstes.
Menge: 186,000 m

**02.01.16 Wärmedämmung Luftltg DN160 Gebäude Mineralwolle AS-Qualität Matte D 40mm**
STLB-Bau 2022-10 047
Wärmedämmung ohne Ummantelung DIN 4140 an haus- und
betriebstechnischen Anlagen, an Luftleitung, rund,
Maße DIN
EN 1506, DN 160, Mindestabstände DIN 4140 sind nicht
eingehalten, im Gebäude, Dämmung aus Mineralwolle DIN
EN
14303, AS-Qualität, als Lamellenmatte, einlagig,
Dämmschichtdicke 40 mm, Baustoffklasse DIN 4102-1 A2
(nichtbrennbar), Wärmeleitfähigkeit 0,040 W/(mK) bei
40 Grad
C Mitteltemperatur DIN EN 12667, kaschiert mit
Alufolie,
Arbeitshöhe des Montageortes bis 3,5 m über der
Standfläche
des hierfür erforderlichen Gerüstes.
Menge: 5,000 m

**02.01.17 Wärmedämmung Luftltg DN200 Gebäude Mineralwolle AS-Qualität Matte D 40mm**
STLB-Bau 2022-10 047
Wärmedämmung ohne Ummantelung DIN 4140 an haus- und
betriebstechnischen Anlagen, an Luftleitung, rund,
Maße DIN
EN 1506, DN 200, Mindestabstände DIN 4140 sind nicht
eingehalten, im Gebäude, Dämmung aus Mineralwolle DIN
EN
14303, AS-Qualität, als Lamellenmatte, einlagig,
Dämmschichtdicke 40 mm, Baustoffklasse DIN 4102-1 A2
(nichtbrennbar), Wärmeleitfähigkeit 0,040 W/(mK) bei
40 Grad
C Mitteltemperatur DIN EN 12667, kaschiert mit
Alufolie,
Arbeitshöhe des Montageortes bis 5,5 m über der
Standfläche
des hierfür erforderlichen Gerüstes, Gerüst wird
gesondert
vergütet.
Menge: 68,000 m

**02.01.18 Wärmedämmung Luftltg DN250 Gebäude Mineralwolle AS-Qualität Matte D 40mm**
STLB-Bau 2022-10 047
Wärmedämmung ohne Ummantelung DIN 4140 an haus- und
betriebstechnischen Anlagen, an Luftleitung, rund,
Maße DIN
EN 1506, DN 250, Mindestabstände DIN 4140 sind nicht
eingehalten, im Gebäude, Dämmung aus Mineralwolle DIN
EN
14303, AS-Qualität, als Lamellenmatte, einlagig,
Dämmschichtdicke 40 mm, Baustoffklasse DIN 4102-1 A2
(nichtbrennbar), Wärmeleitfähigkeit 0,040 W/(mK) bei
40 Grad
C Mitteltemperatur DIN EN 12667, kaschiert mit
Alufolie,
Arbeitshöhe des Montageortes bis 5,5 m über der
Standfläche
des hierfür erforderlichen Gerüstes, Gerüst wird
gesondert
vergütet.
Menge: 125,000 m

**02.01.19 Wärmedämmung Luftltg DN315 Gebäude Mineralwolle AS-Qualität Matte D 40mm**
STLB-Bau 2022-10 047
Wärmedämmung ohne Ummantelung DIN 4140 an haus- und
betriebstechnischen Anlagen, an Luftleitung, rund,
Maße DIN
EN 1506, DN 315, Mindestabstände DIN 4140 sind nicht
eingehalten, im Gebäude, Dämmung aus Mineralwolle DIN
EN
14303, AS-Qualität, als Lamellenmatte, einlagig,
Dämmschichtdicke 40 mm, Baustoffklasse DIN 4102-1 A2
(nichtbrennbar), Wärmeleitfähigkeit 0,040 W/(mK) bei
40 Grad
C Mitteltemperatur DIN EN 12667, kaschiert mit
Alufolie,
Arbeitshöhe des Montageortes bis 5,5 m über der
Standfläche
des hierfür erforderlichen Gerüstes, Gerüst wird
gesondert
vergütet.
Menge: 52,000 m

**02.01.20 Bogen Mineralwolle AS-Qualität Wärmedämmung Luftltg DN80 Gebäude 0,040W/(mK) D 40mm kaschiert Alu-Folie**
STLB-Bau 2022-10 047
Bogen aus Mineralwolle DIN EN 14303, AS-Qualität,
Wärmedämmung DIN 4140 an haus- und betriebstechnischen
Anlagen, an Luftleitung, rund, DN 80, im Gebäude,
Brandverhaltensklasse DIN EN 13501-1 A1
(nichtbrennbar),
Wärmeleitfähigkeit 0,040 W/(mK) bei 40 Grad C
Mitteltemperatur DIN EN 12667, Dämmschichtdicke 40 mm,
kaschiert mit Aluminiumfolie, Arbeitshöhe des
Montageortes bis
3,5 m über der Standfläche des hierfür erforderlichen
Gerüstes.
Menge: 9,000 St

**02.01.21 Bogen Mineralwolle AS-Qualität Wärmedämmung Luftltg DN100 Gebäude 0,040W/(mK) D 40mm kaschiert Alu-Folie**
STLB-Bau 2022-10 047
Bogen aus Mineralwolle DIN EN 14303, AS-Qualität,
Wärmedämmung DIN 4140 an haus- und betriebstechnischen
Anlagen, an Luftleitung, rund, DN 100, im Gebäude,
Brandverhaltensklasse DIN EN 13501-1 A1
(nichtbrennbar),
Wärmeleitfähigkeit 0,040 W/(mK) bei 40 Grad C
Mitteltemperatur DIN EN 12667, Dämmschichtdicke 40 mm,
kaschiert mit Aluminiumfolie, Arbeitshöhe des
Montageortes bis
3,5 m über der Standfläche des hierfür erforderlichen
Gerüstes.
Menge: 155,000 St

**02.01.22 Bogen Mineralwolle AS-Qualität Wärmedämmung Luftltg DN125 Gebäude 0,040W/(mK) D 40mm kaschiert Alu-Folie**
STLB-Bau 2022-10 047
Bogen aus Mineralwolle DIN EN 14303, AS-Qualität,
Wärmedämmung DIN 4140 an haus- und betriebstechnischen
Anlagen, an Luftleitung, rund, DN 125, im Gebäude,
Brandverhaltensklasse DIN EN 13501-1 A1
(nichtbrennbar),
Wärmeleitfähigkeit 0,040 W/(mK) bei 40 Grad C
Mitteltemperatur DIN EN 12667, Dämmschichtdicke 40 mm,
kaschiert mit Aluminiumfolie, Arbeitshöhe des
Montageortes bis
3,5 m über der Standfläche des hierfür erforderlichen
Gerüstes.
Menge: 184,000 St

**02.01.23 Bogen Mineralwolle AS-Qualität Wärmedämmung Luftltg DN160 Gebäude 0,040W/(mK) D 40mm kaschiert Alu-Folie**
STLB-Bau 2022-10 047
Bogen aus Mineralwolle DIN EN 14303, AS-Qualität,
Wärmedämmung DIN 4140 an haus- und betriebstechnischen
Anlagen, an Luftleitung, rund, DN 160, im Gebäude,
Brandverhaltensklasse DIN EN 13501-1 A1
(nichtbrennbar),
Wärmeleitfähigkeit 0,040 W/(mK) bei 40 Grad C
Mitteltemperatur DIN EN 12667, Dämmschichtdicke 40 mm,
kaschiert mit Aluminiumfolie, Arbeitshöhe des
Montageortes bis
3,5 m über der Standfläche des hierfür erforderlichen
Gerüstes.
Menge: 32,000 St

**02.01.24 Bogen Mineralwolle AS-Qualität Wärmedämmung Luftltg DN200 Gebäude 0,040W/(mK) D 40mm kaschiert Alu-Folie**
STLB-Bau 2022-10 047
Bogen aus Mineralwolle DIN EN 14303, AS-Qualität,
Wärmedämmung DIN 4140 an haus- und betriebstechnischen
Anlagen, an Luftleitung, rund, DN 200, im Gebäude,
Brandverhaltensklasse DIN EN 13501-1 A1
(nichtbrennbar),
Wärmeleitfähigkeit 0,040 W/(mK) bei 40 Grad C
Mitteltemperatur DIN EN 12667, Dämmschichtdicke 40 mm,
kaschiert mit Aluminiumfolie, Arbeitshöhe des
Montageortes bis
3,5 m über der Standfläche des hierfür erforderlichen
Gerüstes.
Menge: 57,000 St

**02.01.25 Bogen Mineralwolle AS-Qualität Wärmedämmung Luftltg DN250 Gebäude 0,040W/(mK) D 40mm kaschiert Alu-Folie**
STLB-Bau 2022-10 047
Bogen aus Mineralwolle DIN EN 14303, AS-Qualität,
Wärmedämmung DIN 4140 an haus- und betriebstechnischen
Anlagen, an Luftleitung, rund, DN 250, im Gebäude,
Brandverhaltensklasse DIN EN 13501-1 A1
(nichtbrennbar),
Wärmeleitfähigkeit 0,040 W/(mK) bei 40 Grad C
Mitteltemperatur DIN EN 12667, Dämmschichtdicke 40 mm,
kaschiert mit Aluminiumfolie, Arbeitshöhe des
Montageortes bis
3,5 m über der Standfläche des hierfür erforderlichen
Gerüstes.
Menge: 11,000 St

**02.01.26 Bogen Mineralwolle AS-Qualität Wärmedämmung Luftltg DN315 Gebäude 0,040W/(mK) D 40mm kaschiert Alu-Folie**
STLB-Bau 2022-10 047
Bogen aus Mineralwolle DIN EN 14303, AS-Qualität,
Wärmedämmung DIN 4140 an haus- und betriebstechnischen
Anlagen, an Luftleitung, rund, DN 315, im Gebäude,
Brandverhaltensklasse DIN EN 13501-1 A1
(nichtbrennbar),
Wärmeleitfähigkeit 0,040 W/(mK) bei 40 Grad C
Mitteltemperatur DIN EN 12667, Dämmschichtdicke 40 mm,
kaschiert mit Aluminiumfolie, Arbeitshöhe des
Montageortes bis
3,5 m über der Standfläche des hierfür erforderlichen
Gerüstes.
Menge: 4,000 St

**02.01.27 T-Stück Mineralwolle AS-Qualität Wärmedämmung Luftltg DN80 Gebäude 0,040W/(mK) D 40mm kaschiert Alu-Folie**
STLB-Bau 2022-10 047
T-Stück aus Mineralwolle DIN EN 14303, AS-Qualität,
Wärmedämmung DIN 4140 an haus- und betriebstechnischen
Anlagen, an Luftleitung, rund, DN 80, im Gebäude,
Brandverhaltensklasse DIN EN 13501-1 A1
(nichtbrennbar),
Wärmeleitfähigkeit 0,040 W/(mK) bei 40 Grad C
Mitteltemperatur DIN EN 12667, Dämmschichtdicke 40 mm,
kaschiert mit Aluminiumfolie, Arbeitshöhe des
Montageortes bis
3,5 m über der Standfläche des hierfür erforderlichen
Gerüstes.
Menge: 6,000 St

**02.01.28 T-Stück Mineralwolle AS-Qualität Wärmedämmung Luftltg DN100 Gebäude 0,040W/(mK) D 40mm kaschiert Alu-Folie**
STLB-Bau 2022-10 047
T-Stück aus Mineralwolle DIN EN 14303, AS-Qualität,
Wärmedämmung DIN 4140 an haus- und betriebstechnischen
Anlagen, an Luftleitung, rund, DN 100, im Gebäude,
Brandverhaltensklasse DIN EN 13501-1 A1
(nichtbrennbar),
Wärmeleitfähigkeit 0,040 W/(mK) bei 40 Grad C
Mitteltemperatur DIN EN 12667, Dämmschichtdicke 40 mm,
kaschiert mit Aluminiumfolie, Arbeitshöhe des
Montageortes bis
3,5 m über der Standfläche des hierfür erforderlichen
Gerüstes.
Menge: 46,000 St

**02.01.29 T-Stück Mineralwolle AS-Qualität Wärmedämmung Luftltg DN125 Gebäude 0,040W/(mK) D 40mm kaschiert Alu-Folie**
STLB-Bau 2022-10 047
T-Stück aus Mineralwolle DIN EN 14303, AS-Qualität,
Wärmedämmung DIN 4140 an haus- und betriebstechnischen
Anlagen, an Luftleitung, rund, DN 125, im Gebäude,
Brandverhaltensklasse DIN EN 13501-1 A1
(nichtbrennbar),
Wärmeleitfähigkeit 0,040 W/(mK) bei 40 Grad C
Mitteltemperatur DIN EN 12667, Dämmschichtdicke 40 mm,
kaschiert mit Aluminiumfolie, Arbeitshöhe des
Montageortes bis
3,5 m über der Standfläche des hierfür erforderlichen
Gerüstes.
Menge: 68,000 St

**02.01.30 T-Stück Mineralwolle AS-Qualität Wärmedämmung Luftltg DN160 Gebäude 0,040W/(mK) D 40mm kaschiert Alu-Folie**
STLB-Bau 2022-10 047
T-Stück aus Mineralwolle DIN EN 14303, AS-Qualität,
Wärmedämmung DIN 4140 an haus- und betriebstechnischen
Anlagen, an Luftleitung, rund, DN 160, im Gebäude,
Brandverhaltensklasse DIN EN 13501-1 A1
(nichtbrennbar),
Wärmeleitfähigkeit 0,040 W/(mK) bei 40 Grad C
Mitteltemperatur DIN EN 12667, Dämmschichtdicke 40 mm,
kaschiert mit Aluminiumfolie, Arbeitshöhe des
Montageortes bis
3,5 m über der Standfläche des hierfür erforderlichen
Gerüstes.
Menge: 18,000 St

**02.01.31 T-Stück Mineralwolle AS-Qualität Wärmedämmung Luftltg DN200 Gebäude 0,040W/(mK) D 40mm kaschiert Alu-Folie**
STLB-Bau 2022-10 047
T-Stück aus Mineralwolle DIN EN 14303, AS-Qualität,
Wärmedämmung DIN 4140 an haus- und betriebstechnischen
Anlagen, an Luftleitung, rund, DN 200, im Gebäude,
Brandverhaltensklasse DIN EN 13501-1 A1
(nichtbrennbar),
Wärmeleitfähigkeit 0,040 W/(mK) bei 40 Grad C
Mitteltemperatur DIN EN 12667, Dämmschichtdicke 40 mm,
kaschiert mit Aluminiumfolie, Arbeitshöhe des
Montageortes bis
3,5 m über der Standfläche des hierfür erforderlichen
Gerüstes.
Menge: 47,000 St

**02.01.32 T-Stück Mineralwolle AS-Qualität Wärmedämmung Luftltg DN250 Gebäude 0,040W/(mK) D 40mm kaschiert Alu-Folie**
STLB-Bau 2022-10 047
T-Stück aus Mineralwolle DIN EN 14303, AS-Qualität,
Wärmedämmung DIN 4140 an haus- und betriebstechnischen
Anlagen, an Luftleitung, rund, DN 250, im Gebäude,
Brandverhaltensklasse DIN EN 13501-1 A1
(nichtbrennbar),
Wärmeleitfähigkeit 0,040 W/(mK) bei 40 Grad C
Mitteltemperatur DIN EN 12667, Dämmschichtdicke 40 mm,
kaschiert mit Aluminiumfolie, Arbeitshöhe des
Montageortes bis
3,5 m über der Standfläche des hierfür erforderlichen
Gerüstes.
Menge: 22,000 St

**02.01.33 T-Stück Mineralwolle AS-Qualität Wärmedämmung Luftltg DN315 Gebäude 0,040W/(mK) D 40mm kaschiert Alu-Folie**
STLB-Bau 2022-10 047
T-Stück aus Mineralwolle DIN EN 14303, AS-Qualität,
Wärmedämmung DIN 4140 an haus- und betriebstechnischen
Anlagen, an Luftleitung, rund, DN 315, im Gebäude,
Brandverhaltensklasse DIN EN 13501-1 A1
(nichtbrennbar),
Wärmeleitfähigkeit 0,040 W/(mK) bei 40 Grad C
Mitteltemperatur DIN EN 12667, Dämmschichtdicke 40 mm,
kaschiert mit Aluminiumfolie, Arbeitshöhe des
Montageortes bis
3,5 m über der Standfläche des hierfür erforderlichen
Gerüstes.
Menge: 8,000 St

*Hinweis*
Kältedämmung

**02.01.34 Kältedämmung Luftltg DN80 Gebäude flexibler Elastomerschaum D 25mm**
Kältedämmung DIN 4140, an Luftleitung, rund, Maße DIN
EN
1506, DN 80, im Gebäude, Dämmung aus flexiblem
Elastomerschaum DIN EN 14304, Dämmschichtdicke 25 mm,
Baustoffklasse DIN 4102-1 B1 (schwerentflammbar),
Rauchentwicklungklasse S2, Wärmeleitfähigkeit 0,036
W/(mK)
bei 0 Grad C Mitteltemperatur DIN EN 12667,
Wasserdampfdiffusionswiderstandszahl 3000 DIN EN 13469
und DIN EN 12086, Arbeitshöhe des Montageortes bis 3,5
m
über der Standfläche des hierfür erforderlichen
Gerüstes.
Menge: 40,000 m

**02.01.35 Kältedämmung Luftltg DN250 Gebäude flexibler Elastomerschaum D 25mm**
Kältedämmung DIN 4140, an Luftleitung, rund, Maße DIN
EN
1506, DN 250, im Gebäude, Dämmung aus flexiblem
Elastomerschaum DIN EN 14304, Dämmschichtdicke 25 mm,
Baustoffklasse DIN 4102-1 B1 (schwerentflammbar),
Rauchentwicklungklasse S2, Wärmeleitfähigkeit 0,036
W/(mK)
bei 0 Grad C Mitteltemperatur DIN EN 12667,
Wasserdampfdiffusionswiderstandszahl 3000 DIN EN 13469
und DIN EN 12086, Arbeitshöhe des Montageortes bis 3,5
m
über der Standfläche des hierfür erforderlichen
Gerüstes.
Menge: 20,000 m

**02.01.36 Bogen flexibler Elastomerschaum Kältedämmung Luftltg DN80 Gebäude 0,036W/(mK) einlagig D 25mm**
Bogen aus flexiblem Elastomerschaum DIN EN 14304,
Kältedämmung DIN 4140 an haus- und betriebstechnischen
Anlagen, an Luftleitung, rund, Maße DIN EN 1506, DN 80,
Mindestabstände DIN 4140 sind nicht eingehalten, im
Gebäude,
keine ausreichende Konvektion bzw. unzureichender
Abstand
zu Objekten, Baustoffklasse DIN 4102-1 B1
(schwerentflammbar), Rauchentwicklungklasse S2,
Wärmeleitfähigkeit 0,036 W/(mK) bei 0 Grad C
Mitteltemperatur
DIN EN 12667, einlagig, Dämmschichtdicke 25 mm,
Arbeitshöhe des Montageortes bis 3,5 m über der
Standfläche
des hierfür erforderlichen Gerüstes.
Menge: 12,000 St

**02.01.37 Bogen flexibler Elastomerschaum Kältedämmung Luftltg DN250 Gebäude 0,036W/(mK) einlagig D 25mm**
Bogen aus flexiblem Elastomerschaum DIN EN 14304,
Kältedämmung DIN 4140 an haus- und betriebstechnischen
Anlagen, an Luftleitung, rund, Maße DIN EN 1506, DN
250,
Mindestabstände DIN 4140 sind nicht eingehalten, im
Gebäude,
keine ausreichende Konvektion bzw. unzureichender
Abstand
zu Objekten, Baustoffklasse DIN 4102-1 B1
(schwerentflammbar), Rauchentwicklungklasse S2,
Wärmeleitfähigkeit 0,036 W/(mK) bei 0 Grad C
Mitteltemperatur
DIN EN 12667, einlagig, Dämmschichtdicke 25 mm,
Arbeitshöhe des Montageortes bis 3,5 m über der
Standfläche
des hierfür erforderlichen Gerüstes.
Menge: 6,000 St

*Hinweis*
Verschiedenes

**02.01.38 Inspektionsöffnung rechteckig Stahl verz 600/600mm**
STLB-Bau 2026-04 075
Inspektions- und Wartungsöffnung als Deckel mit
Einbaurahmen und Dichtung, rechteckig, aus verzinktem
Stahl,
Maße 600/600 mm, für Einbau in rechteckige
Luftleitung, mit
Kantenschutz, mit Schraubverschluss und Rändelmutter,
Luftdichtheitsklasse ATC3 DIN EN 16798-3.
Menge: 2,000 St

**02.01.39 Inspektionsöffnung oval Stahl verz 500/400mm**
STLB-Bau 2026-04 075
Inspektions- und Wartungsöffnung als Deckel mit
Einbaurahmen und Dichtung, oval, aus verzinktem Stahl,
Maße
500/400 mm, für Einbau in runde Luftleitung, mit
Kantenschutz,
mit Schraubverschluss und Rändelmutter,
Luftdichtheitsklasse
ATC3 DIN EN 16798-3.
Menge: 3,000 St

**02.01.40 Inspektionsöffnung oval Stahl verz 300/200mm**
STLB-Bau 2026-04 075
Inspektions- und Wartungsöffnung als Deckel mit
Einbaurahmen und Dichtung, oval, aus verzinktem Stahl,
Maße
300/200 mm, für Einbau in runde Luftleitung, mit
Kantenschutz,
mit Schraubverschluss und Rändelmutter,
Luftdichtheitsklasse
ATC3 DIN EN 16798-3.
Menge: 10,000 St

**02.01.41 Inspektionsöffnung oval Stahl verz 200/100mm**
STLB-Bau 2020-04 075
Inspektions- und Wartungsöffnung als Deckel mit
Einbaurahmen und Dichtung, oval, aus verzinktem Stahl,
Maße
200/100 mm, für Einbau in runde Luftleitung, mit
Kantenschutz,
mit Schraubverschluss und Rändelmutter,
Luftdichtheitsklasse
ATC3 DIN EN 16798-3.
Menge: 20,000 St

**02.01.42 Inspektionsöffnung oval Stahl verz 180/80mm**
STLB-Bau 2026-04 075
Inspektions- und Wartungsöffnung als Deckel mit
Einbaurahmen und Dichtung, oval, aus verzinktem Stahl,
Maße
180/80 mm, für Einbau in runde Luftleitung, mit
Kantenschutz,
mit Schraubverschluss und Rändelmutter,
Luftdichtheitsklasse
ATC3 DIN EN 16798-3.
Menge: 20,000 St

**02.01.43 Reinigungsdeckel Luftleitg rund Stahl verz DN100 H 3,5-5m**
STLB-Bau 2022-10 075
Reinigungsdeckel, für Luftleitung, rund,
Luftdichtheitsklasse
ATC3 DIN EN 16798-3, aus verzinktem Stahl, DN 100, zum
Einstecken, mit Lippendichtung, Druckbereich von -750
bis
2000 Pa, Montagehöhe über Gelände/Fußboden über 3,5
bis 5
m.
Menge: 60,000 St

**02.01.44 Enddeckel Luftleitg rund Stahl verz DN315 H 3,5-5m**
STLB-Bau 2026-04 075
Enddeckel, für Luftleitung, rund Luftdichtheitsklasse
ATC3 DIN
EN 16798-3, aus verzinktem Stahl, DN 315, zum
Einstecken,
mit Lippendichtung, Druckbereich von -750 bis 2000 Pa,
Montagehöhe über Gelände/Fußboden über 3,5 bis 5 m.
Menge: 1,000 St

**02.01.45 Enddeckel Luftleitg rund Stahl verz DN200 H 3,5-5m**
STLB-Bau 2026-04 075
Enddeckel, für Luftleitung, rund Luftdichtheitsklasse
ATC3 DIN
EN 16798-3, aus verzinktem Stahl, DN 200, zum
Einstecken,
mit Lippendichtung, Druckbereich von -750 bis 2000 Pa,
Montagehöhe über Gelände/Fußboden über 3,5 bis 5 m.
Menge: 2,000 St

### Titel 03 Neben- und Nachweisleistungen

#### Bereich 03.01 Neben- und Nachweisleistungen

**03.01.1 Stundenverrechnungssatz Tätigkeitsmerkmale Haupt-/Obermonteur**
Stundenverrechnungssatz für Arbeiten mit den
Tätigkeitsmerkmalen für einen Haupt-/Obermonteur

Die nachfolgend abzugebenden Kosten für von der
Bauleitung
angeordnete Stundenlohnarbeiten sind als feste
Stundenverrechnungssätze (Euro/Arbeitsstunden) gemäß §
15
Ziff. 1 VOB/B anzubieten. In ihnen sind
unaufgegliedert die
Lohn- und Gehaltskosten und Gemeinkostenanteile
einschl. der
Sozialkassenbeiträge und vermögenswirksamen Leistungen
sowie Lohn- und Gehaltsnebenkosten enthalten.
Zuschläge für
Nacht-, Sonntags- und Feiertagsarbeit sind nicht in die
Verrechnungssätze einzubeziehen, sondern ggfs.
gesondert zu
auszuweisen. Wegezeiten werden nicht vergütet.

Sämtliche Stundenlohnarbeiten dürfen nur nach
ausdrücklicher
Aufforderung der Bauleitung ausgeführt werden. Sie
sind auf
einem Stundennachweiszettel detailliert mit
Namensangabe und
Berufsgruppe, sowie der im einzelnen verbrauchten
Materialien
zu erfassen.

Die Stundennachweiszettel sind der Bauleitung täglich,
jeweils
vom vorhergehenden Tage zur Anerkennung vorzulegen. Der
Bieter erklärt durch seine Unterschrift unter das
Angebot, dass
die Verrechnungssätze unter Beachtung der
preisrechtlichen
Vorschriften ermittelt wurden und unabhängig von der
Anzahl
der abzurechnenden Stunden gelten.

Für die Arbeiten, die zum nachgewiesenen Zeitaufwand
abgerechnet werden, sind Stundenzettel mit ausreichender
Leistungsbeschreibung täglich der Bauleitung
vorzulegen. Die
StundenVerrechnungssätze enthalten unaufgegliedert:

- die Lohn- und Gehaltskosten einschliesslich
  vermögenswirksamer Leistungen,

- die tariflichen und übertariflichen Zuschläge (falls
  nicht gesondert aufgeführt),

- die Lohn- und Gehaltsnebenkosten,

- die anteiligen Gemeinkosten, Wagnis und Gewinn,
  Beiträge an die tariflichen Sozialkassen und die
  Winterbauumlage nach Betriebsverordnung.

- die Kosten für Auslösung, Fahrgeld und dergleichen.

Der Stundenverrechnungssatz gilt unabhängig von der
Anzahl
der abgerechneten Stunden und den Bestimmungen
der Stundenlohnabrechnungsvorschriften. VOB/B § 2 Nr. 3
findet für Stundenlohnarbeiten keine Anwendung.
Stundenlohnarbeiten dürfen nur auf Anordnung und mit
Zustimmung des fachlich zuständigen Bauleiters des AG
durchgeführt werden. Sie sind mit der Schlußrechnung
abzurechnen, sie können jedoch in Abschlagsrechnungen
aufgeführt werden.
Menge: 10,000 h

**03.01.2 Stundenverrechnungssatz Tätigkeitsmerkmale Monteur**
Stundenverrechnungssatz für Arbeiten mit den
Tätigkeitsmerkmalen für einen Monteur
Menge: 20,000 h

**03.01.3 Stundenverrechnungssatz Tätigkeitsmerkmale Hilfsmonteur**
Stundenverrechnungssatz für Arbeiten mit den
Tätigkeitsmerkmalen für einen Hilfsmonteur
Menge: 20,000 h

**03.01.4 Montageschiene**
Tragkonstruktionen als Montageschiene für Kanäle,
Rohre und
Lüftungsleitungen. Installationsbefestigung durch ein
einheitliches Montagesystem oder aus Profilstahl in
verzinkter Ausführung, welches auf die Stützweiten und
Traglasten abgestimmt sein muss.

Die zur Anwendung kommenden Montageschienen aus
kaltverformten, sendzimierverzinktem Stahl müssen über
aufgestellte und verzahnte Walzkanten verfügen, um eine
formschlüssige Verbindung zu garantieren.
Schienenschnittstellen werden durch Kaltverzinken gegen
Korrosion geschützt. Kleinteile wie Schrauben, Muttern,
zugelassene Dübel und andere Verbindungsteile, die zur
Montage der Schienenkonstruktion erforderlich sind,
sind im Schienenpreis mit einzukalkulieren.

Zur Befestigung von Halterungen im Wand- und
Deckenbereich sind ausschließlich bauaufsichtlich
zugelassene Dübel/Anker zu verwenden und entsprechend
ihres Zulassungsbescheids zu verwenden. Befestigungen
im Bereich des vorhandenen Stahlbaus sind
ausschließlich geklemmt auszuführen. Schweißen oder
bohren an Stahlbau-Tragwerken ist nicht statthaft.

Komplett liefern und montieren
Menge: 980,000 kg

*Hinweis*
Hinweis: Kernbohrungen
Vor dem Setzen einer Kernbohrung ist durch den AN die
Freigabe durch den Statiker einzuholen.

**03.01.5 Kernbohrung Stahlbeton Durchm. 50-100mm T 20-25cm nicht schadstoffbelastet Geräteeinsatz mgl. Stoffe**
STLB-Bau 2026-04 084
Kernbohrung, senkrecht zur Untergrundfläche,
Untergrundfläche waagerecht, Bohrkern ist gegen
Absturz zu
sichern, aus Stahlbeton, Normalbeton, Bohrdurchmesser
über
50 bis 100 mm, Bohrtiefe über 20 bis 25 cm, einschl.
Lösen des
Bohrkerns aus dem Gefüge, nicht schadstoffbelastet,
Abfall ist nicht gefährlich, Zuordnung LAGA Z 0
(uneingeschränkter Einbau), Wichte des Abbruchstoffes
DIN
EN 1991-1-1 24 kN/m3,
Geräteeinsatz ist möglich, max. Gesamtgewicht bis 0,2
t,
Ausführung innerhalb des Bauwerks, Ausführung in allen
Geschossen,
aufgenommene Stoffe sammeln, ohne Zerkleinerung, im
Behälter des AN lagern, Behältergröße nach Wahl des
AN, auf
LKW des AN laden, transportieren, entsorgen, zum Lager
oder
zur Anlage nach Wahl des AN, Abfallschlüssel nach AVV
(Abfallverzeichnis-Verordnung) 170101 Beton,
Vergütung der Entsorgung übernimmt AN.
Menge: 40,000 St

**03.01.6 Kernbohrung Stahlbeton Durchm. 150-200mm T 20-25cm nicht schadstoffbelastet Geräteeinsatz mgl. Stoffe**
STLB-Bau 2026-04 084
Kernbohrung, senkrecht zur Untergrundfläche,
Untergrundfläche waagerecht, Bohrkern ist gegen
Absturz zu
sichern, aus Stahlbeton, Normalbeton, Bohrdurchmesser
über
150 bis 200 mm, Bohrtiefe über 20 bis 25 cm, einschl.
Lösen
des Bohrkerns aus dem Gefüge, nicht schadstoffbelastet,
Abfall ist nicht gefährlich, Zuordnung LAGA Z 0
(uneingeschränkter Einbau), Wichte des Abbruchstoffes
DIN
EN 1991-1-1 24 kN/m3,
Geräteeinsatz ist möglich, max. Gesamtgewicht bis 0,2
t,
Ausführung innerhalb des Bauwerks, Ausführung im
Erdgeschoss,
aufgenommene Stoffe sammeln, ohne Zerkleinerung, im
Behälter des AN lagern, Behältergröße nach Wahl des
AN, auf
LKW des AN laden, transportieren, entsorgen, zum Lager
oder
zur Anlage nach Wahl des AN, Abfallschlüssel nach AVV
(Abfallverzeichnis-Verordnung) 170101 Beton,
Vergütung der Entsorgung übernimmt AN.
Menge: 6,000 St

**03.01.7 Kernbohrung Mauerziegel Durchm. 150-200mm T 17,5-20cm nicht schadstoffbelastet Geräteeinsatz mgl. Stoffe**
STLB-Bau 2026-04 084
Kernbohrung, Untergrundfläche senkrecht, aus Mauerwerk
aus
Mauerziegel, Bohrdurchmesser über 150 bis 200 mm,
Bohrtiefe
über 17,5 bis 20 cm, nicht schadstoffbelastet,
Abfall ist nicht gefährlich, Werte gemäß
Ersatzbaustoffverordnung 2023 sind eingehalten,
Charakterisierung gemischter Bauschutt Klasse RC-1
nach EBV
2023, Anlage 1, Tabelle 1, Wichte des Abbruchstoffes
DIN EN
1991-1-1 15 kN/m3,
Geräteeinsatz ist möglich, max. Gesamtgewicht bis 5 t,
Ausführung staubarm TRGS 559, Ausführung innerhalb des
Bauwerks,
aufgenommene Stoffe sammeln, ohne Zerkleinerung, auf
LKW
des AN laden,
die Entsorgung wird gesondert vergütet.
Menge: 2,000 St

**03.01.8 Kernbohrung Mauerziegel Durchm. 200-250mm T 17,5-20cm nicht schadstoffbelastet Geräteeinsatz mgl. Stoffe**
STLB-Bau 2026-04 084
Kernbohrung, Untergrundfläche senkrecht, aus Mauerwerk
aus
Mauerziegel, Bohrdurchmesser über 200 bis 250 mm,
Bohrtiefe
über 17,5 bis 20 cm, nicht schadstoffbelastet,
Abfall ist nicht gefährlich, Werte gemäß
Ersatzbaustoffverordnung 2023 sind eingehalten,
Charakterisierung gemischter Bauschutt Klasse RC-1
nach EBV
2023, Anlage 1, Tabelle 1, Wichte des Abbruchstoffes
DIN EN
1991-1-1 15 kN/m3,
Geräteeinsatz ist möglich, max. Gesamtgewicht bis 5 t,
Ausführung staubarm TRGS 559, Ausführung innerhalb des
Bauwerks,
aufgenommene Stoffe sammeln, ohne Zerkleinerung, auf
LKW
des AN laden,
die Entsorgung wird gesondert vergütet.
Menge: 38,000 St

**03.01.9 Kernbohrung Mauerziegel Durchm. 250-300mm T 17,5-20cm nicht schadstoffbelastet Geräteeinsatz mgl. Stoffe**
STLB-Bau 2026-04 084
Kernbohrung, Untergrundfläche senkrecht, aus Mauerwerk
aus
Mauerziegel, Bohrdurchmesser über 250 bis 300 mm,
Bohrtiefe
über 17,5 bis 20 cm, nicht schadstoffbelastet,
Abfall ist nicht gefährlich, Werte gemäß
Ersatzbaustoffverordnung 2023 sind eingehalten,
Charakterisierung gemischter Bauschutt Klasse RC-1
nach EBV
2023, Anlage 1, Tabelle 1, Wichte des Abbruchstoffes
DIN EN
1991-1-1 15 kN/m3,
Geräteeinsatz ist möglich, max. Gesamtgewicht bis 5 t,
Ausführung staubarm TRGS 559, Ausführung innerhalb des
Bauwerks,
aufgenommene Stoffe sammeln, ohne Zerkleinerung, auf
LKW
des AN laden,
die Entsorgung wird gesondert vergütet.
Menge: 15,000 St

**03.01.10 Kernbohrung Mauerziegel Durchm. 300-400mm T 17,5-20cm nicht schadstoffbelastet Geräteeinsatz mgl. Stoffe**
STLB-Bau 2026-04 084
Kernbohrung, Untergrundfläche senkrecht, aus Mauerwerk
aus
Mauerziegel, Bohrdurchmesser über 300 bis 400 mm,
Bohrtiefe
über 17,5 bis 20 cm, nicht schadstoffbelastet,
Abfall ist nicht gefährlich, Werte gemäß
Ersatzbaustoffverordnung 2023 sind eingehalten,
Charakterisierung gemischter Bauschutt Klasse RC-1
nach EBV
2023, Anlage 1, Tabelle 1, Wichte des Abbruchstoffes
DIN EN
1991-1-1 15 kN/m3,
Geräteeinsatz ist möglich, max. Gesamtgewicht bis 5 t,
Ausführung staubarm TRGS 559, Ausführung innerhalb des
Bauwerks,
aufgenommene Stoffe sammeln, ohne Zerkleinerung, auf
LKW
des AN laden,
die Entsorgung wird gesondert vergütet.
Menge: 47,000 St

**03.01.11 Kernbohrung Mauerziegel Durchm. 400-500mm T 17,5-20cm nicht schadstoffbelastet Geräteeinsatz mgl. Stoffe**
STLB-Bau 2026-04 084
Kernbohrung, Untergrundfläche senkrecht, aus Mauerwerk
aus
Mauerziegel, Bohrdurchmesser über 400 bis 500 mm,
Bohrtiefe
über 17,5 bis 20 cm, nicht schadstoffbelastet,
Abfall ist nicht gefährlich, Werte gemäß
Ersatzbaustoffverordnung 2023 sind eingehalten,
Charakterisierung gemischter Bauschutt Klasse RC-1
nach EBV
2023, Anlage 1, Tabelle 1, Wichte des Abbruchstoffes
DIN EN
1991-1-1 15 kN/m3,
Geräteeinsatz ist möglich, max. Gesamtgewicht bis 5 t,
Ausführung staubarm TRGS 559, Ausführung innerhalb des
Bauwerks,
aufgenommene Stoffe sammeln, ohne Zerkleinerung, auf
LKW
des AN laden,
die Entsorgung wird gesondert vergütet.
Menge: 6,000 St

**03.01.12 Durchbruch Trockenbauwand, 150 bis 200 mm**
Herstellen eines runden Durchbruchs in eine
Trockenbauwand,
beidseitig, doppellagig beplankt.
Durchbruch, senkrecht zur Untergrundfläche,
Untergrundfläche
waagerecht,
Durchmesser über 150 bis 200 mm, Arbeitshöhe bis 2 m,
aufgenommene Stoffe sammeln, im Behälter des AN lagern,
Behältergröße nach Wahl des AN, auf LKW des AN laden,
transportieren, entsorgen,

Abfall ist nicht gefährlich, nicht schadstoffbelastet
Vergütung der Entsorgung übernimmt AN.
Menge: 10,000 St

**03.01.13 Durchbruch Trockenbauwand, 200 bis 250 mm**
Herstellen eines runden Durchbruchs in eine
Trockenbauwand,
beidseitig, doppellagig beplankt.
Durchbruch, senkrecht zur Untergrundfläche,
Untergrundfläche
waagerecht,
Durchmesser über 200 bis 250 mm, Arbeitshöhe bis 2 m,
aufgenommene Stoffe sammeln, im Behälter des AN lagern,
Behältergröße nach Wahl des AN, auf LKW des AN laden,
transportieren, entsorgen,

Abfall ist nicht gefährlich, nicht schadstoffbelastet
Vergütung der Entsorgung übernimmt AN.
Menge: 12,000 St

**03.01.14 Durchbruch Trockenbauwand, 250 bis 300 mm**
Herstellen eines runden Durchbruchs in eine
Trockenbauwand,
beidseitig, doppellagig beplankt.
Durchbruch, senkrecht zur Untergrundfläche,
Untergrundfläche
waagerecht,
Durchmesser über 250 bis 300 mm, Arbeitshöhe bis 2 m,
aufgenommene Stoffe sammeln, im Behälter des AN lagern,
Behältergröße nach Wahl des AN, auf LKW des AN laden,
transportieren, entsorgen,

Abfall ist nicht gefährlich, nicht schadstoffbelastet
Vergütung der Entsorgung übernimmt AN.
Menge: 5,000 St

**03.01.15 Durchbruch Trockenbauwand, 300 bis 400 mm**
Herstellen eines runden Durchbruchs in eine
Trockenbauwand,
beidseitig, doppellagig beplankt.
Durchbruch, senkrecht zur Untergrundfläche,
Untergrundfläche
waagerecht,
Durchmesser über 300 bis 400 mm, Arbeitshöhe bis 2 m,
aufgenommene Stoffe sammeln, im Behälter des AN lagern,
Behältergröße nach Wahl des AN, auf LKW des AN laden,
transportieren, entsorgen,

Abfall ist nicht gefährlich, nicht schadstoffbelastet
Vergütung der Entsorgung übernimmt AN.
Menge: 4,000 St

**03.01.16 Dichtheitsprüfung Luftleitung 20m2 rechteckige Luftleitg ATC3 H 3,5-5m**
STLB-Bau 2020-04 075
Dichtheitsprüfung von Luftleitungen, vor Ort, im
eingebauten
Zustand, Prüffläche mind. 20 m2, DIN EN 14239,
Luftleitung
rechteckig, Luftdichtheitsklasse ATC3 DIN EN 16798-3,
ohne
Luftdurchlässe/Öffnungen, Höhe über Gelände/Fußboden
über
3,5 bis 5 m, einschl. der Bereitstellung aller
erforderlichen
Geräte, Materialien, Fachpersonal und Prüfbericht.
Menge: 8,000 St

**03.01.17 Bezeichnungsschild mehrschichtig Kunststoff H 52mm B 100mm**
Bezeichnungsschild, Farbe und Beschriftung nach
Angaben des
AG, aus mehrschichtigem Kunststoff, Beschriftung
zweizeilig,
geprägt, nachleuchtend ausgelegt, Höhe 52 mm, Breite
100
mm, Befestigung mit Schrauben (nicht an oder auf der
Dämmung! GGF. Abstimmung mit BL).
Menge: 300,000 St

**03.01.18 Fließrichtungspfeile**
Fließrichtungspfeile
Farbe und Beschriftung nach Angaben des AG,
Beschriftung
mehrzeilig, mit Richtungspfeil, befestigen durch
Kleben auf
Wärmedämmung oder Rohrleitung/Kanal.
Menge: 360,000 St

**03.01.19 Einweisung des Bedienungs- und Wartungspersonals**
Einweisung des Bedienungs- und Wartungspersonals vor
Ort,
die durchgeführte Einweisung ist zu protokollieren. Die
eingewiesenen Personen haben ihre Teilnahme mit ihrer
Unterschrift zu bestätigen.

Die Einweisung ist rechtzeitig der Bauleitung
anzuzeigen um einen Termin abstimmen zu können.
Menge: 1,000 psch

**03.01.20 Funktionsmessung**
STLB-Bau 2025-04 040
Funktionsmessung für RLT-Anlage DIN 18379, alle
Messwerte
werden dokumentiert und in einem Soll-Istvergleich
zusammengestellt, gemessen wird die
Stromaufnahme des Motors bei folgenden Bauelementen '
an Zu- und Abluftventilatormotoren
Lüftungszentralgerät, 2
Dachabluftventilatoren'

der
Luftvolumenstrom bei folgenden Bauelementen '
an 14 vom AG zu benennenden Anlagenteilen'

die zum Nachweis von Funktionen und Verteilung
erforderlichen
Hilfsmittel (z. B. Rauchproben) stellt der AN, die
Messgeräte
sind vom AN zur Verfügung zu stellen.
Menge: 1,000 St

**03.01.21 Funktionsmessung**
STLB-Bau 2025-04 040
Funktionsmessung für RLT-Anlage DIN 18379, alle
Messwerte
werden dokumentiert und in einem Soll-Istvergleich
zusammengestellt, der
Luftvolumenstrom bei folgenden Bauelementen '
60'

die
Luftvolumenstromverteilung an den Luftdurchlässen in
vom AG
bestimmten Räumen, Anzahl '
60'

die
Lufttemperatur in vom AG bestimmten Räumen, Anzahl '
60'

die
Raumluftgeschwindigkeit in vom AG bestimmten Räumen,
Anzahl '
60'

der
Schalldruckpegel in vom AG bestimmten Räumen, Anzahl '
60'

die zum Nachweis von Funktionen und Verteilung
erforderlichen
Hilfsmittel (z. B. Rauchproben) stellt der AN, die
Messgeräte
sind vom AN zur Verfügung zu stellen.
Menge: 1,000 St

**03.01.22 Gerüste, Arbeits- und Hubbühnen**
Gerüste, Arbeits- und Hubbühnen
für Montagearbeiten in einer Höhe von bis zu 5,0 m
(von OK
Fußboden bis UK Rohdecke, inkl. ggf. anfallende
Mietkosten,
An- und Abfuhr, Auf- und Umstellung, für den Zeitraum
der
gesamten Montagetätigkeit in verschiedenen
Arbeitsbereichen
gleichzeitig,
Einzelunterbrechungen sind möglich und demzufolge
einzukalkulieren, Erschwernisse durch
Bodenaussparungen,
Überbauung von schon installierten Geräten etc. sind
ebenfalls
zu beachten und einzukalkulieren
Menge: 4,000 Wo

**03.01.23 Gerüste, Arbeits- und Hubbühnen**
Gerüste, Arbeits- und Hubbühnen
für Montagearbeiten in einer Höhe von bis zu 8,0 m
(von OK
Fußboden bis UK Rohdecke, inkl. ggf. anfallende
Mietkosten,
An- und Abfuhr, Auf- und Umstellung, für den Zeitraum
der
gesamten Montagetätigkeit in verschiedenen
Arbeitsbereichen
gleichzeitig,
Einzelunterbrechungen sind möglich und demzufolge
einzukalkulieren, Erschwernisse durch
Bodenaussparungen,
Überbauung von schon installierten Geräten etc. sind
ebenfalls
zu beachten und einzukalkulieren
Menge: 2,000 Wo

**03.01.24 Gesamt- Dokumentation**
In Erledigung und Ergänzung der VOB/C
sind die Revisionsunterlagen, je Gebäudeteil, 3-fach,
in Ordnern
mit beschriftetem Rückenschild und entsprechenden
Registertrennblättern wie folgt zu liefern:

Deckblatt
- mit Angabe der Baumaßnahme
- mit Angabe der Bauzeit (Datum)
- mit Angabe des Bauherrn
- mit Angabe des Fachplaners
- mit Angabe der Ausführenden Firma einschl.
Telefonnummer
für Störungsfälle

1. Inhaltverzeichnis

2. Baubeschreibung
- kurze schriftliche Darstellung der Baumaßnahme mit
den
wichtigsten Geräten und deren Funktion bzw. Einbauort

3. Protokolle
- Errichterbescheinigung
- Abnahmeprotokoll
- Fachbauleitererklärung
- Unbedenklichkeitserklärungen für den Brandschutz
- Spülprotokolle für Sanitärtechnik
- Druckprotokolle für Sanitärtechnik
- Messprotokoll über mikrobiologische Untersuchung
- Protokoll über die Einhaltung des Schallschutzes in
  schutzbedürftigen Räumen
- Inbetriebnahmeprotokolle
- Einweisungsprotokolle

4. Herstellerverzeichnis

5. Technische Daten und Anleitungen
- Zusammenstellung der wichtigsten technischen Daten
- Kennzeichnen von Arbeitspunkten in Diagrammen und
Kennlinienfeldern für Pumpen, Ventile
- Zusammenstellung aller für einen sicheren und
wirtschaftlichen Betrieb und den gesetzlichen
Anforderungen
erforderlichen Anleitungen nach DIN EN 62079
"Erstellung von
Anleitungen"
- Betriebsanleitungen
- Instandhaltungsanleitungen
- Ersatzteillisten
- Anleitungen für spezielle Werkzeuge
- Betriebsmittel und Materialien
- Anleitungen für Reparatur und Ersatz von Teilen
- Anleitungen für In/Außerbetriebnahme
- Kopien der vorgeschriebenen Prüf- und
Herstellerbescheinigungen
- gesetzlich geforderte Nachweise wie z.B.
Konformitätserklärungen, Prüfzeugnisse,
Zulassungsbescheide
- Auflistung der einzuhaltenden
Unfallverhütungsvorschriften
- Auflistung der einzuhaltenden
öffentlich-rechtlichen-Prüfvorschriften mit Angabe der
Art der
Prüfung, Prüfintervalle und Anforderung an die
Qualifikation des
Prüfers

6. Regelungstechnik
- elektrische Übersichtsschaltpläne
- Anschlusspläne nach DIN EN 61082-1 und DIN EN 61082-3
"Dokumente der Elektrotechnik"
- Stücklisten, enthalten alle Mess-, Steuer und
Regelungsgeräte
(MSR)
- Stromlaufpläne
- Funktionspläne der Steuerung nach DIN 40719-6
"Schaltungsunterlagen - Teil 6: Regeln für
Funktionspläne; IEC
60848 modifiziert"

7. Revisionszeichnungen
- Grundrisse
- Schemen
- Details

8. Datenträger
CD-Rom und USB-Stick mit:
- Unterlagen wie oben beschrieben im pdf-, xlsx- und
docx-
Format in Unterordnern wie zuvor beschrieben abgelegt
- Zeichnungen in pdf- und dwg-Format

Sämtliche Unterlagen sind dem vom Auftraggeber mit der
Objektüberwachung beauftragten Ingenieurbüro 18
Werktage
vor Abnahme zur Prüfung zu übergeben.
Sollte die Einweisung des Bedienpersonals bis dahin
noch nicht
stattgefunden haben, kann das diesbezügliche Protokoll
zur
Abnahme nachgereicht werden.
Sofern die Unterlagen nicht vollständig und vom
Ingenieurbüro
geprüft zur Abnahme aus Gründen, die der Auftragnehmer
zu
vertreten hat (z.B. gar nicht oder verspätet oder
unvollständig
eingereichte Unterlagen), vorliegen, wird die Abnahme
nach §
12 Nr. 3 VOB/B verweigert.
Menge: 1,000 St

**03.01.25 Anlagenschema f. Zentrale**
Anlagenschema lichtecht und gegen Verschmutzung
gesichert
(laminiert o.ä.) anfertigen und in der Zentrale
anbringen.

Dieses Schema soll die gesamte gebaute
raumlufttechnische
Anlage, darstellen.
Die Vorlage muss dem Revisionsstand entsprechen und
eine
ausreichende Größe darstellen.
Menge: 1,000 St

USt %: 19,00
